# MD Erweiterungsneubau Hort Sudenburg Elektro-/Starkstromanla
Leistungsbeschreibung (GAEB DA XML 3.2, DA81)
Projekt: 2025-282 01 14
Währung: EUR
Auftraggeber: Landeshauptstadt Magdeburg, Kommunales Gebäudemanagement, Gerhart-Hauptmann-Str. 24-26, 39108 Magdeburg, Deutschland, Telefon 0391/ 540-0, Fax 0391/ 5402111
Erstellt mit: SOFTTECH GmbH / GXML Toolbox V3.3 R20230503, AVANTI pro 2025, 07.11.2025

## Erweiterg.-Neub. Hort Sudenburg, Elektro-/Starkstromanlage
Datum: 26.08.2025

### Gewerk 01 Los 17.1 Elektro-/ Starkstomanlage KG 440

#### Titel 01.01 allgem. Hinweise, Baustelleneinrichtg. u. Stundenlohnarbeiten KG 440

*Hinweis: Angaben zum Bauvorhaben*
Name und Anschrift des Auftraggebers
Landeshauptstadt Magdeburg
Eigenbetrieb Kommunales Gebäudemanagement
Gerhart-Hauptmann-Str. 24-26
 39108 Magdeburg

Beschreibung des Bauvorhabens
Der Erweiterungsneubau wird auf dem westlichen Schulhof als eingeschossiger Solitär errichtet.
Um den Baumbestand zu schützen, hat er die Form eines Winkels.
Die Horträume mit den großen Fenstern sind nach Norden und Osten ausgerichtet.
Sämtliche Nebenräume inklusive der Sanitärräume orientieren sich Richtung Süden.
Die maximale Ausdehnung des Gebäudes beträgt in der
Länge ca. 31,5 m und in der
Breite etwa 15,3 m.

Angabe zur Örtlichkeit
Anschrift der Baustelle Braunschweiger Str. 27
39112 Magdeburg

Lage des Grundstücks
Das Grundstück befindet sich im Eigentum der Landeshauptstadt Magdeburg.

Termine und Fristen
siehe Besondere Vertragsbedingungen (FB 214) in der Angebotsaufforderung

Angaben zur Baustelle
Die für den Umfang der Leistungen dieses LVs erforderliche Baustelleneinrichtung ist in die Einheitspreise mit einzukalkulieren.

Lage und Transportwege, für den Verkehr freizuhaltende Flächen, Lagerplätze siehe Übersichtsplan Baustelleneinrichtung.

Ver- und Entsorgungsleistungsanschlüsse für Strom/(Ab-)Wasser siehe Übersichtsplan Baustelleneinrichtung

Schutz vorhandenen Bewuchses:
Eine Beschädigung von Bäumen, Pflanzbeständen und Vegetationsflächen ist zu vermeiden.

Hindernisse im Erdreich
Das Grundstück wird im Vorfeld und während der Erdarbeiten der Baumaßnahme auf vermutete Kampfmittel untersucht.

Sonstige Angaben
Der Auftragnehmer hat dafür Sorge zu tragen, dass während der Ausführung seiner Leistungen immer mindestens ein fließend deutsch sprechender Mitarbeiter seiner Firma auf der Baustelle anwesend ist.
Zu den auf der Baustelle vorzuhaltenden Ausführungsunterlagen zählt neben den Ausführungsplänen auch eine Ausfertigung dieser Leistungsbeschreibung.

Ausführungszeichnungen sind der Leistungsbeschreibung im Originalmaßstab beigefügt.

Hinweis
Durch den SiGeKo wird eine Baustellenordnung übergeben.

*Hinweis: Vorbemerkungen zur Baustelleneinrichtung*
Vom Auftraggeber wird ein zentraler Platz für die Baustelleneinrichtung ausgewiesen.
Vom Auftragnehmer sind die für den eigenen Bedarf benötigten Freiflächen, Unterkunfts- und Lagerräume zu planen, einzurichten, vorzuhalten und nach Fertigstellung der Leistungen wieder zu beräumen.
Genutzte Flächen und Räume sind in dem selben Zustand zu übergeben, wie sie übernommen wurden.
Die Nutzung von Räumen innerhalb des Gebäudes für Zwecke der Baustelleneinrichtung ist nicht möglich.
Die eigene Baustelleneinrichtung inkl. des Materiallagers sind durch den AN gegen Diebstahl zu schützen und gegen Unfallgefahr zu sichern.
Eine gesonderte Vergütung der eigenen Baustelleneinrichtung
erfolgt nicht, da dies eine Nebenleistung gem. VOB ist.

*Hinweis: Hinweis zu eingeschränkten Parkmöglichkeiten im Baustellenbereich*
Parkmöglichkeiten für Baustellenfahrzeuge des Auftragnehmers
und auch für privat-PKW der Monteuere bestehen auf dem
Baustellengelände nicht, da dieses Gelände ein genutzter
Schulhof ist und auch die Feuerwehrumfahrt jederzeit
gewährleistet sein muss.

Baustellenfahrzeuge (Kleintransporter) können zur Materialanlieferung auf das Baustellengelände fahren, müssen es jedoch
nach dem Be- und Entladen wieder verlassen.
Parkmöglichkeiten bestehen nur in der öffentlichen Verkehrsfläche,
am Straßenrand in dafür gekennzeichneten und kostenpflichtigen
Bereichen.
Eine Erstattung der hierfür anfallenden Parkgebühren durch
den Auftraggeber erfolgt nicht.
Dies ist bei der Angebotskalkulation zu berücksichtigen.

*Hinweis: Hinweise zur zentralen Baustrom- u. Bauwasserversorgung*
Die zentrale Baustrom- und Bauwasserversorgung für alle am Bau
beteiligten Unternehmen wird durch den Auftraggeber organisiert
und und an das Rohbauunternehmen beauftragt.

Die Bauwasserversorgung wird im Zuge der zentralen Baustelleneinrichtung errichtet.
Hier wird ein zentraler Anschlusspunkt mit den benötigten Zapfstellen
errichtet, so dass die einzelnen Gewerke von dort aus ihr benötigtes
Bauwasser beziehen können.

Die zentrale Baustromversorgung für alle beteiligten Unternehmen
und Gewerke wird ebenfalls vom Gewerk Rohbau im Zuge der
zentralen Baustelleneinrichtung errichtet und betrieben.
Es wird ein Baustrom-Anschlussverteiler in der Freifläche
installiert.
An diesen Baustromverteiler können sich alle Firmen und Gewerke
anschließen und den ihrerseits benötigten Baustrom beziehen.

*Hinweis: Hinweistext Stundenlohnarbeiten*
Sämtliche Stundenlohnarbeiten sind :
- vor der Ausführung anzumelden / zu beantragen und
- dürfen nur nach ausdrücklicher Aufforderung des AG / der Bauleitung ausgeführt werden.
Sie sind auf einem Stundenzettel detailliert mit Namensangabe und Berufsgruppe
sowie mit den verbrauchten Materialien zu erfassen.
Die Stundennachweise sind dem AG / der Bauleitung wöchentlich, zur Anerkennung vorzulegen.
Stundenlohnarbeiten, die nicht durch den AG / die
Bauleitung schriftlich auf den Stundennachweisbögen bestätigt sind, werden nicht vergütet !!!

**01.01.0010 Elektromonteur/in ; -Stundenlohnarbeiten-**
STLB-Bau 2025-04 091
Stundenlohnarbeiten durch Elektriker/in
der Verrechnungssatz für die jeweilige Arbeitskraft umfasst sämtliche Aufwendungen wie Lohn- und Gehaltskosten, Lohn- und Gehaltsnebenkosten, Zuschläge, lohngebundene und lohnabhängige Kosten, sonstige Sozialkosten, Gemeinkosten, Wagnis und Gewinn.
Menge: 15,000 h
Kostengruppe DIN 276 2018-12: 399
DIN 276-81: 6290
DIN 276-1 12/08: 399
Leistungsbereich: 091

**01.01.0020 Elektro-Helfer-in / Azubi ; - Stundenlohnarbeiten -**
STLB-Bau 2025-04 091
Stundenlohnarbeiten durch Helfer/-in
der Verrechnungssatz für die jeweilige Arbeitskraft umfasst sämtliche Aufwendungen wie Lohn- und Gehaltskosten, Lohn- und Gehaltsnebenkosten, Zuschläge, lohngebundene und lohnabhängige Kosten, sonstige Sozialkosten, Gemeinkosten, Wagnis und Gewinn.
Menge: 5,000 h
Kostengruppe DIN 276 2018-12: 399
DIN 276-81: 6290
DIN 276-1 12/08: 399
Leistungsbereich: 091

#### Titel 01.02 Baustellenbeleuchtung (Flure) während der Wintermonate KG 440

*Hinweis: Hinweise zur Baustellenbeleuchtung im Gebäude (nur Flure)*
Hinweise zur Baustellenbeleuchtung:
Durch den Auftragnehmer/Bieter ist eine zentrale Baustellenbeleuchtung wie in den nachfolgenden Positionen beschrieben,
zu errichten.
Diese beinhaltet jedoch keine Beleuchtung der Freifläche des
Baustellengeländes.
Die sichere Zuwegung zum Gebäude ist durch die vorhandene
öffentliche Beleuchtung (Straßenbeleuchtung) in der Braunschweiger Straße gewährleistet.
Die nachfolgend beschriebene Baustellenbeleuchtung beinhaltet
lediglich die Beleuchtung der Flucht- und Rettungswege im Gebäude,
also der Treppenhäuser und der Flure.
Die Schaltung dieser Beleuchtung erfolgt zentral über einen
AUS-Schalter im Eingangsbereich des Gebäudes sowie
mittels LED-Sensorleuchten.
Die Baustellenbeleuchtung ist in der Bauzeit während der
Wintermonate zu betreiben, wöchentlich zu überprüfen
und erforderlichenfalls Instand zu setzen.
Mit Abschluss der Baumaßnahme ist die Baustellenbeleuchtung
etagenweise zurück zu bauen.
Die elektr. Einspeisung der Baustellenbeleuchtung erfolgt
aus dem Baustromverteiler,
Eine erforderlichenfalls benötigte "Baubeleuchtung" als Arbeitsplatzbeleuchtung innerhalb der Räume für die einzelnen Ausbaugewerke
ist durch das jeweilige Gewerk eigenverantwortlich mittels
Baustrahler herzustellen, welche an die vorhandenen Baustromverteiler angeschlossen werden können.

**01.02.0010 Sensor-LED-Aufbau-Feuchtraumleuchte 31W, 4.250lm, 4000K,**
Sensor-LED-Feuchtraum-Aufbauleuchte, Innenraummontage,
für Wand- und Deckenmontage,
mit elektronischem Betriebsgerät, schaltbar,
mit Hochfrequenz-Sensor 360°, 10m Reichweite,
Leuchtenkörper aus glasfaserverstärktem Polyester,
schwer entflammbar,
mit opaler PMMA-Abdeckwanne,
außen glatt, mit innen liegenden Längsprismen,
L x B x H : ca. = 1.370 x 100 x 60 mm,
LED 31W, 4250 lm, 4000K,
angebotenes Fabrikat:
Hersteller / Typ:
........................
'...'
................................
(vom Bieter einzutragen)
Menge: 4,000 St

**01.02.0020 Rückbau der zuvor beschriebenen Baustellenleuchten**
abschnittsweiser / etagenweiser Rückbau der zuvor beschriebenen Baustellenleuchten.
Übergabe der Leuchten an den Auftraggeber.
Menge: 4,000 St

**01.02.0030 AP-Wippschalter 2pol. Aus/Wechsel 10A 250V grau, Symbolaufdr. Orient**
STLB-Bau 2025-04 053
Wippschalter DIN EN 60669-1 (VDE 0632-1) 2-polig, Aus/Wechsel, 10 A, 250 V AC, Farbton grau, RAL 7035, in Aufputzausführung, mit Symbolaufdruck, mit Orientierungslampe, Schutzart IP 44 DIN EN 60529 (VDE 0470-1), Einsatz mit Schrauben befestigen.
Menge: 1,000 St
Kostengruppe DIN 276 2018-12: 444
DIN 276-81: 3250
DIN 276-1 12/08: 444
Leistungsbereich: 053

**01.02.0040 AP-Verbindungsd. Einführungen Kunstst. grau 100/100mm T 50mm IP55 5x4**
STLB-Bau 2025-04 053
Verbindungsdose DIN EN IEC 60670-1 (VDE 0606-1) als Abzweigkasten, mit Einführungen für Mantelleitungen für ortsfeste Installation, aus Kunststoff, Farbton grau, Grundfläche mind. 100/100 mm, Tiefe mind. 50 mm, mit Deckel mit Schraubbefestigung, Schutzart IP 55 DIN EN 60529 (VDE 0470-1), mit 5 Klemmen 4 mm2, Aufputz, auf Mauerwerk, Arbeitshöhe des Montageortes bis 3,5 m über der Standfläche des hierfür erforderlichen Gerüstes, Ausführung gemäß Einzelbeschreibung,
Einzelbeschreibungs-Nr '1. für Baustellenbeleuchtung'
.
Menge: 4,000 St
Kostengruppe DIN 276 2018-12: 444
DIN 276-81: 3250
DIN 276-1 12/08: 444
Leistungsbereich: 053

**01.02.0050 Inst.-ltg. NYM-J 3x2,5 f. Baubeleuchtg. in I-Rohr, bzw. Sammelhalter**
STLB-Bau 2025-04 053
Installationsleitung DIN VDE 0250-204 (VDE 0250-204) NYM-J 3 x 2,5, Cu-Zahl 72, Arbeitshöhe des Montageortes bis 3,5 m über der Standfläche des hierfür erforderlichen Gerüstes, Ausführung gemäß Einzelbeschreibung,
Einzelbeschreibungs-Nr '1. für Baustellenbeleuchtung, Verlegung mit Sammelhalterungen bzw. in I-Rohr'
.
Menge: 65,000 m
Kostengruppe DIN 276 2018-12: 444
DIN 276-81: 3250
DIN 276-1 12/08: 444
Leistungsbereich: 053

**01.02.0060 wie vor, jed. NYM-J 5 x 2,5mm², in I-Rohr, bzw. Sammelhalterungen**
wie vor, jed. NYM-J 5 x 2,5mm²
Menge: 10,000 m

**01.02.0070 Kabel-Sammelhalterung aus Stahl, verzinkt,**
Sammelhalterung M30, aus Stahl, bandverzinkt,
für hohe mechanische Standfestigkeit,
zur Sicheren Montage der Kabel und Leitungen für die Baustromversorgung und die Baustellenbeleuchtung,
für Wand- und Deckenmontage,
Verschluss ohne Werkzeug zu öffnen
Menge: 40,000 St

**01.02.0080 Elektroinstallationsrohr PVC-U AD 32mm AP Abstandsschellen**
STLB-Bau 2025-04 053
Elektroinstallationsrohr DIN EN 61386 (VDE 0605), Maße DIN EN 60423, aus PVC-U, einwandig, glatt, starr, Außendurchmesser 32 mm, Druckfestigkeit Klasse 3 - mittel (750 N) DIN EN 61386-1 (VDE 0605-1), Klasse Schlagbeanspruchung 3 - mittel DIN EN 61386-1 (VDE 0605-1), min. Gebrauchstemperatur Klasse 1 (5 Grad C) DIN EN 61386-1 (VDE 0605-1), max. Gebrauchstemperatur Klasse 1 (60 Grad C) DIN EN 61386-1 (VDE 0605-1), Verlegung offen, auf Putz, mit Abstandsschellen, Arbeitshöhe des Montageortes bis 3,5 m über der Standfläche des hierfür erforderlichen Gerüstes.
Menge: 15,000 m
Kostengruppe DIN 276 2018-12: 444
DIN 276-81: 3250
DIN 276-1 12/08: 444
Leistungsbereich: 053

**01.02.0090 Rückbau Inst.-Mat. Baust.-Beleuchtg.**
Rückbau (bauabschnitts- und etagenweise) des zuvor beschriebenen Installationsmaterials der Baustellenbeleuchtung wie:
Kabel, Leitungen, Schellen, Sammelhalterungen, I-Rohr, Schalter und Abzweigdosen, inkl. Abtransport von der Baustelle und Entsorgung
Menge: 1,000 psch
Voraussichtliche Abrechnungsmenge: 1,000

#### Titel 01.03 elektr. Winterbaubeheizung, KG 444

**01.03.0010 elektr. Heizlufter 10 kW, Bauheizung liefern u. Installieren**
elektr. Heizlüfter 10 kW  400 V, 50 Hz,
mit 10 m Kabel und CEE_Stecker
als Heizgebläse für Bauheizung,
liefern, aufstellen, betriebsfertig installieren,
in Betrieb nehmen und dem Auftraggeber leihweise
für die Dauer der Winterbauzeit überlassen,
(Mietzeit wird gesondert vergütet)
Menge: 1,000 St

**01.03.0020 Mietpreis Stück/Woche f. zuv. beschr. Heizlüfter der Winterbau-**
Mietpreis Stück/Woche f. zuv. beschr. Heizlüfter der Winterbaubeheizung.
Der zuvor beschriebene 10kW Heizlüfter für die Winterbaube-heizung ist dem AG für die Winterbauzeit zur Miete zu überlassen.
In dieser Position ist der
Mietpreis je Stück pro Woche zu kalkulieren und anzubieten,
Die Gesamtmenge von 100 Stck./Woche errechnet sich also
aus 1 Stck. x 8 Wo = 8 Stck./Wo
Der Auftraggeber entscheidet über die Anzahl und die Zeit der anzumietenden Heizgeräte.
Menge: 8,000 StWo

**01.03.0030 elektr. Heizlüfter 10 kW 400 V, 50 Hz, Rückbau u. Abtransport**
elektr. Heizlüfter 10 kW  400 V, 50 Hz,
mit 10 m Kabel und CEE_Stecker
als Heizgebläse für Bauheizung,
nach Beendigung der Mietzeit / Winterbauphase, ausser Betrieb nehmen, zurückbauen und von der Baustelle entfernen,
auf Fahrzeug des AN laden, abtransportieren bis zum AN,
dort abladen und zurück nehmen.
Menge: 1,000 St

#### Titel 01.04 Potentialausgleich und Überspannungs-Grobschutz, KG 444

**01.04.0010 Potentialausgleichsschiene Messing 7x2,5-25mm2/2x2,5-95mm2 Abdeck. 40x**
STLB-Bau 2025-04 053
Potentialausgleichsschiene DIN VDE 0618-1 (VDE 0618-1), aus Messing, Klasse N DIN EN IEC 62561-1 (VDE 0185-561-1), als Klemmschiene 10 mm x 10 mm, mit Kunststoffabdeckung, mit Anschluss für 7 x 2,5 bis 25 mm2, 2 x 2,5 bis 95 mm2 und ein Flachband bis 40 mm x 4 mm,
Hersteller und Typ '....................................................' vom Bieter einzutragen,

Ausführung gemäß Einzelbeschreibung,
Einzelbeschreibungs-Nr '1. als Potentialausgleichsschiene für den Schutz- und Funktionspotentialausgleich nach DIN VDE 0100-410/540 und den Blitzschutz-Potentialausgleich nach DIN EN 62305-3 (VDE 0185-305-3),
2. mit VDE- und CE-Zeichen,
3. Befestigungsböcke und Abdeckhaube aus Kunststoff, schwarz (halogenfrei)
4. Abdeckung plombierbar und beschriftbar,
5. Aufsteckklemmen St/gal/Zn,
6. mit 12 Kontaktzungen,
7. Anschlüsse für:
- 10 Leiter von 2,5 - 95mm² (ein-/mehrdrähtig) oder Rd 10mm,
- 1 Leiter Fl bis 30 x 4 mm,
8. Kontaktschiene: Cu/gal Sn
9. Montageort: Elt-Raum / HA-Raum,'
.
Menge: 1,000 St
Kostengruppe DIN 276 2018-12: 444
DIN 276-81: 3250
DIN 276-1 12/08: 444
Leistungsbereich: 053

**01.04.0020 Potentialausgleichsschiene Messing 7x2,5-25mm2/2x2,5-95mm2 Abdeck. 40x**
STLB-Bau 2025-04 053
Potentialausgleichsschiene DIN VDE 0618-1 (VDE 0618-1), aus Messing, Klasse N DIN EN IEC 62561-1 (VDE 0185-561-1), als Klemmschiene 10 mm x 10 mm, mit Kunststoffabdeckung, mit Anschluss für 7 x 2,5 bis 25 mm2, 2 x 2,5 bis 95 mm2 und ein Flachband bis 40 mm x 4 mm,
Hersteller und Typ '....................................................' vom Bieter einzutragen,

Ausführung gemäß Einzelbeschreibung,
Einzelbeschreibungs-Nr '1. als Potentialausgleichsschiene MS für den Potentialausgleich,
2. mit Abdeckhaube aus Kunststoff, (grau)
3. Anschlüsse für:
- 7 Leiter von 2,5 - 25mm² (ein-/mehrdrähtig),
- 1 Leiter Rd Durchm. 7 - 10 mm,
- 1 Leiter Fl bis 30 x 3,5 mm,
4. Kontaktschiene: Ms
5. Montageort: Datenräume, Technikräume, Aufzugsmaschinenraum, etc.'
.
Menge: 1,000 St
Kostengruppe DIN 276 2018-12: 444
DIN 276-81: 3250
DIN 276-1 12/08: 444
Leistungsbereich: 053

**01.04.0030 Kunststoffaderleitung H07V-K 1x6 gn/ge f. Potentialausgleich**
STLB-Bau 2025-04 053
Kunststoffaderleitung DIN EN 50525-2-31 (VDE 0285-525-2-31), H07V-K 1 x 6, Cu-Zahl 58, Farbton grün/gelb, in vorh. Rohre/Unterflurkanäle, Arbeitshöhe des Montageortes bis 3,5 m über der Standfläche des hierfür erforderlichen Gerüstes, Ausführung gemäß Einzelbeschreibung,
Einzelbeschreibungs-Nr '1. als Potentialausgleichsleitung
2. Verlegung AP in I-Rohr und auf vorh. Kabeltrassen'
.
Menge: 10,000 m
Kostengruppe DIN 276 2018-12: 444
DIN 276-81: 3250
DIN 276-1 12/08: 444
Leistungsbereich: 053

**01.04.0040 Kunststoffaderleitung H07V-R 1x16 gn/ge f. Potentialausgleich**
STLB-Bau 2025-04 053
Kunststoffaderleitung DIN EN 50525-2-31 (VDE 0285-525-2-31), H07V-R 1 x 16, Cu-Zahl 154, Farbton grün/gelb, in vorh. Rohre/Unterflurkanäle, Arbeitshöhe des Montageortes bis 3,5 m über der Standfläche des hierfür erforderlichen Gerüstes, Ausführung gemäß Einzelbeschreibung,
Einzelbeschreibungs-Nr '1. als Potentialausgleichsleitung'
.
Menge: 25,000 m
Kostengruppe DIN 276 2018-12: 444
DIN 276-81: 3250
DIN 276-1 12/08: 444
Leistungsbereich: 053

**01.04.0050 wie vor, Kunststoffaderleitung gn/ge, jed. 1x25mm², Potentialausgleich**
wie vor, Kunststoffaderleitung gn/ge, jed. 1x25mm²
als Potentialausgleichs- und Erdungsleitung,
Verlegung AP in I-Rohr und auf vorhandenen Kabeltrassen
Menge: 20,000 m

**01.04.0060 Rohrschelle Kl.N Stahl niro NW bis 50mm Spannband -kopf Ltg-Anschl. bi**
STLB-Bau 2025-04 050
Rohrschelle DIN EN IEC 62561-1 (VDE 0185-561-1), Klasse N für normale Belastung, aus nichtrostendem Stahl, für Rohrnennweite bis 50 mm, bestehend aus Spannband und Spannkopf, für Leitungsanschlüsse bis 6 mm2, Ausführung gemäß Einzelbeschreibung,
Einzelbeschreibungs-Nr '1. zum Anschluss metallener Rohrleitungen zwecks Potentialausgleich'
.
Menge: 15,000 St
Kostengruppe DIN 276 2018-12: 446
DIN 276-81: 3250
DIN 276-1 12/08: 446
Leistungsbereich: 050

**01.04.0070 Rohrschelle Kl.N Stahl niro NW 50-100mm Spannband -kopf Ltg-Anschl. bi**
STLB-Bau 2025-04 050
Rohrschelle DIN EN IEC 62561-1 (VDE 0185-561-1), Klasse N für normale Belastung, aus nichtrostendem Stahl, für Rohrnennweite über 50 bis 100 mm, bestehend aus Spannband und Spannkopf, für Leitungsanschlüsse bis 16 mm2, Ausführung gemäß Einzelbeschreibung,
Einzelbeschreibungs-Nr '1. zum Anschluss metallener Rohrleitungen zwecks Potentialausgleich'
.
Menge: 18,000 St
Kostengruppe DIN 276 2018-12: 446
DIN 276-81: 3250
DIN 276-1 12/08: 446
Leistungsbereich: 050

**01.04.0080 Rohrschelle Kl.N Stahl niro NW 100-150mm Spannband -kopf Ltg-Anschl. b**
STLB-Bau 2025-04 050
Rohrschelle DIN EN IEC 62561-1 (VDE 0185-561-1), Klasse N für normale Belastung, aus nichtrostendem Stahl, für Rohrnennweite über 100 bis 150 mm, bestehend aus Spannband und Spannkopf, für Leitungsanschlüsse bis 25 mm2, Ausführung gemäß Einzelbeschreibung,
Einzelbeschreibungs-Nr '1. zum Anschluss metallener Rohrleitungen zwecks Potentialausgleich'
.
Menge: 12,000 St
Kostengruppe DIN 276 2018-12: 446
DIN 276-81: 3250
DIN 276-1 12/08: 446
Leistungsbereich: 050

**01.04.0090 Klemme Kl.N Blech Stahl niro 6mm**
STLB-Bau 2025-04 050
Klemme Klasse N für normale Belastung, für Bleche, aus nichtrostendem Stahl, mit Treibschrauben und Gegenplatte, Klemmbereich für Flachteile bis 6 mm, Ausführung gemäß Einzelbeschreibung,
Einzelbeschreibungs-Nr '1. für die Einbeziehung metallener Bauteile in den Potentialausgleich (wie z.B. Kabelbahnen, ... etc.)'
.
Menge: 20,000 St
Kostengruppe DIN 276 2018-12: 446
DIN 276-81: 3250
DIN 276-1 12/08: 446
Leistungsbereich: 050

**01.04.0100 N-PE-Überspannungsschutzgerät Typ1/2/3 Reiheneinbau 400VAC 20kA N-PE S**
STLB-Bau 2025-04 050
N-PE-Überspannungsschutzgerät DIN EN 61643-11 (VDE 0675-6-11), leckstromfrei, Typ 1, 2 und 3, Einbauort am oder in der Nähe des Speisepunktes der elektrischen Anlage, Modulbauweise aus Basis- und Schutzmodul, als Reiheneinbaugerät, Maße DIN 43880, mit Funktionsanzeige und potentialfreiem Kontakt für Fernanzeige, Bemessungsbetriebsspannung 400 V AC, Blitzstoßstrom (10/350) zwischen N und PE mind. 20 kA, Schutzpegel max. 1,5 kV, zur Montage auf Hutschiene TH 35 DIN EN 60715 (VDE 0660-520), Ausführung gemäß Einzelbeschreibung,
Einzelbeschreibungs-Nr '1. als leistungsstarker Blitzstrom-Ventil-Ableiter nach EN 61643-11 2. mit einer Folgestromlöschfähigkeit bis zu 100kAeff  und einer extrem niedrigen Restenergie durch integrierte RAC-Funkenstreckentechnologie 3. als geprüfter Kombiableiter Typ 1 + 2 + 3 nach DIN EN 61643-11 sichert er Anlagen und Endgeräte innerhalb von 10m Leitungslänge vor Blitzströmen und Überspannungen.  4. Er übernimmt damit den Blitzschutz-Potentialausgleich, den Überspannungsschutz und den Endgeräteschutz in nur einem Gerät.'

Hersteller und Typ '....................................................' vom Bieter einzutragen
.
Menge: 1,000 St
Kostengruppe DIN 276 2018-12: 446
DIN 276-1 12/08: 446
Leistungsbereich: 050

#### Titel 01.05 Niederspannungsverteilungen u. -einbaugeräte, KG 443

**01.05.0010 Messschrank IP44 für PV-Lieferung**
Wandlermessschrank für PV-Lieferung,
(PV-Leistung: ca. 37 kWp )
Schrankabmessungen: 950 x 550 x 205mm,
Schutzart: IP 44,
Schutzklasse: SK II ;
gemäß der TAB 2019 für Mitteldeutschland
Menge: 1,000 St

**01.05.0020 Inst.-Vert. 336 PLE, Stromschienen, HV-Hort, mit PV-Einbindg. u. Mes**
STLB-Bau 2025-04 054
Installationsverteiler DIN EN 61439-3 (VDE 0660-600-3), U Index e tiefgestellt kleiner gleich 300 V AC gegen Erde, Bedienung durch elektrotechnischen Laien, Gehäuse aus verzinktem Stahl, Oberfläche pulverbeschichtet,
RAL-Farbton '9010'

mit undurchsichtiger Tür an Bedienfront, abschließbar,
Verschlussart 'Sicherheitsschlüssel, gleichschließend mit den Elektroverteilungen im Hauptgebäude des Grundschulkomplexes.'

Schutzklasse I (Erdung),
Bemessungsspannung U Index e tiefgestellt '300' V,

Bemessungsstrom I Index nA tiefgestellt '250' A,
Basisschutz gegen elektrischen Schlag nach projektspezifischer Installationsvorschrift, Fehlerschutz gegen elektrischen Schlag durch Abschaltung, Innenaufstellung, Schutzart IP 41 DIN EN 60529 (VDE 0470-1), Schutzart IK06 DIN EN 62262 (VDE 0470-100),
min. Umgebungstemperatur '5' Grad C,

max. Umgebungstemperatur '45' Grad C,

max. Umgebungstemperatur täglicher Mittelwert '30' Grad C,

max. relative Luftfeuchte bei einer Temperatur von 40 Grad C '90' %,
Verschmutzungsgrad 2 (mittel) DIN EN 61010-1 (VDE 0411-1),
Höhe über NN '2000' m,
EMV-Umgebung A Gewerbe Industrie, Schrankbauform, Wandmontage, mit 2 Kommunikationsfeldern,
Höhe '900' mm,

Breite '250' mm,

geplante Verlustleistung '100' W,
mit 2 Zählerplätzen, für elektronische Haushaltszähler,
Höhe '250' mm,

Breite '250' mm,

geplante Verlustleistung '100' W,
Ausführung gemäß Einzelbeschreibung,
Einzelbeschreibungs-Nr '1. Wandschrank, mindestens  IP41, Tiefe 275 / 350 mm,
2. Schrankabmessungen: H x B = ca. 1.400x1.300 mm,
3. Schrank mit Sammelschienensystem mit 3 Hauptleitern,
PE- und N-Schiene, aus Kupfer,
Bemessungsbetriebsspannung: 400 V AC,
Bemessungsstrom: 250A,
Bemessungskurzschlussstromfestigkeit: 20 kA, Schienen blank,
4. Schrank mit Berührungsschutzabdeckungen, Rangier- und Verdrahtungskanälen, Kabeleinführungen, Zugentlastungen, Beschriftung aller Geräte, Kabel und Leitungen, Schrank mit Plantasche, Stromkreisliste und Stromlaufplan
5. Schrank komplettiert und komplett verdrahtet mit den in den nachfolgenden Positionen beschriebenen Einbaugeräten und Verteilfeldern,
6. Schrank genutzt als HV1 (Hort ); Montageort: EG,  Technikraum-Elt, R. 01-18,  7. Schrank mit Zähleinrichtung als Unterzähler für das Hortgebäude 8. Schrank mit PV-Mess-und Zähleinrichtung zum Anschluss einer ??????? kWp - PV-Anlage (PV-Anlage auf dem Dach dieses Hortgebäudes)'

Hersteller und Typ '....................................................' vom Bieter einzutragen,

max. zulässige Aufstellmaße H/B/T in mm '1500 x 1500 x 500'

max. zulässige Transportmaße H/B/T in mm '1500 x 1500 x 500'

max. mögliche Transportmasse in kg 'bis 250 kg'

Übersichtsschaltplan-Nr 'UV G (UV Garage)'

zusätzliche Umgebungsbedingungen 'ohne Vorgaben'

besondere Betriebsbedingungen '-keine-'

zusätzliche Transportangaben 'Transport von Hand, bzw. Transport mit Sackkarre zum Aufstellort möglich'

Bestückung mit nachstehender Stromkreisausrüstung.
Menge: 1,000 St
Kostengruppe DIN 276 2018-12: 443
DIN 276-81: 3250
DIN 276-1 12/08: 443
Leistungsbereich: 054

**01.05.0030 Rangierkanal RK für vorbez. Verteiler**
Rangierkanal RK,
Farbe: RAL 9010 (reinweiß)
für zuvor bezeichneten Installationsverteiler
(Schrankbreite: 1300 mm)
Menge: 1,000 St

*Hinweis: Hinw. zu nachfolgenden Unterverteilungen für die Hort-Raume*
Die nachfolgend beschriebene Unterverteilungen sind zur
Installation in den Hort-Gruppenräumen vorgesehen.
Die Verteilungen sind als Auf-Putz-Gehäuse, bzw.
zum teilversenkten Einbau vorgesehen,
da in diesen Räumen keine Trockenbauwände vorhanden sind,
in denen man die Verteilungen einbauen könnte.

**01.05.0040 AP-Inst.-Verteiler Geh. Stahl, 60 PLE, IP31, Tür m. Schloß, UV-Grupp**
STLB-Bau 2025-04 054
Installationskleinverteiler DIN EN 60670-24 (VDE 0606-24), U Index n tiefgestellt kleiner gleich 400 V AC, I Index n tiefgestellt kleiner gleich 125 A, Bedienung durch elektrotechnischen Laien, Gehäuse aus Stahl, Oberfläche pulverbeschichtet,
Anzahl Teilungseinheiten '60' St,
Schutzklasse II (Isolierung), Basisschutz gegen elektrischen Schlag nach projektspezifischer Installationsvorschrift, Fehlerschutz gegen elektrischen Schlag durch Abschaltung, Innenaufstellung, Schutzart IP 31 DIN EN 60529 (VDE 0470-1), Schutzart IK05 DIN EN 62262 (VDE 0470-100),
min. Umgebungstemperatur '10' Grad C,

max. Umgebungstemperatur '50' Grad C,

max. Umgebungstemperatur täglicher Mittelwert '30' Grad C,

max. relative Luftfeuchte bei einer Temperatur von 40 Grad C '95' %,

Verschmutzungsgrad 2 (mittel) DIN EN 61010-1 (VDE 0411-1),
Höhe über NN '250' m,

EMV-Umgebung A Gewerbe Industrie, mit Tür, einschl. Schloss, für Aufputzmontage, mit 2 REG-Verteilerfeldern,
Höhe '800' mm,

Breite '250' mm,

geplante Verlustleistung '150' W,
mit einem Kommunikationsfeld,
Höhe '800' mm,

Breite '250' mm,

geplante Verlustleistung '150' W.
Menge: 3,000 St
Kostengruppe DIN 276 2018-12: 443
DIN 276-1 12/08: 443
Leistungsbereich: 054

**01.05.0050 Leitungs-Kabel-Rangiereinheit mindH 190 mm mindT 230 mm B 550 mm**
STLB-Bau 2025-04 054
Leitungs-Kabel-Rangiereinheit als Verteileranbau zur Fassung und Abdeckung der Leitungsrangierung,
Höhe mind. '190' mm,

Tiefe mind. '230' mm,

Breite '550' mm,
Anbau oben, Ausführung gemäß Einzelbeschreibung,
Einzelbeschreibungs-Nr '1. -- Rangierkanal für zuvor bezeichnete Elektroverteilung / Schrank-/Feldverteiler / UV-Gruppenräume, - (Schrankbreite: ca. 550 mm)
2. -- Rangierkanal kpl. bestehend aus Abdeckprofil und seitlichen Abdeckungen --'
.
Menge: 3,000 St
Kostengruppe DIN 276 2018-12: 443
DIN 276-1 12/08: 443
Leistungsbereich: 054

*Hinweis: Hinw. nachfolgende Positionen für alle 4 Elektroverteilungen*
Die nachfolgend Beschriebenen Positionen sind zum Einbau in
alle  Elektroverteilungen (wie nachfolgend aufgeführt) vorgesehen:
1 x UV 1  EG, Technikraum Elt (Raum-Nr.: 01-18),
1 x UV 2  EG, Hortr. Gr. 1 (Raum-Nr.: 01-02),
1 x UV 3  EG, Hortr. Gr.2 (Raum-Nr.: 01-3),
1 x UV 4  EG, Hortraum Gr. 3 mit Kinder-Cafe

Hinweis: Die Unterverteilungen UV 2 ; UV 3 und UV 4 in den
Gruppenräumen bekommen keine gesonderten Verteilergehäuse (-kästen) !
Diese Unterverteilungen sind in den Mediensäulen des jeweiligen
Gruppenraumes untergebracht.

**01.05.0060 Komplettfeld, Telekommunikation,**
Komplettfeld für Telekommunikation,
passend zu den zuvor beschriebenen
Elektro-Zähler-/ und Verteilerschränken,
System als universelles Innenausbausystem,
nach Norm DIN VDE 0603 T.1, VDE 0800 T.
174-2, VDE 0660 T.500,T.504,
Massnorm DIN 43 870.
zur Erweiterung einer Elektroverteilung und Integration von Telekommunikations-Komponenten in bestehende Verteiler- und Zählerschränke.
Bemessungsspannung: AC 400 V / 50 Hz
Bemessungsstrom: 250 A.
Mit Montageplatte und Multimedia-Ausbaupaket mit:
- Steckdose 3-fach,
- Gerätehalter,
- Leitungsklammer,
- Patch-Panel 12-fach, inkl. 6 x RJ45,
- Patch-Panel-Halter,
sowie mit serienmaessig plombierbaren Beruehrungsschutzabdeckungen mit je vier Schnellverschlussbolzen.
Höhe: 900 mm
Breite: 250 mm
Tiefe: 105 mm
RAL-Farbe: 9010
passend zu den  zuvor beschriebenen Schränken,
angebotenes Fabrikat:
Hersteller / Typ: '............................'
.....................................................
(vom Bieter einzutragen)
Menge: 5,000 St

**01.05.0070 RJ45-Datenanschlussbuchse f. PatchPanel in Multimedia Kit**
RJ45-Datenanschlussbuchse zum Einbau in das PatchPanel
des universelle Multimedia Kit
Menge: 5,000 St

**01.05.0080 3-fach-Schuko-Steckd., drehbar, geschraubt, f.Multimediafeld**
Schuko-Steckdose, universal, 3-fach drehbar, geschraubt, Hutschienenmontage
vorverdrahtete Schutzkontaktsteckdose 3-fach mit erhöhtem Berührungsschutz
mit Anschlussgehäuse für Leitungsanschluss über Steckklemmen 1,5 - 2,5 mm².
Drei voneinander unabhängige Steckdosentöpfe um 90° drehbar.
Zur Schnellbefestigung in Verteilerschränken für
DIN-Hutschiene oder Montageplatten.
Für die Schutzklasse II (schutzisoliert) sind Euroadapter
einzustecken.
Das Steckdosen-Anschlussgehäuse ist mit einem Überspannungsschutz-Modul Typ 3 einbaubar .
Menge: 1,000 St

**01.05.0090 LED-Kompaktleuchte 230 V AC, f. Verteilereinbau, 3 PLE**
Kompaktleuchte für Verteilereinbau mit Lampe,
als Reiheneinbaugerät, mit abnehmbarer LED-Handleuchte,
Maße DIN 43880, fingersicher DIN EN 50274,
zur Montage auf Tragschiene DIN EN 60715, Bemessungsbetriebsspannung 230 V AC,
automatisches Einschalten bei Spannungsausfall
Menge: 1,000 St

**01.05.0100 Verteilerfeld, universal,1-feld.,Höhe ca.450mm,**
Verteilerfeld, für zuvor beschr. Verteilungen,
Innenausbau fuer Verteilerfelder,
Einbausaetze fuer Verteiler nach Massnorm DIN 43 870 zum Einbau in Verteilerschränke zur Stromkreisverteilung.
Bestehend aus 250 mm breiten Feldern mit Traggeruest aus profiliertem Stahlblech,
Verteilerfelder im Rastermasssystem mit Hutschienen
35*7,5 mm und fingersicheren PE/N-Klemmen in Stecktechnik.
Abdeckhaube aus Kunststoff 300 mm oder 450 mm zur Einhaltung der Schutzisolierung, Schutzart und Beruehrungsschutz.
Alle Hauben mit Plombierschieber zur Plombierung,
integriertem Griff und 46 mm Geraeteschlitz mit je 12 Platzeinheiten pro 150 mm Rastermass.
Die Felder sind mit einem Rastsystem ausgestattet, das
einen schnellen und einfachen Schrankeinbau ohne Werkzeug erlaubt.
Hutschienen: 6,
Fabrikat: passend zum zuvor beschriebenen Verteilerschrank
Menge: 12,000 St

**01.05.0110 Ausschalter Hauptschalter 400VAC 125A 4-polig (für UV 1)**
STLB-Bau 2025-04 054
Ausschalter DIN EN 60669-1 (VDE 0632-1), als Reiheneinbaugerät, Maße DIN 43880, fingersicher DIN EN 50274 (VDE 0660-514), als Hauptschalter, zur Montage auf Tragschiene DIN EN 60715 (VDE 0660-520), Bemessungsbetriebsspannung 400 V AC, Bemessungsstrom 125 A, 4-polig, Ausführung gemäß Einzelbeschreibung,
Einzelbeschreibungs-Nr '1. für UV 1 im Technikraum Elt (R. 01-18)'
.
Menge: 1,000 St
Kostengruppe DIN 276 2018-12: 443
DIN 276-1 12/08: 443
Leistungsbereich: 054

**01.05.0120 Ausschalter Hauptschalter 400VAC 100A 4-polig (für UV 4 Kinder-Cafe)**
STLB-Bau 2025-04 054
Ausschalter DIN EN 60669-1 (VDE 0632-1), als Reiheneinbaugerät, Maße DIN 43880, fingersicher DIN EN 50274 (VDE 0660-514), als Hauptschalter, zur Montage auf Tragschiene DIN EN 60715 (VDE 0660-520), Bemessungsbetriebsspannung 400 V AC, Bemessungsstrom 100 A, 4-polig, Ausführung gemäß Einzelbeschreibung,
Einzelbeschreibungs-Nr '1. für UV 4  Hortraum Gruppe 3 (Kinder-Cafe)'
.
Menge: 1,000 St
Kostengruppe DIN 276 2018-12: 443
DIN 276-1 12/08: 443
Leistungsbereich: 054

**01.05.0130 Ausschalter Hauptschalter 400VAC 63A 4polig**
STLB-Bau 2025-04 054
Ausschalter DIN EN 60669-1 (VDE 0632-1), als Reiheneinbaugerät, Maße DIN 43880, fingersicher DIN EN 50274 (VDE 0660-514), als Hauptschalter, zur Montage auf Tragschiene DIN EN 60715 (VDE 0660-520), Bemessungsbetriebsspannung 400 V AC, Bemessungsstrom 63 A, 4-polig, Ausführung gemäß Einzelbeschreibung,
Einzelbeschreibungs-Nr '1. für UV 2  und  UV 3  Hort-Gruppenräume'
.
Menge: 2,000 St
Kostengruppe DIN 276 2018-12: 443
DIN 276-1 12/08: 443
Leistungsbereich: 054

**01.05.0140 N-PE-Überspannungsschutzger.Typ1/2/3 400VAC (für HV/UV 1)**
STLB-Bau 2025-04 050
N-PE-Überspannungsschutzgerät DIN EN 61643-11 (VDE 0675-6-11), leckstromfrei, Typ 1, 2 und 3, Einbauort am oder in der Nähe des Speisepunktes der elektrischen Anlage, Modulbauweise aus Basis- und Schutzmodul, mit Funktionsanzeige und potentialfreiem Kontakt für Fernanzeige, Bemessungsbetriebsspannung 400 V AC, Ausführung gemäß Einzelbeschreibung,
Einzelbeschreibungs-Nr '1. zum Einbau in die UV 1,  am Einspeisepunkt des Gebäudes  (Raum 01-18, Technikraum Elt)'

Hersteller und Typ '....................................................' vom Bieter einzutragen
.
Menge: 1,000 St
Kostengruppe DIN 276 2018-12: 446
DIN 276-1 12/08: 446
Leistungsbereich: 050

**01.05.0150 4-pol.Übersp.-Schutzgerät Typ 2, Reiheneinb., 400V, AC (für UV 2 - 4)**
4-pol.Überspannungsschutzgerät DIN EN 61643-11
(VDE 0675-6-11), Typ 2,
mit thermischer Abtrenneinrichtung Typ 2,
als Reiheneinbaugerät, Maße DIN 43880, einteilig,
mit Funktionsanzeige und potentialfreiem Kontakt für Fernanzeige,
Bemessungsbetriebsspannung 400 V AC, Bemessungsableitstoßstrom je Leiter 20 kA,
Wellenform 8/20 mys,
4-polig, zur Montage auf Tragschiene DIN EN 60 715
Menge: 3,000 St

**01.05.0160 ÜSP-Typ2, Reiheneinb. 230/400V AC f. Netzanschl. Klima-Außeneinheiten)**
STLB-Bau 2025-04 050
Überspannungsschutzgerät DIN EN 61643-11 (VDE 0675-6-11), Typ 2, mit integrierter Überstromschutzeinrichtung, Einbauort in Verteilungsstromkreisen, zum Schutz von Betriebsmitteln der Schutzklasse II DIN EN 61140 (VDE 0140-1), Modulbauweise aus Basis- und Schutzmodul, als Reiheneinbaugerät, Maße DIN 43880, mit Funktionsanzeige und potentialfreiem Kontakt für Fernanzeige, Bemessungsbetriebsspannung 230/400 V AC, Nennableitstoßstrom (8/20) je Leiter mind. 10/40 kA (L-N/N-PE), für TN-S-System mit Schutzschaltung DIN VDE 0100-534, Schutzpegel max. 2,5 kV, Ausführung gemäß Einzelbeschreibung,
Einzelbeschreibungs-Nr '1. als Überspannungsschutzgeräte für nach außerhalb des Gebäudes führende Kabel (5 x 2,5mm²) zur Einspeisung / Spannungsversorgung der  Klima-/Kälte - Außeneinheiten ;'
.
Menge: 1,000 St
Kostengruppe DIN 276 2018-12: 446
DIN 276-1 12/08: 446
Leistungsbereich: 050

**01.05.0170 3-Phasen-Netzüberwachung, 3PLE**
3-Phasenüberwachung entspr. DIN VDE 0100-718
Gemäß ISO 9001 entwickelt, gefertigt und geprüft.
Für die Überwachung von Verteilern der Allgemeinbeleuchtung.
Zum Einbau in Unterverteilungen
einschließlich Universalhalterung für Tragschienensysteme.
Mit zusätzlichem potentialfreien Wechselkontakt.
Ansprechschwelle U < 85% UN.
Gehäusefarbe: rot
Maße: B x H x T = 52,5 x 85 x 65 mm,
Rastermass 3 Einheiten
Typ: 3-Phasenüberwachung
Menge: 1,000 St

**01.05.0180 Multi-Messgerät, 3-phas. Wandlermessg. U,I,P,Q,S, Hutschiene, RS485**
Modulares Multifunktionsmessgerät zur Hutschienenmontage für die Erfassung von elektrischen Größen in Niederspannungsverteilern.
Es ermöglicht die Erfassung von:
- Strömen: Momentanwerte/Mittelwerte von I1,I2,I3,In.
- Spannungen: Momentanwerte von U1,U2,U3,U12,U23,U31
- Frequenz.
- Leistungen: Momentanwerte von 3P,Summe P,3Q, Summe Q, 3S, Summe S.
Außerdem ist die Zählung von:
- Wirkenergie kWh,
- Blindenergie kvarh und
- Betriebsstunden möglich.
Harmonische Oberwellen bis Rang 51 können erfasst werden. Das Messgerät besitzt Ausgänge für die Steuerung von Geräten, Alarmübertragung und Pulsübertragung.
Die Kommunikation wird über RS485(JBUS/MODBUS) realisiert.
Weitere technische Details:
Umschaltbar auf 2 Tarifzählung, Hintergrundbeleuchtung, Tasten für Ströme/Spannungen/Leistungen/Temperatur.

Anzahl Module: 4
Bemessungsbetriebsspannung Ue: 200/230/277 V
Betriebstemperatur: -10 bis 55 °C
Lagerungstemperatur: -20 bis 70 °C
Anschlussart: Schraubtechnik
Anschlussquerschnitt bei flexiblem Leiter: 0,5 - 4mm²
Anschlussquerschnitt bei starrem Leiter: 0,5 - 4mm²
Bedientableau Ausführung: digital
Frequenzmessbereich: 45 bis 65 Hz
Messgeräteart: Multimeter
Schutzart: IP20
Spannung Messbereich: 50 bis 500 V
Strommessbereich: 0/9999 A
Versorgungsspannung: 230V +10 / -15%
Montageort: HV-Hort (UV 1)
Menge: 1,000 St

**01.05.0190 Durchsteckstromwandler 75/5A 1,5VA Klasse 1; für Multi-Messgerät**
Durchsteckstromwandler für Schiene/Kabel BG 113 75/5A 1,5VA Klasse 1,
Stromwandler für Sammelschienensysteme mit schlagfestem Kunststoffgehäuse.
Anschlussart: Schraubanschluss
Isolationsspannung: 3 kV
Betriebstemperatur:-40 bis 40 °C
Lagerungstemperatur:-40 bis 40 °C
Anschlussquerschnitt bei flexiblem Leiter: 1,5 - 6mm²
Anschlussquerschnitt bei starrem Leiter: 1,5 - 6mm²

Technische Merkmale:
Anschlussart: Schraubanschluss
Frequenz:  50/60 Hz
Isolationsspannung: 3 kV
Abmessungen: H x B x T = 70 x 50 x 30 mm,
Schutzart:  IP10
Maximalstrom Primärseite: 75 A
Maximalstrom Sekundärseite:  5 A
Montageart: DIN-Schiene oder Montageplatte
Leistung:  1,5 VA
Umwandlungsverhältnis: 75A, 5A
Genauigkeitsklasse: 1
Schieneabmessung 30x10 mm / 25x15 mm / 20x20 mm
Höhe der Öffnung: 20 mm
Breite der Öffnung: 29,5 mm
Gesamtverlustleistung unter Nennstrom: 0,8 W
Menge: 3,000 St

**01.05.0200 Digitale Zeitschaltuhr 230V Gangreserve 1,5Jahre Jahresprogramm Astro-**
STLB-Bau 2025-04 054
Digitale Zeitschaltuhr, als Reiheneinbaugerät, Maße DIN 43880, fingersicher DIN EN 50274 (VDE 0660-514), zur Montage auf Tragschiene DIN EN 60715 (VDE 0660-520), Bemessungsbetriebsspannung 230 V AC, mit Gangreserve 1,5 Jahre, mit Jahresprogramm, mit Astroprogrammfunktion, mit DCF 77-Funksignal und Antenne, mind. 4 Kanäle, mit 2 W, Belastbarkeit 16 A, 230 V AC, min. Schaltabstand 1 min.
Menge: 1,000 St
Kostengruppe DIN 276 2018-12: 443
DIN 276-81: 3250
DIN 276-1 12/08: 443
Leistungsbereich: 054

**01.05.0210 Dämmerungsschalter Schalt-P 1500 W 2-7500lx**
STLB-Bau 2025-04 053
Dämmerungsschalter 230 V AC, für Montage auf Tragschiene DIN EN 60715 (VDE 0660-520), mit Fernmesselement,
Schaltleistung '1500' W,
Einstellbereich 2 bis 7500 lx,
Einschaltverzögerung mind. '60' s,

Ausschaltverzögerung mind. '60' s.
Menge: 1,000 St
Kostengruppe DIN 276 2018-12: 444
DIN 276-81: 3250
DIN 276-1 12/08: 444
Leistungsbereich: 053

**01.05.0220 Aufbau-Lichtfühler f. zuv. beschr. Dämmerungsschalter**
Aufbau - Lichtfühler für zuv. beschr. Dämmerungsschalter, IP 54, Aufputz, inkl. Montagezubehör,
Betriebstemperatur: 30 bis +60°C,
Menge: 1,000 St

**01.05.0230 Ausschalter 230VAC 16A einpolig 1S 1Ö**
STLB-Bau 2025-04 054
Ausschalter DIN EN 60669-1 (VDE 0632-1) mit Meldeleuchte, als Reiheneinbaugerät, Maße DIN 43880, fingersicher DIN EN 50274 (VDE 0660-514), zur Montage auf Tragschiene DIN EN 60715 (VDE 0660-520), Bemessungsbetriebsspannung 230 V AC, Bemessungsstrom 16 A, einpolig, mit Hilfsschalter 1 S und 1 Ö.
Menge: 3,000 St
Kostengruppe DIN 276 2018-12: 443
DIN 276-81: 3250
DIN 276-1 12/08: 443
Leistungsbereich: 054

**01.05.0240 wie vor, jed. AUS-Schalter 3pol., 16A, als Reiheneinbaugerät in Vert**
wie Pos. zuvor beschrieben, jedoch:
AUS-Schalter 3-polig, 16A, als Reiheneinbaugerät in Verteilungen
Menge: 2,000 St

**01.05.0250 NH-Sicherungslasttrennschalter LeistenBF 400VAC Gr.1 3polig**
STLB-Bau 2025-04 054
NH-Sicherungslasttrennschalter in Leistenbauform DIN EN IEC 60947-3 (VDE 0660-107), bedingter Bemessungskurzschlussstrom 50 kA, fingersicher DIN EN 50274 (VDE 0660-514), Bemessungsbetriebsspannung 400 V AC, Baugröße 1, Doppelunterbrechung, 3-polig, 3-polig schaltbar, zur Montage auf Sammelschiene, mit Meldeschalter - Trenner geschlossen - und Sicherungsüberwachung, mit verschließbaren Öffnungen zur Spannungsmessung.
Menge: 5,000 St
Kostengruppe DIN 276 2018-12: 443
DIN 276-1 12/08: 443
Leistungsbereich: 054

**01.05.0260 NH-Sicherungseinsatz 400VAC Betriebskl.gG Gr.1 125A**
STLB-Bau 2025-04 054
NH-Sicherungseinsatz mit Kontaktmesser DIN 43620-1 und DIN VDE 0636-2 (VDE 0636-2), Bemessungsbetriebsspannung 400 V AC, für Betriebsklasse gG, mit Schaltzustandsgeber (Schlagbolzen) und spannungsfreien Grifflaschen, Baugröße 1, Bemessungsstrom 125 A.
Menge: 3,000 St
Kostengruppe DIN 276 2018-12: 443
DIN 276-1 12/08: 443
Leistungsbereich: 054

**01.05.0270 NH-Sicherungseinsatz 400VAC Betriebskl.gG Gr.1 100A**
STLB-Bau 2025-04 054
NH-Sicherungseinsatz mit Kontaktmesser DIN 43620-1 und DIN VDE 0636-2 (VDE 0636-2), Bemessungsbetriebsspannung 400 V AC, für Betriebsklasse gG, mit Schaltzustandsgeber (Schlagbolzen) und spannungsfreien Grifflaschen, Baugröße 1, Bemessungsstrom 100 A.
Menge: 3,000 St
Kostengruppe DIN 276 2018-12: 443
DIN 276-1 12/08: 443
Leistungsbereich: 054

**01.05.0280 NH-Sicherungseinsatz 400VAC Betriebskl.gG Gr.1 80A**
STLB-Bau 2023-10 054
NH-Sicherungseinsatz mit Kontaktmesser DIN 43620-1 und DIN VDE 0636-2 (VDE 0636-2), Bemessungsbetriebsspannung 400 V AC, für Betriebsklasse gG, mit Schaltzustandsgeber (Schlagbolzen) und spannungsfreien Grifflaschen, Baugröße 1, Bemessungsstrom 80 A.
Menge: 3,000 St
Leistungsbereich: 054

**01.05.0290 NH-Sicherungseinsatz 400VAC Betriebskl.gG Gr.1 63A**
STLB-Bau 2025-04 054
NH-Sicherungseinsatz mit Kontaktmesser DIN 43620-1 und DIN VDE 0636-2 (VDE 0636-2), Bemessungsbetriebsspannung 400 V AC, für Betriebsklasse gG, mit Schaltzustandsgeber (Schlagbolzen) und spannungsfreien Grifflaschen, Baugröße 1, Bemessungsstrom 63 A.
Menge: 6,000 St
Kostengruppe DIN 276 2018-12: 443
DIN 276-1 12/08: 443
Leistungsbereich: 054

**01.05.0300 3-pol.-Reitersicherungsunterteil D02 E18 63A, 60mm Sammelsch.-Anschl**
Reitersicherungsunterteil D02 E18 63A 3polig 60mm Sammelschienen Anschlussklemme
Reitersicherungsunterteil für drei D02 Sicherungen,
für Sammelschienensystem-Abstand 60 mm,
Höhe 20 und 30 mm wie im System universal. Sicherungsbefestigung mit Schraubkappe.
In max.63 A.
Sammelschienenrastierung für 5 mm dicke Kupferschienen, ausbrechbar für 10 mm Dicke.
Beschriftungsmöglichkeit am Gerät integriert.
Rahmenklemme bis 16 mm² feindrähtig und
bis 25 mm² ein - und mehrdrähtig.
Gerätebreite 36 mm.
entspricht den Normen DIN EN 60269-1
und DIN VDE 0636-31
Menge: 6,000 St

**01.05.0310 schaltbarer-Sicherungssockel Gr.D02 400VAC 3-pol. Sicherungseins.40A**
STLB-Bau 2025-04 054
Schaltbarer Sicherungssockel DIN EN IEC 60947-3 (VDE 0660-107), als Reiheneinbaugerät, Maße DIN 43880, mit Sicherungshalter, bedingter Bemessungskurzschlussstrom 50 kA, fingersicher DIN EN 50274 (VDE 0660-514), zur Montage auf Tragschiene DIN EN 60715 (VDE 0660-520), Baugröße D 02, Bemessungsbetriebsspannung 400 V, 3-polig, mit Sicherungseinsatz, Bemessungsstrom 40 A.
Menge: 12,000 St
Kostengruppe DIN 276 2018-12: 443
DIN 276-81: 3250
DIN 276-1 12/08: 443
Leistungsbereich: 054

**01.05.0320 schaltbarer-Sicherungssockel Gr.D02 400VAC 3-pol. Sicherungseins. 35A**
STLB-Bau 2025-04 054
Schaltbarer Sicherungssockel DIN EN IEC 60947-3 (VDE 0660-107), als Reiheneinbaugerät, Maße DIN 43880, mit Sicherungshalter, bedingter Bemessungskurzschlussstrom 50 kA, fingersicher DIN EN 50274 (VDE 0660-514), zur Montage auf Tragschiene DIN EN 60715 (VDE 0660-520), Baugröße D 02, Bemessungsbetriebsspannung 400 V, 3-polig, mit Sicherungseinsatz, Bemessungsstrom 35 A.
Menge: 4,000 St
Kostengruppe DIN 276 2018-12: 443
DIN 276-81: 3250
DIN 276-1 12/08: 443
Leistungsbereich: 054

**01.05.0330 schaltbarer Sicherungssockel Gr.D02 400VAC 3-pol. Sicherungseins. 32A**
STLB-Bau 2025-04 054
Schaltbarer Sicherungssockel DIN EN IEC 60947-3 (VDE 0660-107), als Reiheneinbaugerät, Maße DIN 43880, mit Sicherungshalter, bedingter Bemessungskurzschlussstrom 50 kA, fingersicher DIN EN 50274 (VDE 0660-514), zur Montage auf Tragschiene DIN EN 60715 (VDE 0660-520), Baugröße D 02, Bemessungsbetriebsspannung 400 V, 3-polig, mit Sicherungseinsatz, Bemessungsstrom 32 A.
Menge: 1,000 St
Kostengruppe DIN 276 2018-12: 443
DIN 276-81: 3250
DIN 276-1 12/08: 443
Leistungsbereich: 054

**01.05.0340 schaltbarer-Sicherungssockel Gr.D02 400VAC 3-pol. Sicherungseins. 25A**
STLB-Bau 2025-04 054
Schaltbarer Sicherungssockel DIN EN IEC 60947-3 (VDE 0660-107), als Reiheneinbaugerät, Maße DIN 43880, mit Sicherungshalter, bedingter Bemessungskurzschlussstrom 50 kA, fingersicher DIN EN 50274 (VDE 0660-514), zur Montage auf Tragschiene DIN EN 60715 (VDE 0660-520), Baugröße D 02, Bemessungsbetriebsspannung 400 V, 3-polig, mit Sicherungseinsatz, Bemessungsstrom 25 A.
Menge: 3,000 St
Kostengruppe DIN 276 2018-12: 443
DIN 276-81: 3250
DIN 276-1 12/08: 443
Leistungsbereich: 054

**01.05.0350 schaltbarer-Sicherungssockel Gr.D02 400VAC 3-pol. Sicherungseins. 20A**
STLB-Bau 2025-04 054
Schaltbarer Sicherungssockel DIN EN IEC 60947-3 (VDE 0660-107), als Reiheneinbaugerät, Maße DIN 43880, mit Sicherungshalter, bedingter Bemessungskurzschlussstrom 50 kA, fingersicher DIN EN 50274 (VDE 0660-514), zur Montage auf Tragschiene DIN EN 60715 (VDE 0660-520), Baugröße D 02, Bemessungsbetriebsspannung 400 V, 3-polig, mit Sicherungseinsatz, Bemessungsstrom 20 A.
Menge: 3,000 St
Kostengruppe DIN 276 2018-12: 443
DIN 276-81: 3250
DIN 276-1 12/08: 443
Leistungsbereich: 054

**01.05.0360 schaltbarer-Sicherungssockel Gr.D02 400VAC 3-pol. Sicherungseins. 16A**
STLB-Bau 2025-04 054
Schaltbarer Sicherungssockel DIN EN IEC 60947-3 (VDE 0660-107), als Reiheneinbaugerät, Maße DIN 43880, mit Sicherungshalter, bedingter Bemessungskurzschlussstrom 50 kA, fingersicher DIN EN 50274 (VDE 0660-514), zur Montage auf Tragschiene DIN EN 60715 (VDE 0660-520), Baugröße D 02, Bemessungsbetriebsspannung 400 V, 3-polig, mit Sicherungseinsatz, Bemessungsstrom 16 A.
Menge: 3,000 St
Kostengruppe DIN 276 2018-12: 443
DIN 276-81: 3250
DIN 276-1 12/08: 443
Leistungsbereich: 054

**01.05.0370 Sicherungseinsatz 400VAC Betriebskl.gG Gr.D02 40A**
STLB-Bau 2025-04 054
Sicherungseinsatz DIN VDE 0636-3 (VDE 0636-3), Bemessungsbetriebsspannung 400 AC, für Betriebsklasse gG, Baugröße D 02, Bemessungsstrom 40 A.
Menge: 24,000 St
Kostengruppe DIN 276 2018-12: 443
DIN 276-1 12/08: 443
Leistungsbereich: 054

**01.05.0380 Sicherungseinsatz 400VAC Betriebskl.gG Gr.D02 35A**
STLB-Bau 2025-04 054
Sicherungseinsatz DIN VDE 0636-3 (VDE 0636-3), Bemessungsbetriebsspannung 400 AC, für Betriebsklasse gG, Baugröße D 02, Bemessungsstrom 35 A.
Menge: 18,000 St
Kostengruppe DIN 276 2018-12: 443
DIN 276-1 12/08: 443
Leistungsbereich: 054

**01.05.0390 Sicherungseinsatz 400VAC Betriebskl.gG Gr.D02 32A**
STLB-Bau 2025-04 054
Sicherungseinsatz DIN VDE 0636-3 (VDE 0636-3), Bemessungsbetriebsspannung 400 AC, für Betriebsklasse gG, Baugröße D 02, Bemessungsstrom 32 A.
Menge: 6,000 St
Kostengruppe DIN 276 2018-12: 443
DIN 276-1 12/08: 443
Leistungsbereich: 054

**01.05.0400 Sicherungseinsatz 400VAC Betriebskl.gG Gr.D02 25A**
STLB-Bau 2025-04 054
Sicherungseinsatz DIN VDE 0636-3 (VDE 0636-3), Bemessungsbetriebsspannung 400 AC, für Betriebsklasse gG, Baugröße D 02, Bemessungsstrom 25 A.
Menge: 12,000 St
Kostengruppe DIN 276 2018-12: 443
DIN 276-1 12/08: 443
Leistungsbereich: 054

**01.05.0410 Sicherungseinsatz 400VAC Betriebskl.gG Gr.D02 20A**
STLB-Bau 2025-04 054
Sicherungseinsatz DIN VDE 0636-3 (VDE 0636-3), Bemessungsbetriebsspannung 400 AC, für Betriebsklasse gG, Baugröße D 02, Bemessungsstrom 20 A.
Menge: 9,000 St
Kostengruppe DIN 276 2018-12: 443
DIN 276-1 12/08: 443
Leistungsbereich: 054

**01.05.0420 4-pol.-FI-Schutzschalter 40A 30mA-A QC; 10kA**
FI-Schutzschalter 4P 40A 30mA-A QC
Fehlerstrom-Schutzschalter (FI) nach EN 61008-1, DIN EN 61008-2-1, VDE 0664 Teil 10 + 11,
QuickConnect - Klemme am Zugang
für Vorschienung bis 63A.
Beruehrungsschutz IP2x nach DIN VDE 0106 Teil 100. Geeignet zum nachtraeglichen Anbau von Zusatzeinrich- tungen (Montage ohne Werkzeug).
Anschlussklemmen mit Draht-Einschiebe-Schutz,
externe blaue Test-Taste.
Alle Produkte mit VDE Zeichen.
Beschriftungsmöglichkeit direkt am Gerät.
Nennstrom: 40 A
Betriebsspannung AC: 230/400 V
Isolationsspannung: 900 V
Polanzahl: 4 P
Anzahl der Platzeinheiten: 4
Betriebstemperatur: -25 bis 40 °C
Lagertemperatur: -55 bis 70 °C
Anschlussart: QuickConnect
Anschlussquerschnitt bei flexibelem Leiter: 16mm²
Art des Differenzialschutzes: A
Empfindlichkeit: 30mA
Menge: 5,000 St

**01.05.0430 wie vor, jed. 4-pol.-FI-Schutzschalter, 40A, 300 mA ; 10kA**
wie Pos. zuvor beschrieben, jedoch:
FI-Schutzschalter 4-polig, 40A, 300mA
Menge: 1,000 St

**01.05.0440 wie vor, jed. 4-pol.-FI-Schutzschalter, 35A, 30 mA ; 10kA**
wie Pos. zuvor beschrieben, jedoch:
FI-Schutzschalter 4-polig, 35A, 30mA
Menge: 4,000 St

**01.05.0450 wie vor, jed. 4-pol.-FI-Schutzschalter, 35A, 300 mA ; 10kA**
wie Pos. zuvor beschrieben, jedoch:
FI-Schutzschalter 4-polig, 35A, 300mA
Menge: 1,000 St

**01.05.0460 wie vor, jed. 4-pol.-FI-Schutzschalter, 32A, 30 mA ; 10kA**
wie Pos. zuvor beschrieben, jedoch:
FI-Schutzschalter 4-polig, 32A, 30mA
Menge: 2,000 St

**01.05.0470 wie vor, jed. 4-pol.-FI-Schutzschalter, 32A, 300 mA ; 10kA**
wie Pos. zuvor beschrieben, jedoch:
FI-Schutzschalter 4-polig, 32A, 300mA
Menge: 1,000 St

**01.05.0480 wie vor, jed. 4-pol.-FI-Schutzschalter, 25A, 30 mA ; 10kA**
wie Pos. zuvor beschrieben, jedoch:
FI-Schutzschalter 4-polig, 25A, 30mA
Menge: 3,000 St

**01.05.0490 wie vor, jed. 4-pol.-FI-Schutzschalter, 25A, 300 mA ; 10kA**
wie Pos. zuvor beschrieben, jedoch:
FI-Schutzschalter 4-polig, 25A, 300mA
Menge: 1,000 St

**01.05.0500 wie vor, jed. 4-pol.-FI-Schutzschalter, 20A, 30 mA ; 10kA**
wie Pos. zuvor beschrieben, jedoch:
FI-Schutzschalter 4-polig, 20A, 30mA
Menge: 2,000 St

**01.05.0510 wie vor, jed. 4-pol.-FI-Schutzschalter, 20A, 300 mA ; 10kA**
wie Pos. zuvor beschrieben, jedoch:
FI-Schutzschalter 4-polig, 20A, 300mA
Menge: 1,000 St

**01.05.0520 wie vor, jed. 4-pol.-FI-Schutzschalter, 16A, 30 mA ; 10kA**
wie Pos. zuvor beschrieben, jedoch:
FI-Schutzschalter 4-polig, 16A, 30mA
Menge: 1,000 St

**01.05.0530 wie vor, jed. 4-pol.-FI-Schutzschalter, 16A, 300 mA ; 10kA**
wie Pos. zuvor beschrieben, jedoch:
FI-Schutzschalter 4-polig, 16A, 300mA
Menge: 1,000 St

**01.05.0540 FI-LS-Schalter RCBO Typ A kurzzeitverz. Charakter.C13A f. EDV-Steckd**
STLB-Bau 2025-04 054
Fehlerstromschutzschalter mit Überstromschutz (RCBO) DIN EN 61009-1 (VDE 0664-20), als Reiheneinbaugerät, Maße DIN 43880, fingersicher DIN EN 50274 (VDE 0660-514), Typ A pulsstromsensitiv, Auslösung kurzzeitverzögert, Auslösecharakteristik C, DIN EN 60898-1 (VDE 0641-11), Bemessungsstrom 13 A, Bemessungsfehlerstrom 100 mA, einpolig + N, 230 V AC, Kurzschlussfestigkeit 10 kA, stoßstromfest bis 1000 A, Auslösung kurzzeitverzögert, mit Handbetätigung, mit Aufnahmevorrichtung für Beschriftungsschild, Ausführung gemäß Einzelbeschreibung,
Einzelbeschreibungs-Nr '1. zur Absicherung von EDV-Stromkreisen (Computersteckdosen)'

Hersteller und Typ '...' vom Bieter einzutragen
.
Menge: 10,000 St
Kostengruppe DIN 276 2018-12: 443
DIN 276-1 12/08: 443
Leistungsbereich: 054

**01.05.0550 FI-LS-Schalter RCBO Typ A kurzzeitverz. Charakter.B10A f. Bel.-Stromk**
STLB-Bau 2025-04 054
Fehlerstromschutzschalter mit Überstromschutz (RCBO) DIN EN 61009-1 (VDE 0664-20), als Reiheneinbaugerät, Maße DIN 43880, fingersicher DIN EN 50274 (VDE 0660-514), Typ A pulsstromsensitiv, Auslösung kurzzeitverzögert, Auslösecharakteristik B, DIN EN 60898-1 (VDE 0641-11), Bemessungsstrom 10 A, Bemessungsfehlerstrom 100 mA, einpolig + N, 230 V AC, Kurzschlussfestigkeit 10 kA, stoßstromfest bis 1000 A, Auslösung kurzzeitverzögert, mit Handbetätigung, mit Aufnahmevorrichtung für Beschriftungsschild, Ausführung gemäß Einzelbeschreibung,
Einzelbeschreibungs-Nr '1. zur Absicherung von Beleuchtungsstromkreisen'

Hersteller und Typ '...' vom Bieter einzutragen
.
Menge: 10,000 St
Kostengruppe DIN 276 2018-12: 443
DIN 276-1 12/08: 443
Leistungsbereich: 054

**01.05.0560 FI-LS-Schalter RCBO Typ A kurzzeitverz. Charakter.C16A f. Steckdosen**
STLB-Bau 2025-04 054
Fehlerstromschutzschalter mit Überstromschutz (RCBO) DIN EN 61009-1 (VDE 0664-20), als Reiheneinbaugerät, Maße DIN 43880, fingersicher DIN EN 50274 (VDE 0660-514), Typ A pulsstromsensitiv, Auslösung kurzzeitverzögert, Auslösecharakteristik C, DIN EN 60898-1 (VDE 0641-11), Bemessungsstrom 16 A, Bemessungsfehlerstrom 100 mA, einpolig + N, 230 V AC, Kurzschlussfestigkeit 10 kA, stoßstromfest bis 1000 A, Auslösung kurzzeitverzögert, mit Handbetätigung, mit Aufnahmevorrichtung für Beschriftungsschild, Ausführung gemäß Einzelbeschreibung,
Einzelbeschreibungs-Nr '1. zur Absicherung von Steckdosenstromkreisen (Schuko-Steckdosen)'

Hersteller und Typ '...' vom Bieter einzutragen
.
Menge: 22,000 St
Kostengruppe DIN 276 2018-12: 443
DIN 276-1 12/08: 443
Leistungsbereich: 054

**01.05.0570 FI-LS-Schalter 3x1P+N ; 30mA, Charakter.C 16A ; für Herdanschlussdosen**
STLB-Bau 2025-04 054
Fehlerstromschutzschalter mit Überstromschutz (RCBO) DIN EN 61009-1 (VDE 0664-20), als Reiheneinbaugerät, Maße DIN 43880, fingersicher DIN EN 50274 (VDE 0660-514), Typ A pulsstromsensitiv, Auslösung kurzzeitverzögert, Auslösecharakteristik C, DIN EN 60898-1 (VDE 0641-11), Bemessungsstrom 16 A, Bemessungsfehlerstrom 30 mA, 3-polig + N, 400 V AC, Kurzschlussfestigkeit 10 kA, stoßstromfest bis 1000 A, mit Handbetätigung, mit Aufnahmevorrichtung für Beschriftungsschild, Ausführung gemäß Einzelbeschreibung,
Einzelbeschreibungs-Nr '1. FI-LS-Schalter 3x1P + N  ; zur Absicherung  der Herdanschlussdosen'

Hersteller und Typ '...' vom Bieter einzutragen
.
Menge: 2,000 St
Kostengruppe DIN 276 2018-12: 443
DIN 276-1 12/08: 443
Leistungsbereich: 054

**01.05.0580 FI-LS-Schalter 3x1P+N ; 30mA, Charakter.C 20A ; für Herdanschlussdosen**
STLB-Bau 2025-04 054
Fehlerstromschutzschalter mit Überstromschutz (RCBO) DIN EN 61009-1 (VDE 0664-20), als Reiheneinbaugerät, Maße DIN 43880, fingersicher DIN EN 50274 (VDE 0660-514), Typ A pulsstromsensitiv, Auslösung kurzzeitverzögert, Auslösecharakteristik C, DIN EN 60898-1 (VDE 0641-11), Bemessungsstrom 20 A, Bemessungsfehlerstrom 30 mA, 3-polig + N, 400 V AC, Kurzschlussfestigkeit 10 kA, stoßstromfest bis 1000 A, mit Handbetätigung, mit Aufnahmevorrichtung für Beschriftungsschild, Ausführung gemäß Einzelbeschreibung,
Einzelbeschreibungs-Nr '1. FI-LS-Schalter 3 x 1P + N  ; zur Absicherung  der Herdanschlussdosen'

Hersteller und Typ '...' vom Bieter einzutragen
.
Menge: 1,000 St
Kostengruppe DIN 276 2018-12: 443
DIN 276-1 12/08: 443
Leistungsbereich: 054

**01.05.0590 4-pol. FI-LS-Schalter RCBO TypA ;.C 16A / 30mA ; f. CEE-Steckd.**
STLB-Bau 2025-04 054
Fehlerstromschutzschalter mit Überstromschutz (RCBO) DIN EN 61009-1 (VDE 0664-20), als Reiheneinbaugerät, Maße DIN 43880, fingersicher DIN EN 50274 (VDE 0660-514), Typ A pulsstromsensitiv, Auslösung kurzzeitverzögert, Auslösecharakteristik C, DIN EN 60898-1 (VDE 0641-11), Bemessungsstrom 16 A, Bemessungsfehlerstrom 30 mA, 3-polig + N, 400 V AC, Kurzschlussfestigkeit 10 kA, stoßstromfest bis 1000 A, mit Handbetätigung, mit Aufnahmevorrichtung für Beschriftungsschild, Ausführung gemäß Einzelbeschreibung,
Einzelbeschreibungs-Nr '1. FI-LS-Schalter 4-polig, (3P + N)  ; 16A  / 30 mA ; zur Absicherung  der CEE-Steckdosen 16 A'

Hersteller und Typ '...' vom Bieter einzutragen
.
Menge: 2,000 St
Kostengruppe DIN 276 2018-12: 443
DIN 276-1 12/08: 443
Leistungsbereich: 054

**01.05.0600 4-pol. FI-LS-Schalter RCBO TypA C 32A / 30mA f. CEE-Steckd.**
STLB-Bau 2025-04 054
Fehlerstromschutzschalter mit Überstromschutz (RCBO) DIN EN 61009-1 (VDE 0664-20), als Reiheneinbaugerät, Maße DIN 43880, fingersicher DIN EN 50274 (VDE 0660-514), Typ A pulsstromsensitiv, Auslösung kurzzeitverzögert, Auslösecharakteristik C, DIN EN 60898-1 (VDE 0641-11), Bemessungsstrom 32 A, Bemessungsfehlerstrom 30 mA, 3-polig + N, 400 V AC, Kurzschlussfestigkeit 10 kA, stoßstromfest bis 1000 A, mit Handbetätigung, mit Aufnahmevorrichtung für Beschriftungsschild, Ausführung gemäß Einzelbeschreibung,
Einzelbeschreibungs-Nr '1. FI-LS-Schalter 4-polig, (3P + N)  32A / 30mA  ; zur Absicherung  der CEE-Steckdosen 32 A'

Hersteller und Typ '...' vom Bieter einzutragen
.
Menge: 1,000 St
Kostengruppe DIN 276 2018-12: 443
DIN 276-1 12/08: 443
Leistungsbereich: 054

**01.05.0610 4-pol.-FI-LS-Schalter (RCBO) Typ A;32A, C-Charakter.100mA, f. WWB 18kW**
STLB-Bau 2025-04 054
Fehlerstromschutzschalter mit Überstromschutz (RCBO) DIN EN 61009-1 (VDE 0664-20), als Reiheneinbaugerät, Maße DIN 43880, fingersicher DIN EN 50274 (VDE 0660-514), Typ A pulsstromsensitiv, Auslösung kurzzeitverzögert, Auslösecharakteristik C, DIN EN 60898-1 (VDE 0641-11), Bemessungsstrom 32 A, Bemessungsfehlerstrom 100 mA, 3-polig + N, 400 V AC, Kurzschlussfestigkeit 10 kA, stoßstromfest bis 1000 A, Auslösung kurzzeitverzögert, mit Handbetätigung, mit Aufnahmevorrichtung für Beschriftungsschild, Ausführung gemäß Einzelbeschreibung,
Einzelbeschreibungs-Nr '1. FI-LS-Schalter 4-polig, (3P + N)  32A / 100mA  ; zur Absicherung  der WWB-Durchlauferhitzer ab 18 kW'

Hersteller und Typ '...' vom Bieter einzutragen
.
Menge: 1,000 St
Kostengruppe DIN 276 2018-12: 443
DIN 276-1 12/08: 443
Leistungsbereich: 054

**01.05.0620 4-pol.-FI-LS-Schalter (RCBO) Typ A;20A, C-Charakter.100mA, f. WWB 13kW**
STLB-Bau 2025-04 054
Fehlerstromschutzschalter mit Überstromschutz (RCBO) DIN EN 61009-1 (VDE 0664-20), als Reiheneinbaugerät, Maße DIN 43880, fingersicher DIN EN 50274 (VDE 0660-514), Typ A pulsstromsensitiv, Auslösung kurzzeitverzögert, Auslösecharakteristik C, DIN EN 60898-1 (VDE 0641-11), Bemessungsstrom 20 A, Bemessungsfehlerstrom 100 mA, 3-polig + N, 400 V AC, Kurzschlussfestigkeit 10 kA, stoßstromfest bis 1000 A, Auslösung kurzzeitverzögert, mit Handbetätigung, mit Aufnahmevorrichtung für Beschriftungsschild, Ausführung gemäß Einzelbeschreibung,
Einzelbeschreibungs-Nr '1. FI-LS-Schalter 4-polig, (3P + N)  20A / 100mA  ; zur Absicherung  der WWB-Durchlauferhitzer 13 kW'

Hersteller und Typ '...' vom Bieter einzutragen
.
Menge: 2,000 St
Kostengruppe DIN 276 2018-12: 443
DIN 276-1 12/08: 443
Leistungsbereich: 054

**01.05.0630 4-pol.-FI-LS-Schalter (RCBO) Typ A;16A, C-Charakter.100mA,f.WWB 6,5kW**
STLB-Bau 2025-04 054
Fehlerstromschutzschalter mit Überstromschutz (RCBO) DIN EN 61009-1 (VDE 0664-20), als Reiheneinbaugerät, Maße DIN 43880, fingersicher DIN EN 50274 (VDE 0660-514), Typ A pulsstromsensitiv, Auslösung kurzzeitverzögert, Auslösecharakteristik C, DIN EN 60898-1 (VDE 0641-11), Bemessungsstrom 16 A, Bemessungsfehlerstrom 100 mA, 3-polig + N, 400 V AC, Kurzschlussfestigkeit 10 kA, stoßstromfest bis 1000 A, Auslösung kurzzeitverzögert, mit Handbetätigung, mit Aufnahmevorrichtung für Beschriftungsschild, Ausführung gemäß Einzelbeschreibung,
Einzelbeschreibungs-Nr '1. FI-LS-Schalter 4-polig, (3P + N)  16A / 100mA  ; zur Absicherung  der WWB-Durchlauferhitzer 6,5 kW'

Hersteller und Typ '...' vom Bieter einzutragen
.
Menge: 1,000 St
Kostengruppe DIN 276 2018-12: 443
DIN 276-1 12/08: 443
Leistungsbereich: 054

**01.05.0640 1-pol-Leitungsschutzschalter 230/400VAC Ausschaltverm. 10kA ; 6A, B**
STLB-Bau 2025-04 054
Leitungsschutzschalter DIN EN 60898-1 (VDE 0641-11), als Reiheneinbaugerät, Maße DIN 43880, fingersicher DIN EN 50274 (VDE 0660-514),
Bemessungsbetriebsspannung 230/400 V AC, Bemessungsausschaltvermögen 10 kA, mit beidseitiger Klemmenabdeckung, einpolig, Arbeitsstromauslöser 220 bis 240 V AC/DC, Unterspannungsauslöser 220 bis 240 V AC, Auslösecharakteristik B, Bemessungsstrom 6 A, mit Aufnahmevorrichtung für Beschriftungsschild,
Hersteller und Typ '...' vom Bieter einzutragen
.
Menge: 4,000 St
Kostengruppe DIN 276 2018-12: 443
DIN 276-81: 3250
DIN 276-1 12/08: 443
Leistungsbereich: 054

**01.05.0650 wie vor, jed. LS-Schalter 1pol., 10A, B-Charakteristik, 10kA**
wie Pos. zuvor beschrieben, jedoch:
Leitungsschutzschalter 1-pol. 10A, B-Charakt., 10kA
Menge: 12,000 St

**01.05.0660 wie vor, jed. LS-Schalter 1pol., 16A, B-Charakteristik, 10kA**
wie Pos. zuvor beschrieben, jedoch:
Leitungsschutzschalter 1-polig, 16A, B-Charakt. 10kA
Menge: 15,000 St

**01.05.0670 wie vor, jed. LS-Schalter 1pol., 10A, C-Charakteristik, 10kA**
wie Pos. zuvor beschrieben, jedoch:
Leitungsschutzschalter 1-polig, 10A, C-Charakt. 10kA
Menge: 12,000 St

**01.05.0680 wie vor, jed. LS-Schalter 1pol., 16A, C-Charakteristik, 10kA**
wie Pos. zuvor beschrieben, jedoch:
Leitungsschutzschalter 1-polig, 16A, C-Charakt. 10kA
Menge: 30,000 St

**01.05.0690 Installationsschütz 3polig AC-1 40A 400VAC Betätigungsspannung 230VAC**
STLB-Bau 2025-04 054
Installationsschütz DIN EN 61095 (VDE 0637-3), als Reiheneinbaugerät, Maße DIN 43880, fingersicher DIN EN 50274 (VDE 0660-514), Bemessungsisolationsspannung 500 V AC, 3-polig, zur Montage auf Tragschiene DIN EN 60715 (VDE 0660-520), Gebrauchskategorie AC-1, Bemessungsbetriebsstrom mind. 40 A, Bemessungsbetriebsspannung 400 V AC, Bemessungsbetätigungsspannung 230 V AC, Hilfsschalterbaustein 4-polig.
Menge: 2,000 St
Kostengruppe DIN 276 2018-12: 443
DIN 276-81: 3250
DIN 276-1 12/08: 443
Leistungsbereich: 054

**01.05.0700 wie vor, Schütz, brummfrei, 230V, 25A**
wie Pos. zuvor beschrieben,
Schütz, brummfrei, 4-pol, 230 V
jedoch  25 A.
Menge: 2,000 St

**01.05.0710 Fernschalter 1 Schließer 230V AC 16A 1PLE**
Fernschalter 1 Schließer 230V AC 16A 1PLE
als:
Fernschalter zur Impulssteuerung nach EN60669-1 und EN60669-2-2 sowie Fingersicher nach BGVA2.
Mit Kontaktstellungsanzeige, Handbedienung, Beschriftungsmöglichkeit direkt am Gerät und geeignet zum nachträglichen Anbau von Zusatzeinrichtungen.
Nennstrom: 16 A
Bemessungsbetriebsspannung Ue:250 V
Isolationsspannung: 250 V
Betriebstemperatur: -5 bis 40 °C
Lagerungstemperatur:-40 bis 80 °C
Anschlussart: Schraubtechnik
Anschlussquerschnitt bei flexiblem Leiter: 1 - 6mm²
Anschlussquerschnitt bei starrem Leiter: 1,5 - 10mm²
Kontaktanzahl: 1
Kontaktart: 1S
Menge: 1,000 St

**01.05.0720 Steuerleitungsklemme 7polig Tragschiene**
STLB-Bau 2025-04 054
Steuerleitungsklemme, 7-polig, mit Schraubanschlüssen, zur Montage auf Tragschiene DIN EN 60715 (VDE 0660-520), einschl. systemgebundenem Zubehör mit dauerhafter Anschlussbezeichnung.
Menge: 5,000 St
Kostengruppe DIN 276 2018-12: 443
DIN 276-81: 3250
DIN 276-1 12/08: 443
Leistungsbereich: 054

**01.05.0730 Hauptleitungsabzweigklemme 690V 5polig Zugang 35mm2 Abgang 2x25mm2 Tra**
STLB-Bau 2025-04 054
Hauptleitungsabzweigklemme DIN EN IEC 60670-1 (VDE 0606-1), Bemessungsisolationsspannung 690 V AC, 5-polig, Klemmenzugang 35 mm2, Klemmenabgang 2 x 25 mm2, Klemmenträger aus selbstlöschendem oder nichtbrennbarem Isolierstoff, zur Montage auf Tragschiene DIN EN 60715 (VDE 0660-520), einschl. systemgebundenem Zubehör mit dauerhafter Anschlussbezeichnung.
Menge: 6,000 St
Kostengruppe DIN 276 2018-12: 443
DIN 276-81: 3250
DIN 276-1 12/08: 443
Leistungsbereich: 054

**01.05.0740 Reihenklemme 690V einstöckig bis 4mm2 Tragschiene**
STLB-Bau 2025-04 054
Reihenklemme DIN EN 60947-7-1 (VDE 0611-1), Bemessungsisolationsspannung 690 V AC, Isolationsgruppe C, einstöckig, für Leiterquerschnitt bis 4 mm2, mit schraubenlosen Anschlüssen, Klemmenträger aus selbstlöschendem oder nichtbrennbarem Isolierstoff, zur Montage auf Tragschiene DIN EN 60715 (VDE 0660-520), einschl. systemgebundenem Zubehör mit dauerhafter Anschlussbezeichnung.
Menge: 425,000 St
Kostengruppe DIN 276 2018-12: 443
DIN 276-81: 3250
DIN 276-1 12/08: 443
Leistungsbereich: 054

**01.05.0750 Neutralleiter-Reihenklemme 690V bis 4mm2 Tragschiene**
STLB-Bau 2025-04 054
Neutralleiter-Reihenklemme DIN EN 60947-7-1 (VDE 0611-1), Bemessungsisolationsspannung 690 V AC, für Leiterquerschnitt bis 4 mm2, mit schraubenlosen Anschlüssen, Klemmenträger aus selbstlöschendem oder nichtbrennbarem Isolierstoff, zur Montage auf Tragschiene DIN EN 60715 (VDE 0660-520), einschl. systemgebundenem Zubehör mit dauerhafter Anschlussbezeichnung.
Menge: 425,000 St
Kostengruppe DIN 276 2018-12: 443
DIN 276-81: 3250
DIN 276-1 12/08: 443
Leistungsbereich: 054

**01.05.0760 Schutzleiter-Reihenklemme bis 4mm2 Tragschiene**
STLB-Bau 2025-04 054
Schutzleiter-Reihenklemme DIN EN 60947-7-2 (VDE 0611-3), für Leiterquerschnitt bis 4 mm2, mit schraubenlosen Anschlüssen, Klemmenträger aus selbstlöschendem oder nichtbrennbarem Isolierstoff, zur Montage auf Tragschiene DIN EN 60715 (VDE 0660-520), einschl. systemgebundenem Zubehör mit dauerhafter Anschlussbezeichnung.
Menge: 450,000 St
Kostengruppe DIN 276 2018-12: 443
DIN 276-81: 3250
DIN 276-1 12/08: 443
Leistungsbereich: 054

**01.05.0770 Reihenklemme 690V einstöckig bis 10mm2 Tragschiene**
STLB-Bau 2025-04 054
Reihenklemme DIN EN 60947-7-1 (VDE 0611-1), Bemessungsisolationsspannung 690 V AC, Isolationsgruppe C, einstöckig, für Leiterquerschnitt bis 10 mm2, mit schraubenlosen Anschlüssen, Klemmenträger aus selbstlöschendem oder nichtbrennbarem Isolierstoff, zur Montage auf Tragschiene DIN EN 60715 (VDE 0660-520), einschl. systemgebundenem Zubehör mit dauerhafter Anschlussbezeichnung.
Menge: 30,000 St
Kostengruppe DIN 276 2018-12: 443
DIN 276-81: 3250
DIN 276-1 12/08: 443
Leistungsbereich: 054

**01.05.0780 Neutralleiter-Reihenklemme 690V bis 10mm2 Tragschiene**
STLB-Bau 2025-04 054
Neutralleiter-Reihenklemme DIN EN 60947-7-1 (VDE 0611-1), Bemessungsisolationsspannung 690 V AC, für Leiterquerschnitt bis 10 mm2, mit schraubenlosen Anschlüssen, Klemmenträger aus selbstlöschendem oder nichtbrennbarem Isolierstoff, zur Montage auf Tragschiene DIN EN 60715 (VDE 0660-520), einschl. systemgebundenem Zubehör mit dauerhafter Anschlussbezeichnung.
Menge: 15,000 St
Kostengruppe DIN 276 2018-12: 443
DIN 276-81: 3250
DIN 276-1 12/08: 443
Leistungsbereich: 054

**01.05.0790 Schutzleiter-Reihenklemme bis 10mm2 Tragschiene**
STLB-Bau 2025-04 054
Schutzleiter-Reihenklemme DIN EN 60947-7-2 (VDE 0611-3), für Leiterquerschnitt bis 10 mm2, mit schraubenlosen Anschlüssen, Klemmenträger aus selbstlöschendem oder nichtbrennbarem Isolierstoff, zur Montage auf Tragschiene DIN EN 60715 (VDE 0660-520), einschl. systemgebundenem Zubehör mit dauerhafter Anschlussbezeichnung.
Menge: 15,000 St
Kostengruppe DIN 276 2018-12: 443
DIN 276-81: 3250
DIN 276-1 12/08: 443
Leistungsbereich: 054

#### Titel 01.06 Kabelbahnen, Kabelrinnen, KG 444

*Hinweis: Hinweise zur Kabelrinne auf dem Gründach (für PV-Verkabelung)*
Die in den nachfolgenden Positionen beschriebene Kabelrinne
ist zur geschlossenen Verlegung auf dem Gründach / Flachdach
vorgesehen und dient der Leitungsführung für die PV-Anlage.
Die Verlegung der Kabelrinne erfolgt auf Betonplatten (entweder
Gehwegplatten 40 x 40 cm,
oder alternativ, nach Wahl des Bieters
auf "Standfüßen aus Beton (Gewicht ca. 16 kg)" wie sie z.B.
für Blitzschutz Fangstangen verwendet werden.

**01.06.0010 gelochte Kabelrinne mit Abdeckung, H=80, B=100mm, Stahl bandverz,**
STLB-Bau 2025-04 053
Kabelrinne für Kabelträgersystem DIN EN 61537 (VDE 0639), gelocht, einschl. Abdeckung mit Drehriegelverschluss, aus bandverzinktem Stahl DIN EN 10346, Dicke 1 mm, Seitenhöhe mind. 80 mm, Breite mind. 100 mm,
Hersteller und Typ '....................................................' vom Bieter einzutragen,

Arbeitshöhe des Montageortes bis 3,5 m über der Standfläche des hierfür erforderlichen Gerüstes.
Menge: 135,000 m
Kostengruppe DIN 276 2018-12: 444
DIN 276-81: 3250
DIN 276-1 12/08: 444
Leistungsbereich: 053

**01.06.0020 Bogen Kabelrinne 90Grad waager. Stahl bandverz H 60mm B 100mm**
STLB-Bau 2025-04 053
Bogen, für Kabelrinne, 90 Grad, waagerecht, aus bandverzinktem Stahl DIN EN 10346, Dicke 1 mm, Seitenhöhe mind. 60 mm, Breite mind. 100 mm, Arbeitshöhe des Montageortes bis 3,5 m über der Standfläche des hierfür erforderlichen Gerüstes.
Menge: 5,000 St
Kostengruppe DIN 276 2018-12: 444
DIN 276-81: 3250
DIN 276-1 12/08: 444
Leistungsbereich: 053

**01.06.0030 T-Abzweig Kabelrinne Stahl bandverz H 60mm B 100mm**
STLB-Bau 2025-04 053
T-Abzweig, für Kabelrinne, aus bandverzinktem Stahl DIN EN 10346, Dicke 1 mm, Seitenhöhe mind. 60 mm, Breite mind. 100 mm, Arbeitshöhe des Montageortes bis 3,5 m über der Standfläche des hierfür erforderlichen Gerüstes.
Menge: 8,000 St
Kostengruppe DIN 276 2018-12: 444
DIN 276-81: 3250
DIN 276-1 12/08: 444
Leistungsbereich: 053

**01.06.0040 Kreuzstück Kabelrinne Stahl bandverz H 60mm B 100mm**
STLB-Bau 2025-04 053
Kreuzstück, für Kabelrinne, aus bandverzinktem Stahl DIN EN 10346, Dicke 1 mm, Seitenhöhe mind. 60 mm, Breite mind. 100 mm, Arbeitshöhe des Montageortes bis 3,5 m über der Standfläche des hierfür erforderlichen Gerüstes.
Menge: 1,000 St
Kostengruppe DIN 276 2018-12: 444
DIN 276-81: 3250
DIN 276-1 12/08: 444
Leistungsbereich: 053

**01.06.0050 Betonplatte / Gehwegplatte 40 x 40 cm ; 4cm stark**
Beton-Gehwegplatte, ca. 40 x 40 cm, ca. 4 cm stark,
oder
Standfuß aus Beton (Gewicht ca. 16 kg) wie z.B. für
Blitzschutz Fangstangen,
hier jedoch als Auflage (Unterlage)
für die auf dem  Gründach (Flachdach) verlegte
Kabelrinne der PV-Kabel und Leitungen
Menge: 95,000 St

*Hinweis: Hinweise zur Kabelrinne im Gebäude*
Die in den nachfolgenden Positionen beschriebene Kabelrinne
ist zur offenen Verlegung im Gebäude.
Die Verlegung der Kabelbahn erfolgt im Bereich der Abhangdecke.
Die Befestigung der Kabelrinne erfolgt
an der Wand mittels Wandauslegern, bzw.
abgehangen von der Rohdecke mittels Hänge-Sielen

**01.06.0060 off. Kabelrinne m. Trennsteg, H 60mm B 200mm, gelocht, Stahl bandverz**
STLB-Bau 2025-04 053
Kabelrinne für Kabelträgersystem DIN EN 61537 (VDE 0639), gelocht, mit einem Trennsteg, aus bandverzinktem Stahl DIN EN 10346, Dicke 1 mm, Seitenhöhe mind. 60 mm, Breite mind. 200 mm.
Menge: 95,000 m
Kostengruppe DIN 276 2018-12: 444
DIN 276-81: 3250
DIN 276-1 12/08: 444
Leistungsbereich: 053

**01.06.0070 Bogen Kabelrinne 90Grad waager. Stahl bandverz H 60mm B 200mm**
STLB-Bau 2025-04 053
Bogen, für Kabelrinne, 90 Grad, waagerecht, aus bandverzinktem Stahl DIN EN 10346, Dicke 1 mm, Seitenhöhe mind. 60 mm, Breite mind. 200 mm, Arbeitshöhe des Montageortes bis 3,5 m über der Standfläche des hierfür erforderlichen Gerüstes.
Menge: 5,000 St
Kostengruppe DIN 276 2018-12: 444
DIN 276-81: 3250
DIN 276-1 12/08: 444
Leistungsbereich: 053

**01.06.0080 Kreuzstück Kabelrinne Stahl bandverz H 60mm B 200mm**
STLB-Bau 2025-04 053
Kreuzstück, für Kabelrinne, aus bandverzinktem Stahl DIN EN 10346, Dicke 1 mm, Seitenhöhe mind. 60 mm, Breite mind. 200 mm, Arbeitshöhe des Montageortes bis 3,5 m über der Standfläche des hierfür erforderlichen Gerüstes.
Menge: 1,000 St
Kostengruppe DIN 276 2018-12: 444
DIN 276-81: 3250
DIN 276-1 12/08: 444
Leistungsbereich: 053

**01.06.0090 Reduzierstück Kabelrinne Stahl bandverz H 60mm B 200mm**
STLB-Bau 2025-04 053
Reduzierstück, für Kabelrinne, aus bandverzinktem Stahl DIN EN 10346, Dicke 1 mm, Seitenhöhe mind. 60 mm, Breite mind. 200 mm, Arbeitshöhe des Montageortes bis 3,5 m über der Standfläche des hierfür erforderlichen Gerüstes.
Menge: 1,000 St
Kostengruppe DIN 276 2018-12: 444
DIN 276-81: 3250
DIN 276-1 12/08: 444
Leistungsbereich: 053

**01.06.0100 T-Abzweig Kabelrinne Stahl bandverz H 60mm B 200mm**
STLB-Bau 2025-04 053
T-Abzweig, für Kabelrinne, aus bandverzinktem Stahl DIN EN 10346, Dicke 1 mm, Seitenhöhe mind. 60 mm, Breite mind. 200 mm, Arbeitshöhe des Montageortes bis 3,5 m über der Standfläche des hierfür erforderlichen Gerüstes.
Menge: 1,000 St
Kostengruppe DIN 276 2018-12: 444
DIN 276-81: 3250
DIN 276-1 12/08: 444
Leistungsbereich: 053

**01.06.0110 Ausleger Kabelrinne Stahl bandverz bis 2,5kN L 200mm Wandbefestigung**
STLB-Bau 2025-04 053
Ausleger für Kabelrinne, aus bandverzinktem Stahl DIN EN 10346, Dicke 1 mm, Tragfähigkeit bis 2,5 kN, Länge 200 mm, an der Wand aus Beton, befestigen mit bauaufsichtlich zugelassenen Dübeln, Arbeitshöhe des Montageortes bis 3,5 m über der Standfläche des hierfür erforderlichen Gerüstes.
Menge: 120,000 St
Kostengruppe DIN 276 2018-12: 444
DIN 276-81: 3250
DIN 276-1 12/08: 444
Leistungsbereich: 053

**01.06.0120 Stiel Ausleger Kabelrinne Stahl bandverz H-Profil 80mm bis 3kN Deckenb**
STLB-Bau 2025-04 053
Stiel für Ausleger für Kabelrinne, aus bandverzinktem Stahl DIN EN 10346, Dicke 1 mm, als H-Profil 80 mm, Tragfähigkeit bis 3 kN, an Decke befestigen mit bauaufsichtlich zugelassenen Dübeln, mit angeschweißter Kopfplatte, Stiellänge bis 200 mm, Arbeitshöhe des Montageortes bis 3,5 m über der Standfläche des hierfür erforderlichen Gerüstes.
Menge: 16,000 St
Kostengruppe DIN 276 2018-12: 444
DIN 276-81: 3250
DIN 276-1 12/08: 444
Leistungsbereich: 053

**01.06.0130 Steigleiter Stahl bandverz H 35mm B 300mm Wandbefestigung**
STLB-Bau 2025-04 053
Steigleiter als Kabelleiter, Sprossenabstand 300 mm, mit 2 Trennstegen, einschl. aller systembedingten Form- und Verbindungsstücke, aus bandverzinktem Stahl DIN EN 10346, Dicke 1 mm, Seitenhöhe mind. 35 mm, Breite mind. 300 mm, an der Wand aus Beton, befestigen mit bauaufsichtlich zugelassenen Dübeln,
Hersteller und Typ '....................................................' vom Bieter einzutragen,

Arbeitshöhe des Montageortes bis 3,5 m über der Standfläche des hierfür erforderlichen Gerüstes.
Menge: 4,000 m
Kostengruppe DIN 276 2018-12: 444
DIN 276-81: 3250
DIN 276-1 12/08: 444
Leistungsbereich: 053

**01.06.0140 Steigleiter Stahl bandverz H 35mm B 200mm Wandbefestigung**
STLB-Bau 2025-04 053
Steigleiter als Kabelleiter, Sprossenabstand 300 mm, mit einem Trennsteg, einschl. aller systembedingten Form- und Verbindungsstücke, aus bandverzinktem Stahl DIN EN 10346, Dicke 1 mm, Seitenhöhe mind. 35 mm, Breite mind. 200 mm, an der Wand aus Beton, befestigen mit bauaufsichtlich zugelassenen Dübeln, Arbeitshöhe des Montageortes bis 3,5 m über der Standfläche des hierfür erforderlichen Gerüstes.
Menge: 4,000 m
Kostengruppe DIN 276 2018-12: 444
DIN 276-81: 3250
DIN 276-1 12/08: 444
Leistungsbereich: 053

**01.06.0150 Steigleiter Stahl bandverz H 35mm B 100mm Wandbefestigung**
STLB-Bau 2023-10 053
Steigleiter als Kabelleiter, Sprossenabstand 300 mm, mit einem Trennsteg, einschl. aller systembedingten Form- und Verbindungsstücke, aus bandverzinktem Stahl DIN EN 10346, Dicke 1 mm, Seitenhöhe mind. 35 mm, Breite mind. 100 mm, an der Wand aus Beton, befestigen mit bauaufsichtlich zugelassenen Dübeln, Arbeitshöhe des Montageortes bis 3,5 m über der Standfläche des hierfür erforderlichen Gerüstes.
Menge: 4,000 m
DIN 276-81: 3250
Leistungsbereich: 053

#### Titel 01.07 Elektro-Installationsrohr u. Leitungsführungskanäle, KG 444

**01.07.0010 Elektroinstallationsrohr halogenfr.Kunststoff AD 20mm AP Abstandsschel**
STLB-Bau 2025-04 053
Elektroinstallationsrohr DIN EN 61386 (VDE 0605), Maße DIN EN 60423, nicht flammenausbreitend, aus Kunststoff, halogenfrei, einwandig, glatt, starr, mit angeformter Muffe, Außendurchmesser 20 mm, Druckfestigkeit Klasse 3 - mittel (750 N) DIN EN 61386-1 (VDE 0605-1), Klasse Schlagbeanspruchung 3 - mittel DIN EN 61386-1 (VDE 0605-1), min. Gebrauchstemperatur Klasse 1 (5 Grad C) DIN EN 61386-1 (VDE 0605-1), max. Gebrauchstemperatur Klasse 1 (60 Grad C) DIN EN 61386-1 (VDE 0605-1), Verlegung offen, auf Putz, mit Abstandsschellen,
Hersteller und Typ '....................................................' vom Bieter einzutragen,

Arbeitshöhe des Montageortes bis 3,5 m über der Standfläche des hierfür erforderlichen Gerüstes.
Menge: 10,000 m
Kostengruppe DIN 276 2018-12: 444
DIN 276-81: 3250
DIN 276-1 12/08: 444
Leistungsbereich: 053

**01.07.0020 Elektroinstallationsrohr halogenfr.Kunststoff AD 25mm AP Abstandsschel**
STLB-Bau 2025-04 053
Elektroinstallationsrohr DIN EN 61386 (VDE 0605), Maße DIN EN 60423, nicht flammenausbreitend, aus Kunststoff, halogenfrei, einwandig, glatt, starr, mit angeformter Muffe, Außendurchmesser 25 mm, Druckfestigkeit Klasse 3 - mittel (750 N) DIN EN 61386-1 (VDE 0605-1), Klasse Schlagbeanspruchung 3 - mittel DIN EN 61386-1 (VDE 0605-1), min. Gebrauchstemperatur Klasse 1 (5 Grad C) DIN EN 61386-1 (VDE 0605-1), max. Gebrauchstemperatur Klasse 1 (60 Grad C) DIN EN 61386-1 (VDE 0605-1), Verlegung offen, auf Putz, mit Abstandsschellen, Arbeitshöhe des Montageortes bis 3,5 m über der Standfläche des hierfür erforderlichen Gerüstes.
Menge: 20,000 m
Kostengruppe DIN 276 2018-12: 444
DIN 276-81: 3250
DIN 276-1 12/08: 444
Leistungsbereich: 053

**01.07.0030 Elektroinstallationsrohr halogenfr.Kunststoff AD 32mm AP Abstandsschel**
STLB-Bau 2025-04 053
Elektroinstallationsrohr DIN EN 61386 (VDE 0605), Maße DIN EN 60423, nicht flammenausbreitend, aus Kunststoff, halogenfrei, einwandig, glatt, starr, mit angeformter Muffe, Außendurchmesser 32 mm, Druckfestigkeit Klasse 3 - mittel (750 N) DIN EN 61386-1 (VDE 0605-1), Klasse Schlagbeanspruchung 3 - mittel DIN EN 61386-1 (VDE 0605-1), min. Gebrauchstemperatur Klasse 1 (5 Grad C) DIN EN 61386-1 (VDE 0605-1), max. Gebrauchstemperatur Klasse 1 (60 Grad C) DIN EN 61386-1 (VDE 0605-1), Verlegung offen, auf Putz, mit Abstandsschellen, Arbeitshöhe des Montageortes bis 3,5 m über der Standfläche des hierfür erforderlichen Gerüstes.
Menge: 15,000 m
Kostengruppe DIN 276 2018-12: 444
DIN 276-81: 3250
DIN 276-1 12/08: 444
Leistungsbereich: 053

**01.07.0040 Elektroinstallationsrohr halogenfr.Kunststoff AD 40mm AP Abstandsschel**
STLB-Bau 2025-04 053
Elektroinstallationsrohr DIN EN 61386 (VDE 0605), Maße DIN EN 60423, nicht flammenausbreitend, aus Kunststoff, halogenfrei, einwandig, glatt, starr, mit angeformter Muffe, Außendurchmesser 40 mm, Druckfestigkeit Klasse 3 - mittel (750 N) DIN EN 61386-1 (VDE 0605-1), Klasse Schlagbeanspruchung 3 - mittel DIN EN 61386-1 (VDE 0605-1), min. Gebrauchstemperatur Klasse 1 (5 Grad C) DIN EN 61386-1 (VDE 0605-1), max. Gebrauchstemperatur Klasse 1 (60 Grad C) DIN EN 61386-1 (VDE 0605-1), Verlegung offen, auf Putz, mit Abstandsschellen, Arbeitshöhe des Montageortes bis 3,5 m über der Standfläche des hierfür erforderlichen Gerüstes.
Menge: 8,000 m
Kostengruppe DIN 276 2018-12: 444
DIN 276-81: 3250
DIN 276-1 12/08: 444
Leistungsbereich: 053

**01.07.0050 Elektroinstallationsrohr halogenfr.Kunststoff AD 50mm AP Abstandsschel**
STLB-Bau 2025-04 053
Elektroinstallationsrohr DIN EN 61386 (VDE 0605), Maße DIN EN 60423, nicht flammenausbreitend, aus Kunststoff, halogenfrei, einwandig, glatt, starr, mit angeformter Muffe, Außendurchmesser 50 mm, Druckfestigkeit Klasse 3 - mittel (750 N) DIN EN 61386-1 (VDE 0605-1), Klasse Schlagbeanspruchung 3 - mittel DIN EN 61386-1 (VDE 0605-1), min. Gebrauchstemperatur Klasse 1 (5 Grad C) DIN EN 61386-1 (VDE 0605-1), max. Gebrauchstemperatur Klasse 1 (60 Grad C) DIN EN 61386-1 (VDE 0605-1), Verlegung offen, auf Putz, mit Abstandsschellen, Arbeitshöhe des Montageortes bis 3,5 m über der Standfläche des hierfür erforderlichen Gerüstes.
Menge: 5,000 m
Kostengruppe DIN 276 2018-12: 444
DIN 276-81: 3250
DIN 276-1 12/08: 444
Leistungsbereich: 053

**01.07.0060 Elektroinstallationsrohr halogenfr.Kunststoff AD 63mm AP Abstandsschel**
STLB-Bau 2025-04 053
Elektroinstallationsrohr DIN EN 61386 (VDE 0605), Maße DIN EN 60423, nicht flammenausbreitend, aus Kunststoff, halogenfrei, einwandig, glatt, starr, mit angeformter Muffe, Außendurchmesser 63 mm, Druckfestigkeit Klasse 3 - mittel (750 N) DIN EN 61386-1 (VDE 0605-1), Klasse Schlagbeanspruchung 3 - mittel DIN EN 61386-1 (VDE 0605-1), min. Gebrauchstemperatur Klasse 1 (5 Grad C) DIN EN 61386-1 (VDE 0605-1), max. Gebrauchstemperatur Klasse 1 (60 Grad C) DIN EN 61386-1 (VDE 0605-1), Verlegung offen, auf Putz, mit Abstandsschellen, Arbeitshöhe des Montageortes bis 3,5 m über der Standfläche des hierfür erforderlichen Gerüstes.
Menge: 5,000 m
Kostengruppe DIN 276 2018-12: 444
DIN 276-81: 3250
DIN 276-1 12/08: 444
Leistungsbereich: 053

**01.07.0070 flexibles-Elektroinstallationsrohr PVC-U AD 25mm auf Rohdecke**
STLB-Bau 2025-04 053
Elektroinstallationsrohr DIN EN 61386 (VDE 0605), Maße DIN EN 60423, aus PVC-U, doppelwandig, innen glatt, außen gewellt, flexibel, Außendurchmesser 25 mm, Druckfestigkeit Klasse 3 - mittel (750 N) DIN EN 61386-1 (VDE 0605-1), Klasse Schlagbeanspruchung 3 - mittel DIN EN 61386-1 (VDE 0605-1), min. Gebrauchstemperatur Klasse 1 (5 Grad C) DIN EN 61386-1 (VDE 0605-1), max. Gebrauchstemperatur Klasse 1 (60 Grad C) DIN EN 61386-1 (VDE 0605-1), Verlegung auf Rohdecke.
Menge: 125,000 m
Kostengruppe DIN 276 2018-12: 444
DIN 276-81: 3250
DIN 276-1 12/08: 444
Leistungsbereich: 053

**01.07.0080 flexibles-Elektroinstallationsrohr PVC-U AD 40mm auf Rohdecke**
STLB-Bau 2025-04 053
Elektroinstallationsrohr DIN EN 61386 (VDE 0605), Maße DIN EN 60423, aus PVC-U, doppelwandig, innen glatt, außen gewellt, flexibel, Außendurchmesser 40 mm, Druckfestigkeit Klasse 3 - mittel (750 N) DIN EN 61386-1 (VDE 0605-1), Klasse Schlagbeanspruchung 3 - mittel DIN EN 61386-1 (VDE 0605-1), min. Gebrauchstemperatur Klasse 1 (5 Grad C) DIN EN 61386-1 (VDE 0605-1), max. Gebrauchstemperatur Klasse 1 (60 Grad C) DIN EN 61386-1 (VDE 0605-1), Verlegung auf Rohdecke.
Menge: 35,000 m
Kostengruppe DIN 276 2018-12: 444
DIN 276-81: 3250
DIN 276-1 12/08: 444
Leistungsbereich: 053

**01.07.0090 flexibles-Elektroinstallationsrohr PVC-U AD 63mm auf Rohdecke**
STLB-Bau 2025-04 053
Elektroinstallationsrohr DIN EN 61386 (VDE 0605), Maße DIN EN 60423, aus PVC-U, doppelwandig, innen glatt, außen gewellt, flexibel, Außendurchmesser 63 mm, Druckfestigkeit Klasse 3 - mittel (750 N) DIN EN 61386-1 (VDE 0605-1), Klasse Schlagbeanspruchung 3 - mittel DIN EN 61386-1 (VDE 0605-1), min. Gebrauchstemperatur Klasse 1 (5 Grad C) DIN EN 61386-1 (VDE 0605-1), max. Gebrauchstemperatur Klasse 1 (60 Grad C) DIN EN 61386-1 (VDE 0605-1), Verlegung auf Rohdecke.
Menge: 5,000 m
Kostengruppe DIN 276 2018-12: 444
DIN 276-81: 3250
DIN 276-1 12/08: 444
Leistungsbereich: 053

**01.07.0100 Zugdraht Stahl verz vorh.Leerrohr**
STLB-Bau 2025-04 053
Zugdraht aus verzinktem Stahl, in vorh. Leerrohr einlegen.
Menge: 170,000 m
Kostengruppe DIN 276 2018-12: 444
DIN 276-81: 3250
DIN 276-1 12/08: 444
Leistungsbereich: 053

**01.07.0110 Elektroinstallationsrohr Alu AD 25mm AP Abstandsschellen**
STLB-Bau 2025-04 053
Elektroinstallationsrohr DIN EN 61386 (VDE 0605), Maße DIN EN 60423, aus Aluminium, einwandig, glatt, starr, mit angeformter Muffe, Außendurchmesser 25 mm, Druckfestigkeit Klasse 3 - mittel (750 N) DIN EN 61386-1 (VDE 0605-1), Klasse Schlagbeanspruchung 3 - mittel DIN EN 61386-1 (VDE 0605-1), min. Gebrauchstemperatur Klasse 1 (5 Grad C) DIN EN 61386-1 (VDE 0605-1), max. Gebrauchstemperatur Klasse 1 (60 Grad C) DIN EN 61386-1 (VDE 0605-1), Verlegung offen, auf Putz, mit Abstandsschellen, Arbeitshöhe des Montageortes bis 3,5 m über der Standfläche des hierfür erforderlichen Gerüstes.
Menge: 15,000 m
Kostengruppe DIN 276 2018-12: 444
DIN 276-81: 3250
DIN 276-1 12/08: 444
Leistungsbereich: 053

**01.07.0120 Elektroinstallationsrohr Alu AD 40mm AP Abstandsschellen**
STLB-Bau 2025-04 053
Elektroinstallationsrohr DIN EN 61386 (VDE 0605), Maße DIN EN 60423, aus Aluminium, einwandig, glatt, starr, mit angeformter Muffe, Außendurchmesser 40 mm, Druckfestigkeit Klasse 3 - mittel (750 N) DIN EN 61386-1 (VDE 0605-1), Klasse Schlagbeanspruchung 3 - mittel DIN EN 61386-1 (VDE 0605-1), min. Gebrauchstemperatur Klasse 1 (5 Grad C) DIN EN 61386-1 (VDE 0605-1), max. Gebrauchstemperatur Klasse 1 (60 Grad C) DIN EN 61386-1 (VDE 0605-1), Verlegung offen, auf Putz, mit Abstandsschellen, Arbeitshöhe des Montageortes bis 3,5 m über der Standfläche des hierfür erforderlichen Gerüstes.
Menge: 6,000 m
Kostengruppe DIN 276 2018-12: 444
DIN 276-81: 3250
DIN 276-1 12/08: 444
Leistungsbereich: 053

**01.07.0130 Elektroinstallationsrohr Alu AD 63mm AP Abstandsschellen**
STLB-Bau 2025-04 053
Elektroinstallationsrohr DIN EN 61386 (VDE 0605), Maße DIN EN 60423, aus Aluminium, einwandig, glatt, starr, mit angeformter Muffe, Außendurchmesser 63 mm, Druckfestigkeit Klasse 3 - mittel (750 N) DIN EN 61386-1 (VDE 0605-1), Klasse Schlagbeanspruchung 3 - mittel DIN EN 61386-1 (VDE 0605-1), min. Gebrauchstemperatur Klasse 1 (5 Grad C) DIN EN 61386-1 (VDE 0605-1), max. Gebrauchstemperatur Klasse 1 (60 Grad C) DIN EN 61386-1 (VDE 0605-1), Verlegung offen, auf Putz, mit Abstandsschellen, Arbeitshöhe des Montageortes bis 3,5 m über der Standfläche des hierfür erforderlichen Gerüstes.
Menge: 4,000 m
Kostengruppe DIN 276 2018-12: 444
DIN 276-81: 3250
DIN 276-1 12/08: 444
Leistungsbereich: 053

**01.07.0140 Elektroinstallationskanal Leitungsführung H/B 20/20mm halogenfr.Kunsts**
STLB-Bau 2025-04 053
Elektroinstallationskanal DIN EN 50085-2-1 (VDE 0604-2-1) als Leitungsführungskanal, Außenmaße H/B mind. 20/20 mm, aus Kunststoff, halogenfrei, mit einem Trennsteg, aus verzinktem Stahl, einschl. aller systembedingten Form- und Verbindungsstücke, auf Beton,
Hersteller und Typ '....................................................' vom Bieter einzutragen
.
Menge: 10,000 m
Kostengruppe DIN 276 2018-12: 444
DIN 276-81: 3250
DIN 276-1 12/08: 444
Leistungsbereich: 053

**01.07.0150 Elektroinstallationskanal Leitungsführung H/B 40/60mm halogenfr.Kunsts**
STLB-Bau 2025-04 053
Elektroinstallationskanal DIN EN 50085-2-1 (VDE 0604-2-1) als Leitungsführungskanal, Außenmaße H/B mind. 40/60 mm, aus Kunststoff, halogenfrei, mit einem Trennsteg, aus verzinktem Stahl, einschl. aller systembedingten Form- und Verbindungsstücke, auf Beton.
Menge: 10,000 m
Kostengruppe DIN 276 2018-12: 444
DIN 276-81: 3250
DIN 276-1 12/08: 444
Leistungsbereich: 053

**01.07.0160 Elektroinstallationskanal Leitungsführung H/B 60/90mm halogenfr.Kunsts**
STLB-Bau 2025-04 053
Elektroinstallationskanal DIN EN 50085-2-1 (VDE 0604-2-1) als Leitungsführungskanal, Außenmaße H/B mind. 60/90 mm, aus Kunststoff, halogenfrei, mit einem Trennsteg, aus verzinktem Stahl, einschl. aller systembedingten Form- und Verbindungsstücke, auf Beton.
Menge: 5,000 m
Kostengruppe DIN 276 2018-12: 444
DIN 276-81: 3250
DIN 276-1 12/08: 444
Leistungsbereich: 053

**01.07.0170 halogenfr. Sammelhalterg. f. Kabel u. Ltg. max. Beleg. 15 x 3x1,5mm²**
halogenfreie Sammelhalterung aus lichtgrauem Polypropylen,
zur Verlegung von Kabel und Leitungen,
speziell im Zwischendeckenbereich,
geeignet zum Nachverlegen,
für max. Belegung mit 15 x NYM 3 x 1,5 mm²,
Montagehöhe: bis 4,50 m ü.OKFF,
Befestigung mit Nägeln an Holzbindern im Zwischendeckenbereich, bzw. mit Dübeln und Schrauben an Wänden aus Beton und Mauerwerk.
Kleinhuis Befestigungsmaterial oder gleichwertig
Menge: 145,000 St

**01.07.0180 wie vor, jed. halogenfr. Sammelhalterg. groß, f. 30 x NYM 3x1,5mm²**
wie Pos. zuvor beschr., jed. halogenfr. Sammelhalterung groß, für max. Belegung bis 30 x NYM 3 x 1,5 mm²
Menge: 60,000 St

**01.07.0190 Bündel-/Bügelschelle HxB = 35 x 50 mm, Stahl verzinkt**
Bündel-/Bügelschelle HxB = 35 x 50 mm, Stahl verzinkt
Schelle und Schraube aus Stahl, tauchfeuerverzinkt,
Senkschraube aus Edelstahl, rostfrei,
Gleitmutter aus Stahl, galvanisch verzinkt,
Menge: 20,000 St

**01.07.0200 Bündel-/Bügelschelle HxB = 40 x 100 mm, Stahl verzinkt**
Bündel-/Bügelschelle HxB = 40 x 100 mm, Stahl verzinkt
Schelle und Schraube aus Stahl, tauchfeuerverzinkt,
Senkschraube aus Edelstahl, rostfrei,
Gleitmutter aus Stahl, galvanisch verzinkt,
Menge: 15,000 St

#### Titel 01.08 (Brüstungs-) Geräteeinbaukanalsystem f. Inst. im Tafelbereich KG 444

*Hinweis: Hinweis zum Geräteeinbau-Kanalsystem im Bereich der Tafeln*
Hinweis zum Geräteeinbau-kanalsystem an den Tafelbereichen
Das nachfolgend beschriebene Geräteeinbau-Kanalsystem
ist für die Installation am Wandbereich der Tafeln
(hier waren früher Mediensäulen geplant) vorgesehen.

Es dient der Aufnahme der 230 V Netzanschlüsse und der
Datenanschlüsse im Bereich des wandmontierten
86-Zoll-Großdisplays.
Die Displayverkabelung erfolgt über einen waagerecht
unterhalb der Decke, über dem Display verlaufenden
Geräteeinbaukanal.
Links neben dem Display wird ein senkrecht vom Fußboden
bis zur Decke verlaufender Geräteeinbaukanal installiert,
welcher der weiteren Aufnahme von 230V Netzanschlüssen,
Schuko-Steckdosen, Datendosen
und dem Kabel für den Amokalarm dient.

**01.08.0010 E-Inst.-Geräteteeinbau-Kanal H/B 80/170mm Stahl verz besch M**
STLB-Bau 2025-04 053
Elektroinstallationskanal DIN EN 50085-2-1 (VDE 0604-2-1) als Geräteeinbaukanal, mit innenliegendem Oberteil, Breite 80 mm, Außenmaße H/B mind. 80/170 mm, aus verzinktem Stahl, beschichtet,
Farbton 'reinweiß, RAL 9010'

einschl. elektrisch dauerhaft leitfähiger Verbindung, Oberteil aus verzinktem Stahl, beschichtet, mit einem Trennsteg, aus verzinktem Stahl, einschl. aller systembedingten Form- und Verbindungsstücke, auf Mauerwerk, Arbeitshöhe des Montageortes bis 3,5 m über der Standfläche des hierfür erforderlichen Gerüstes, Ausführung gemäß Einzelbeschreibung,
Einzelbeschreibungs-Nr '1. zur Montage in den Hort-Räumen (Gruppenräumen), welche ebenfalls auch als Klassenräume (Allgemeine Unterrichtsräume) genutzt werden können.  2. Die Montage erfolgt einmal unterhalb der Raumdecke, über dem wandmontierten 86-Zoll-Display  zur Displayverkabelung und 3. einmal senkrecht vom Fußboden bis zur Decke links neben dem 86-Zoll-Disolay.  Dieser senkrechte Kanal dient der Aufnahme der 230V Schuko-Steckdosen (weiß für Allgemeinstromversorgung und rot für die 230 V -Versorgung der EDV-Stromkreise). 4. Weiterhin wird in dem sekkrechten Kanal die Kabelschlaufe (BUS_Kabel Hausalarm bzw. BMA) für den vorbereiteten Amok-Alarm  verlegt. 5. weiterhin werden 2 Daten-Doppeldosen im senkrechten Kanal installiert.'

Hersteller und Typ '....................................................' vom Bieter einzutragen
.
Menge: 18,000 m
Kostengruppe DIN 276 2018-12: 444
DIN 276-81: 3250
DIN 276-1 12/08: 444
Leistungsbereich: 053

**01.08.0020 Winkel 90Grad Geräteeinbau H/B 80/170mm Stahl verz besch**
STLB-Bau 2025-04 053
Winkel 90 Grad, flach, für Geräteeinbaukanal, mit innenliegendem Oberteil, Breite 80 mm, Außenmaße H/B mind. 80/170 mm, aus verzinktem Stahl, beschichtet, einschl. elektrisch dauerhaft leitfähiger Verbindung, Oberteil aus verzinktem Stahl, beschichtet, mit einem Trennsteg, aus verzinktem Stahl, einschl. aller systembedingten Form- und Verbindungsstücke, auf Mauerwerk, Ausführung gemäß Einzelbeschreibung,
Einzelbeschreibungs-Nr '1. als Flachwinkel, passend zum System des zuvor angebotenen Brüstungs-/Geräteeinbaukanals'
.
Menge: 3,000 St
Kostengruppe DIN 276 2018-12: 444
DIN 276-81: 3250
DIN 276-1 12/08: 444
Leistungsbereich: 053

**01.08.0030 Kupplung Geräteeinbau H/B 80/170mm Stahl verz besch Mauerwerk**
STLB-Bau 2025-04 053
Kupplung für Geräteeinbaukanal, mit innenliegendem Oberteil, Breite 80 mm, Außenmaße H/B mind. 80/170 mm, aus verzinktem Stahl, beschichtet, einschl. elektrisch dauerhaft leitfähiger Verbindung, Oberteil aus verzinktem Stahl, beschichtet, mit einem Trennsteg, aus verzinktem Stahl, auf Mauerwerk.
Menge: 5,000 St
Kostengruppe DIN 276 2018-12: 444
DIN 276-1 12/08: 444
Leistungsbereich: 053

**01.08.0040 Endstück Geräteeinbau H/B 80/170mm Stahl verz besch**
STLB-Bau 2025-04 053
Endstück für Geräteeinbaukanal, mit innenliegendem Oberteil, Breite 80 mm, Außenmaße H/B mind. 80/170 mm, aus verzinktem Stahl, beschichtet,
Farbton 'analog Kanal, in Abstimmung mit Bauherren und Architekten'

einschl. elektrisch dauerhaft leitfähiger Verbindung, Oberteil aus verzinktem Stahl, beschichtet, mit einem Trennsteg, auf Mauerwerk.
Menge: 12,000 St
Kostengruppe DIN 276 2018-12: 444
DIN 276-81: 3250
DIN 276-1 12/08: 444
Leistungsbereich: 053

**01.08.0050 wie vor, jed. Wandanschlussblende 80/170 mm reinweiß**
wie vor, jedoch
Wandanschlussblende Stahl verz. 80/170, reinweiß
Menge: 12,000 St

**01.08.0060 wie vor, jed. Anschl.-Stück für Wandanschlussblende 80/170 mm reinweiß**
wie vor, jedoch
Anschluss-Stück für Wandanschlussblende Stahl verz. 80/170, reinweiß
Menge: 12,000 St

**01.08.0070 wie vor, jed.Schnitt-Kaschierung 80/170 mm reinweiß**
wie vor, jedoch
Schnittkaschierung, Stahl verz. 80/170, reinweiß
Menge: 5,000 St

**01.08.0080 Schuko-Steckd. 250V 16A 2fach reinw. Geräteeinbaukanal m. Geräteträger**
STLB-Bau 2025-04 053
Schutzkontaktsteckdose DIN VDE 0620-1 (VDE 0620-1), 250 V AC, 16 A, 2-fach, Farbton reinweiß, RAL 9010, in Geräteeinbaukanal, mit systemgebundener Geräteeinbaudose, einschl. Zentralplatte, mit Beschriftungsfeld, Schutzart IP 2X DIN EN 60529 (VDE 0470-1), Einsatz mit Schrauben befestigen, Ausführung gemäß Einzelbeschreibung,
Einzelbeschreibungs-Nr '1.  inkl. systemgebundener Geräte-Verbindungsdose  mit Zubehör Eingangsbuchse wie z.B. G 4703'
.
Menge: 9,000 St
Kostengruppe DIN 276 2018-12: 444
DIN 276-1 12/08: 444
Leistungsbereich: 053

**01.08.0090 wie vor, jed. USB-A/USB-C- 2-fach Schuko-steckd.250V 16A reinw. Kanal**
STLB-Bau 2025-04 053
Schutzkontaktsteckdose DIN VDE 0620-1 (VDE 0620-1), 250 V AC, 16 A, 2-fach, mit 2 Anschlüssen USB-A/USB-C, Farbton reinweiß, RAL 9010, in Geräteeinbaukanal, mit systemgebundener Geräteeinbaudose, einschl. Zentralplatte, mit Beschriftungsfeld, Schutzart IP 2X DIN EN 60529 (VDE 0470-1), Einsatz mit Schrauben befestigen, Ausführung gemäß Einzelbeschreibung,
Einzelbeschreibungs-Nr '1.  inkl. systemgebundener Geräte-Verbindungsdose  mit Zubehör Eingangsbuchse wie z.B. G 4703'
.
Menge: 3,000 St
Kostengruppe DIN 276 2018-12: 444
DIN 276-1 12/08: 444
Leistungsbereich: 053

**01.08.0100 Modularblende weiß, 2-fach mit Beschriftungsschild**
Modularblende 2-fach,reinweiß,
mit Kennzeichnungsschild,
für zuvor beschriebene 2-fach-Schuko-Steckdose
Menge: 12,000 St

**01.08.0110 Schuko-Steckd. rot, 250V 16A, 2-fach, für EDV ; Geräteeinbaukanal**
STLB-Bau 2025-04 053
Schutzkontaktsteckdose DIN VDE 0620-1 (VDE 0620-1), 250 V AC, 16 A, 2-fach,
Farbton 'rot, als EDV-Steckdose'

in Geräteeinbaukanal, einschl. Zentralplatte, Einsatz mit Schrauben befestigen,
Hersteller und Typ '....................................................' vom Bieter einzutragen
.
Menge: 3,000 St
Kostengruppe DIN 276 2018-12: 444
DIN 276-1 12/08: 444
Leistungsbereich: 053

**01.08.0120 wie vor, jed. rote USB-A/USB-C - 2-fach-Schuko-Steckd. 250V 16A, Kanal**
STLB-Bau 2025-04 053
Schutzkontaktsteckdose DIN VDE 0620-1 (VDE 0620-1), 250 V AC, 16 A, 2-fach, mit 2 Anschlüssen USB-A/USB-C, Farbton rot, in Geräteeinbaukanal, mit systemgebundener Geräteeinbaudose, einschl. Zentralplatte, mit Beschriftungsfeld, Schutzart IP 2X DIN EN 60529 (VDE 0470-1), Einsatz mit Schrauben befestigen, Ausführung gemäß Einzelbeschreibung,
Einzelbeschreibungs-Nr '1.  inkl. systemgebundener Geräte-Verbindungsdose  mit Zubehör Eingangsbuchse wie z.B. G 4703'
.
Menge: 3,000 St
Kostengruppe DIN 276 2018-12: 444
DIN 276-1 12/08: 444
Leistungsbereich: 053

**01.08.0130 Modularblende Farbe: rot ; 2-fach mit Beschriftungsschild**
Modularblende 2-fach,rot für EDV-Schuko-Steckdose,
mit Kennzeichnungsschild,
für zuvor beschriebene 2-fach-Steckdose
Menge: 6,000 St

*Hinweis: Hinw. zu d. Datenanschluss-Dosen f. Geräte-Einbaukanal im Tafelbereic*
Die Installation des Datennetzes / der strukturierten Verkabelung erfolgt durch ein gesondertes Unternehmen (separate Ausschreibung und Vergabe)
Im Zuge der Elektroinstallation werden lediglich die
Geräteeinbaudosen und die Modularblenden für die Datendosen
in den nachfolgenden Positionen erfasst und ausgeschrieben.
Die Datendosen selbst werden durch das Schwachstrom--Unternehmen der Datenverkabelung geliefert und installiert.

**01.08.0140 Gerätedose (f.Datendose 2-Ports) Kunststoff schw. Inst.-kanal**
STLB-Bau 2025-04 053
Gerätedose DIN EN IEC 60670-1 (VDE 0606-1) und DIN 49073, aus Kunststoff, Farbton schwarz, mit Schrauben, in Installationskanal, Ausführung gemäß Einzelbeschreibung,
Einzelbeschreibungs-Nr '1. Geräteeinbaudose zur Aufnahme der durch das Fremdgewerk "Datennetz" gelieferten Datendosen (Datendose mit 2 Ports),  2. Geräteeinbaudose passend zum System des in den Positionen zuvor beschriebenen Geräteeinbaukanals.'
.
Menge: 12,000 St
Kostengruppe DIN 276 2018-12: 444
DIN 276-1 12/08: 444
Leistungsbereich: 053

**01.08.0150 Modularblende weiß, 2-fach Datend. m. Beschriftgsschild (EG OG)**
Modularblende 2-fach-Datendose,reinweiß,
mit Kennzeichnungsschild / mit Beschriftungsfeld,
für zuvor beschriebenen Brüstungskanal,
Die Modularblenden sind auf die vom Los ITN-XT
im EG und OG in den Geräteeinbaukanälen
installierten Datendosen zu montieren.
Menge: 12,000 St

#### Titel 01.09 Bohrungen, Kabeldurchführungen, Brandschutzabschottungen, KG 444

**01.09.0010 Bohrung f. Einzelkabel, Wand Mauerw, Durchm. bis 15mm T 15-30cm**
Bohrung, Wand aus Mauerwek  (Mauerziegel, Hohlziegel bzw. Kalksandstein),
Bohrdurchmesser bis 15 mm,
Bohrtiefe über 15 bis 30 cm,
Wichte des Abbruchstoffes DIN EN 1991-1-1 5,5 kN/m3, Arbeitshöhe bis 3 m, von Hand/mit handgeführten Kleingeräten, Ausführung innerhalb des Bauwerks, Ausführung im EG,
aufgenommene Stoffe zur Entsorgung sortieren, sammeln, ohne Zerkleinerung, im Behälter des AN lagern,
Behältergröße bis 0,05 m3,
auf LKW des AN laden, transportieren zur zugelassenen Lagerfläche des AN,
Abfall ist nicht gefährlich, nicht schadstoffbelastet,
Zuordnung Z 0 (uneingeschränkter Einbau),
Mengenermittlung nach Aufmaß,
die Entsorgung wird gesondert vergütet, Ausführung gemäß Einzelbeschreibung,
Einzelbeschreibungs-Nr '1. Bohrung, für Einzelkabel, Durchmesser der Bohrung: bis max. 15 mm,'
.
Menge: 115,000 St
DIN 276-81: 3120
Leistungsbereich: 084

**01.09.0020 Bohrg. f. bis zu 3 Einzelkabel, Mauerwerk, Durchm. 12-25mm T 35-40cm**
STLB-Bau 2025-04 084
Bohrung, Untergrundfläche waagerecht, Bohrkern ist gegen Absturz zu sichern, aus bewehrtem Mauerwerk aus Betonstein, Bohrdurchmesser über 12 bis 25 mm, Bohrtiefe über 35 bis 40 cm, nicht schadstoffbelastet,
Abfall ist nicht gefährlich, Zuordnung LAGA Z 0 (uneingeschränkter Einbau), Wichte des Abbruchstoffes DIN EN 1991-1-1 5,5 kN/m3, Arbeitshöhe bis 3,5 m über der Standfläche des hierfür erforderlichen Gerüstes, von Hand/mit handgeführten Kleingeräten, Ausführung innerhalb des Bauwerks, Ausführung im 2. Obergeschoss, aufgenommene Stoffe zur Entsorgung sortieren, sammeln, ohne Zerkleinerung, im Behälter des AN lagern, Behältergröße bis 0,05 m3, auf LKW des AN laden, transportieren zur zugelassenen Lagerfläche des AN, Mengenermittlung nach Aufmaß,
die Entsorgung wird gesondert vergütet, Ausführung gemäß Einzelbeschreibung,
Einzelbeschreibungs-Nr 'Bohrung, für bis zu 3 Einzelkabel, Durchmesser der Bohrung: bis max. 25 mm,'
.
Menge: 45,000 St
Kostengruppe DIN 276 2018-12: 351
DIN 276-81: 3120
DIN 276-1 12/08: 351
Leistungsbereich: 084

**01.09.0030 Kernbohrung Wand, Mauerwerk, Durchm. 50-100mm T 35-40cm**
STLB-Bau 2025-04 084
Kernbohrung, Untergrundfläche senkrecht, aus unbewehrtem Beton, Normalbeton, Bohrdurchmesser über 50 bis 100 mm, Bohrtiefe über 35 bis 40 cm, einschl. Lösen des Bohrkerns aus dem Gefüge, nicht schadstoffbelastet,
Abfall ist nicht gefährlich, Zuordnung LAGA Z 0 (uneingeschränkter Einbau), Wichte des Abbruchstoffes DIN EN 1991-1-1 24 kN/m3, Arbeitshöhe bis 3,5 m über der Standfläche des hierfür erforderlichen Gerüstes,
Geräteeinsatz ist möglich, max. Gesamtgewicht bis 0,5 t, Ausführung innerhalb des Bauwerks, Ausführung im Erdgeschoss,
aufgenommene Stoffe sammeln, ohne Zerkleinerung, auf LKW des AN laden,
die Entsorgung wird gesondert vergütet.
Menge: 18,000 St
Kostengruppe DIN 276 2018-12: 331
DIN 276-81: 3120
DIN 276-1 12/08: 331
Leistungsbereich: 084

**01.09.0040 Brandschutzabschottg. f bis zu 3 EinzelKabel EI90 Gebäude**
STLB-Bau 2025-04 047
Brandschutzabschottung an Kabeln Klassifizierung EI 90 DIN EN 13501-2, nach Leitungsanlagen-Richtlinie (LAR) des Bundeslandes der Ausführung/Muster Leitungsanlagen-Richtlinie (MLAR), freier Ringspalt im Durchbruch bis 15 mm, Spalt füllen mit Dämmschichtbildner, im Gebäude, mit Kennzeichnungsschild, Wand aus Mauerwerk, Dicke 360 mm, Ausführung gemäß Einzelbeschreibung,
Einzelbeschreibungs-Nr '1. Brandschutzabschottung für bis zu 3 Einzelkabel in einm Durchbruch/in einer Bohrung, Durchmesser der Bohrung: 25-50 mm,'

Hersteller und Typ '....................................................' vom Bieter einzutragen
.
Menge: 30,000 St
Kostengruppe DIN 276 2018-12: 444
DIN 276-81: 3250
DIN 276-1 12/08: 444
Leistungsbereich: 047

**01.09.0050 Brandschutzstopfen, Leitungsanlagen flex. Schott S60 Durchm. bis 50 mm**
STLB-Bau 2025-04 047
Brandschutzabschottung an Kabel-/Leitungsanlagen als flexibles Schott, Feuerwiderstandsklasse S 60 DIN 4102-9, mit allgemeinem bauaufsichtlichen Prüfzeugnis/allgemeiner bauaufsichtlicher Zulassung, runder Durchbruch, Durchmesser bis 50 mm, Brandverhaltensklasse DIN EN 13501-1 A1 (nichtbrennbar), im Gebäude, mit Kennzeichnungsschild, Wand aus Mauerwerk, Dicke 200 mm, Ausführung gemäß Einzelbeschreibung,
Einzelbeschreibungs-Nr '1. dauerelastischer Brandschutzstopfen, unter Druck intumeszierender, aufschäumender Brandschutzstopfen'

Hersteller und Typ '....................................................' vom Bieter einzutragen
.
Menge: 6,000 St
Kostengruppe DIN 276 2018-12: 444
DIN 276-81: 3250
DIN 276-1 12/08: 444
Leistungsbereich: 047

**01.09.0060 Brandschutzabschottung Leitungsanlagen MW-Pl.Schott S90 0,3-0,4m²**
STLB-Bau 2025-04 047
Brandschutzabschottung an Kabel-/Leitungsanlagen als Mineralwolleplattenschott, Feuerwiderstandsklasse S 90 DIN 4102-9, mit allgemeinem bauaufsichtlichen Prüfzeugnis/allgemeiner bauaufsichtlicher Zulassung, eckiger Durchbruch, Querschnitt über 0,3 bis 0,4 m2, Brandverhaltensklasse DIN EN 13501-1 A1 (nichtbrennbar), im Gebäude, mit Kennzeichnungsschild, Wand aus Mauerwerk, Dicke 365 mm, durchgehende Kabelpritsche aus Stahl,
Hersteller und Typ '....................................................' vom Bieter einzutragen
.
Menge: 4,000 St
Kostengruppe DIN 276 2018-12: 444
DIN 276-81: 3250
DIN 276-1 12/08: 444
Leistungsbereich: 047

**01.09.0070 Brandschutz-Kitt, Kartusche, 310 ml,**
Brandschutz-Kitt, Kartusche, 310 ml,
zur Herstellung von Kabelabschottungen bis S90 nach MLAR 2005 / LAR / RbAlei, Abschnitt 4.2bzw. Abschnitt 4.3 "Erleichterungen" in Wänden und Decken,
CONEL FLAM Brandschutzkitt vom DiBt als Dämmschichtbildender Baustoff zugelassen,
für Einzelkabel mit unbegrenztem Durchmesser,
für Kabeltrassen mit unbegrenzter Größe,
Menge: 25,000 St

**01.09.0080 Dosenschott System DS 90/74 mm ; Dm 74; Wandstärke über 100mm**
Dosenschott System DS 90 / 74 mm
· für Brandschutzwände EI30-EI90
· für Wandeinführung und -durchführung
· Befestigung durch bewährte FX4 Laschenschrauben
· mit integriertem Dichteinsatz
· sorgt für den rauchdichten Raumabschluss
· dauerhafte Haltbarkeit des Baustoffes

Fräsloch Ø 74 mm
min. Wandstärke 100 mm
Leitungseinführungen Vollbelegung (Innendurchmesser 40 mm)
DIBt-Zulassung Z-19.53-2189
für Schallschutzwände bis 77 dB
als:
Dosenschott System DS 90 / 74 mm für Leitungen, Leitungsbündel und Rohre.
Das feuer- und rauchdichte Dosenschott ist schnell und einfach zu montieren und kann sogar nachträglich über Leitungen gesetzt werden.
Produkt mit zertifizierter Sicherheit, hohem Montagekomfort
und zur Sicherung der Feuerwiderstandsklasse der Wand (EI30 - EI90).
· als sichere, sichtbare, zertifizierte Brandabschottung
· für Wanddurchführung und -einführungen
· selbständiges Abdichten der Fugen und Zwickel ohne
  Spachteln und Schmieren
· zur zerstörungsfreien Nachbelegung geeignet,
· für Leitungsbündel oder einzelne Installationsrohre
angebotenes Produkt:
Hersteller / Typ: .......................... '..............'

  (vom Bieter einzutragen)
Menge: 8,000 St

**01.09.0090 Brandschutzkabelkanal I 30 bis I 120, B 110 mm, H 70 mm, im Gebäude**
STLB-Bau 2025-04 047
Brandschutzkabelkanal als selbsttragendes Fertigteil, Beflammung von innen, rechteckig, mit allgemeinem bauaufsichtlichen Prüfzeugnis, Feuerwiderstandsklasse I 30 DIN 4102-11, mit abnehmbarem Deckel, waagerecht,
Innenmaß Breite '110' mm,

Innenmaß Höhe '70' mm,
im Gebäude, Belastung durch Kabel bis 0,5 kN/m, Arbeitshöhe des Montageortes bis 3,5 m über der Standfläche des hierfür erforderlichen Gerüstes, Ausführung gemäß Einzelbeschreibung,
Einzelbeschreibungs-Nr '1. als Brandschutzkabelkanal I30 bis I120, aus Stahlblech, bandverzink, mit intumeszierender Innenbeschichtung, 2. Ober- und Unterteile werden über selbstkontaktierende Rasterklemmen sicher miteinander verbunden,
3. Montage direkt an der Wand  oder unter der Decke und abgehängte Montage auf Tragsystem möglich. d'

Hersteller und Typ '....................................................' vom Bieter einzutragen
.
Menge: 4,000 m
Kostengruppe DIN 276 2018-12: 444
DIN 276-1 12/08: 444
Leistungsbereich: 047

**01.09.0100 Brandschutzkabelkanal I 30 bis I 120, B 250 mm H 100 mm, im Gebäude**
STLB-Bau 2025-04 047
Brandschutzkabelkanal als selbsttragendes Fertigteil, Beflammung von innen, rechteckig, mit allgemeinem bauaufsichtlichen Prüfzeugnis, Feuerwiderstandsklasse I 30 DIN 4102-11, mit abnehmbarem Deckel, waagerecht,
Innenmaß Breite '250' mm,

Innenmaß Höhe '100' mm,
im Gebäude, Belastung durch Kabel bis 0,5 kN/m, Arbeitshöhe des Montageortes bis 3,5 m über der Standfläche des hierfür erforderlichen Gerüstes, Ausführung gemäß Einzelbeschreibung,
Einzelbeschreibungs-Nr '1. als Brandschutzkabelkanal I30 bis I120, aus Stahlblech, bandverzink, mit intumeszierender Innenbeschichtung, 2. Ober- und Unterteile werden über selbstkontaktierende Rasterklemmen sicher miteinander verbunden,
3. Montage direkt an der Wand  oder unter der Decke und abgehängte Montage auf Tragsystem möglich. d'

Hersteller und Typ '....................................................' vom Bieter einzutragen
.
Menge: 6,000 m
Kostengruppe DIN 276 2018-12: 444
DIN 276-1 12/08: 444
Leistungsbereich: 047

**01.09.0110 Öffnung / Durchbruch, Dm 100mm, in Trockenbauwand Gipsfaserplatt.**
Öffnung, Aussparung, Durchbruch in Trockenbauwand,
Trockenbauwand beidseitig doppelt beplankt mit Gipskartonplatten,
Öffnung rund, Durchmesser bis 100 mm,
Menge: 20,000 St
Kostengruppe DIN 276 2018-12: 346
DIN 276-1 12/08: 346
Leistungsbereich: 039

**01.09.0120 Brandschutzabschottung Kabel S90 durch GK-Trockenbauwand D 200mm**
STLB-Bau 2025-04 047
Brandschutzabschottung an Kabeln Feuerwiderstandsklasse S 90 DIN 4102-9, nach Leitungsanlagen-Richtlinie (LAR) des Bundeslandes der Ausführung/Muster Leitungsanlagen-Richtlinie (MLAR), freier Ringspalt im Durchbruch bis 15 mm, Spalt füllen mit Mörtel DIN 18580, Mörtelklasse 10, im Gebäude, mit Kennzeichnungsschild, Arbeitshöhe des Montageortes bis 3,5 m über der Standfläche des hierfür erforderlichen Gerüstes, Wand als Trennwand in Ständerbauart, Dicke 200 mm, Ausführung gemäß Einzelbeschreibung,
Einzelbeschreibungs-Nr '1. Wand als Trockenbau-Ständer-Wand,  beidseitig doppelt beplankt, Wandstärke 10 bis 20 cm.'
.
Menge: 20,000 St
Kostengruppe DIN 276 2018-12: 444
DIN 276-81: 3250
DIN 276-1 12/08: 444
Leistungsbereich: 047

**01.09.0130 Bezeichnungsschild Alu H 52mm B 74mm kleben**
Bezeichnungsschild DIN 825, Farbe und Beschriftung nach Angaben des AG, aus Aluminium, Beschriftung 3-zeilig,
Beschriftung 'Brandschutzabschottung / Art der Schottung / zulassungs-Nr.: ................../ Errichter der Brandschutzabschottung / Jahr der Errichtung'

gedruckt, rechteckig, Höhe 52 mm, Breite 74 mm, Befestigung durch Kleben, Befestigungsuntergrund Mauerwerk, Ausführung gemäß Einzelbeschreibung,
Einzelbeschreibungs-Nr : als Systemschild der verwendeten Brandschtzabschottungen '1. als Systemschild zur Kennzeichnung der verwendeten Brandschutzabschottung'
Menge: 35,000 St
Kostengruppe DIN 276 2018-12: 412
DIN 276-81: 3220
DIN 276-1 12/08: 412
Leistungsbereich: 042

#### Titel 01.10 Kabel-, Leitungen und Anschlussarbeiten, KG 444

*Hinweis: Hinweis zu Kabelschutzrohr, erdverlegt im Kabelgraben*
Das nachfolgend beschriebene Kabelschutzrohr wird im tiefbauseitig
bauseits erstellten Kabel- und Rohrleitungsgraben vom
Bestands-Hauptgebäude der Grundschule zum Hortneubau
verlegt.
Darin ist 1 x das 1-kV-Einspeisekabel vom Schul- zum Hortgebäude
zu verlegen.
Das zweite Leerrohr dient der getrennten Verlegung der Schwachstromleitungen (Daten, Telefon-, Uhrenanlage, BMA, etc.)

**01.10.0010 flex-Kabelschutzrohr Kunststoff, AD 125mm Ringb. offen, f. 1-kV**
STLB-Bau 2025-04 051
Kabelschutzrohr aus Kunststoff, flexibel, Nenn-Außendurchmesser 125 mm, in Ringbunden, offen verlegen, Ausführung gemäß Einzelbeschreibung,
Einzelbeschreibungs-Nr '1.  flexibles Kabelschutzrohr für 1-kv-Erschließung vom Bestands-Schulgebäude zum Hortneubau'
.
Menge: 65,000 m
Kostengruppe DIN 276 2018-12: 556
DIN 276-1 12/08: 546
Leistungsbereich: 051

**01.10.0020 flex.-Kabelschutzrohr Kunststoff, AD 110mm Ringbd. offen, f. Schw-Str**
STLB-Bau 2025-04 051
Kabelschutzrohr aus Kunststoff, flexibel, Nenn-Außendurchmesser 110 mm, in Ringbunden, offen verlegen, Ausführung gemäß Einzelbeschreibung,
Einzelbeschreibungs-Nr '1.  flexibles Kabelschutzrohr für Schwachstrom- u. Datenkabel vom Bestands-Schulgebäude zum Hortneubau'
.
Menge: 65,000 m
Kostengruppe DIN 276 2018-12: 556
DIN 276-1 12/08: 546
Leistungsbereich: 051

**01.10.0030 Kabel NYCWY 4x70SM/35 vorh.Graben/Kabelkanalform**
STLB-Bau 2025-04 053
Kabel DIN VDE 0276-603 (VDE 0276-603) NYCWY 4 x 70 SM/35, Cu-Zahl 3082, in vorh. Gräben oder geteilte Kabelkanalformsteine, ohne Einbettung, Ausführung gemäß Einzelbeschreibung,
Einzelbeschreibungs-Nr '1. Verlegung im bauseits erstellten Kabelgraben,  als Einspeisekabel für den Hortneubau,  Anschluss  an vorhandene GHV im Schulgebäude (Bestands-Altbau)'
.
Menge: 95,000 m
Kostengruppe DIN 276 2018-12: 444
DIN 276-1 12/08: 444
Leistungsbereich: 053

**01.10.0040 Kabel NYCWY 4x16RE/16 Bügelschellen, Abhangdecken, I-Rohr, Kanäle**
STLB-Bau 2025-04 053
Kabel DIN VDE 0276-603 (VDE 0276-603) NYCWY 4 x 16 RE/16, Cu-Zahl 796, mit Bügelschellen auf vorh. Ankerschienen oder Kabelleiter, Arbeitshöhe des Montageortes bis 3,5 m über der Standfläche des hierfür erforderlichen Gerüstes, Ausführung gemäß Einzelbeschreibung,
Einzelbeschreibungs-Nr '1. Verlegung auf vorh. Kabeltrassen, Kabelbahnen. in I-Rohr, in offenen Kanälen und in Zwischendecken, hier mit Bügelschellen an der Rohdecke befestigt'
.
Menge: 120,000 m
Kostengruppe DIN 276 2018-12: 444
DIN 276-1 12/08: 444
Leistungsbereich: 053

**01.10.0050 Inst.-Ltg NYM-J 5x16 in TB-Wänden, Abhangdecken, I-Rohr, Kabelbahnen**
STLB-Bau 2025-04 053
Installationsleitung DIN VDE 0250-204 (VDE 0250-204) NYM-J 5 x 16, Cu-Zahl 768, in vorh. Rohre/Unterflurkanäle, Arbeitshöhe des Montageortes bis 3,5 m über der Standfläche des hierfür erforderlichen Gerüstes, Ausführung gemäß Einzelbeschreibung,
Einzelbeschreibungs-Nr '1. Verlegung in I-Rohr, offenen Kanälen, auf Kabelpritschen und Kabelbahnen,  auf Rohfußboden sowie in Trockenbauwänden und in Abhangdecken'
.
Menge: 40,000 m
Kostengruppe DIN 276 2018-12: 444
DIN 276-81: 3250
DIN 276-1 12/08: 444
Leistungsbereich: 053

**01.10.0060 wie vor, jed. NYM-J 5x10mm², in TB-Wänd., Abhangd., I-Rohr, Kabetrass**
wie Position zuvor beschrieben, jedoch NYM-J 5 x 10 mm²
Menge: 30,000 m

**01.10.0070 wie vor, jed. NYM-J 5x6 mm², in TB-Wänd., Abhangd., I-Rohr, Kabetrass**
wie Position zuvor beschrieben, jedoch NYM-J 5 x 6 mm²
Menge: 55,000 m

**01.10.0080 wie vor, jed. NYM-J 5x4 mm², in TB-Wänd., Abhangd., I-Rohr, Kabetrass**
wie Position zuvor beschrieben, jedoch NYM-J 5 x 4 mm²
Menge: 85,000 m

**01.10.0090 wie vor, jed. NYM-J 5x2,5mm², in TB-Wänd., Abhangd, I-Rohr, Kabetrass**
wie Position zuvor beschrieben, jedoch NYM-J 5 x 2,5 mm²
Menge: 350,000 m

**01.10.0100 wie vor, jed. NYM-J 5x1,5mm², in TB-Wänd., Abhangd, I-Rohr, Kabetrass**
wie Position zuvor beschrieben, jedoch NYM-J 5 x 1,5 mm²
Menge: 485,000 m

**01.10.0110 wie vor, jed. NYM-J 3x2,5mm², in TB-Wänd., Abhangd, I-Rohr, Kabetrass**
wie Position zuvor beschrieben, jedoch NYM-J 3 x 2,5 mm²
Menge: 2140,000 m

**01.10.0120 wie vor, jed. NYM-J 3x1,5mm², in TB-Wänd., Abhangd, I-Rohr, Kabetrass**
wie Position zuvor beschrieben, jedoch NYM-J 3 x 1,5 mm²
Menge: 930,000 m

**01.10.0130 Installationsltg NYM-J 5x6 UP inkl. Fräsen in Mauerwerkswänden**
STLB-Bau 2025-04 053
Installationsleitung DIN VDE 0250-204 (VDE 0250-204) NYM-J 5 x 6, Cu-Zahl 288, unter Putz, einschl. Fräsen in Mauerwerk, Arbeitshöhe des Montageortes bis 3,5 m über der Standfläche des hierfür erforderlichen Gerüstes, Ausführung gemäß Einzelbeschreibung,
Einzelbeschreibungs-Nr '1. als Unter-Putz-Verlegung inkl. Schlitzen in Mauerwerkswänden,'
.
Menge: 45,000 m
Kostengruppe DIN 276 2018-12: 444
DIN 276-81: 3250
DIN 276-1 12/08: 444
Leistungsbereich: 053

**01.10.0140 wie vor, jed. NYM-J 5x4 mm², inkl. Fräsen in Mauerwerkswänden**
wie Position zuvor beschrieben, jedoch NYM-J 5 x 4 mm²
Menge: 30,000 m

**01.10.0150 wie vor, jed. NYM-J 5x2,5 mm², inkl. Fräsen in Mauerwerkswänden**
wie Position zuvor beschrieben, jedoch NYM-J 5 x 2,5 mm²
Menge: 80,000 m

**01.10.0160 wie vor, jed. NYM-J 5x1,5 mm², inkl. Fräsen in Mauerwerkswänden**
wie Position zuvor beschrieben, jedoch NYM-J 5 x 1,5 mm²
Menge: 60,000 m

**01.10.0170 wie vor, jed. NYM-J 3x2,5 mm², inkl. Fräsen in Mauerwerkswänden**
wie Position zuvor beschrieben, jedoch NYM-J 3 x 2,5 mm²
Menge: 210,000 m

**01.10.0180 wie vor, jed. NYM-J 3x1,5 mm², inkl. Fräsen in Mauerwerkswänden**
wie Position zuvor beschrieben, jedoch NYM-J 3 x 1,5 mm²
Menge: 130,000 m

**01.10.0190 Installationsltg NYM-J 5x6 anschließen an beigest. Betriebsmittel**
STLB-Bau 2025-04 053
Installationsleitung DIN VDE 0250-204 (VDE 0250-204) NYM-J 5 x 6, Cu-Zahl 288, nur anschließen an beigestellte Betriebsmittel, einschl. Verbindungsmittel, Arbeitshöhe des Montageortes bis 3,5 m über der Standfläche des hierfür erforderlichen Gerüstes, Ausführung gemäß Einzelbeschreibung,
Einzelbeschreibungs-Nr '1. anschließen an bauseits beigestellte Betriebsmittel wie z.B. Warm-Wasser-Durchlauferhitzer, Aufzugsanlagen, Trinkwasser-Druckerhöhungsanlagen, Fernwärme-HA-Stationen, Abwasser-Hebeanlagen, etc.'
.
Menge: 12,000 St
Kostengruppe DIN 276 2018-12: 444
DIN 276-81: 3250
DIN 276-1 12/08: 444
Leistungsbereich: 053

**01.10.0200 wie vor, jed. NYM-J 5x4 mm², anschl. an beigest. Betriebsmittel**
wie Position zuvor beschrieben, jedoch NYM-J 5 x 4 mm²  anschließen an beigestellte Betriebsmittel
Menge: 6,000 St

**01.10.0210 wie vor, jed. NYM-J 5x2,5 mm², anschl. an beigest. Betriebsmittel**
wie Position zuvor beschrieben, jedoch NYM-J 5 x 2,5 mm²  anschließen an beigestellte Betriebsmittel
Menge: 10,000 St

**01.10.0220 wie vor, jed. NYM-J 5x1,5 mm², anschl. an beigest. Betriebsmittel**
wie Position zuvor beschrieben, jedoch NYM-J 5 x 1,5 mm²  anschließen an beigestellte Betriebsmittel
Menge: 4,000 St

**01.10.0230 wie vor, jed. NYM-J 3x2,5 mm², anschl. an beigest. Betriebsmittel**
wie Position zuvor beschrieben, jedoch NYM-J 3 x 2,5 mm²  anschließen an beigestellte Betriebsmittel
Menge: 25,000 St

**01.10.0240 wie vor, jed. NYM-J 3x1,5 mm², anschl. an beigest. Betriebsmittel**
wie Position zuvor beschrieben, jedoch NYM-J 3 x 1,5 mm²  anschließen an beigestellte Betriebsmittel
Menge: 4,000 St

**01.10.0250 Installationskabel symmetrisch J-Y(St)Y 10x2x0,8 Bd**
STLB-Bau 2025-04 061
Installationskabel, symmetrisch, DIN VDE 0815 (VDE 0815), J-Y(St)Y, 10 x 2 x 0,8 Bd, Arbeitshöhe des Montageortes bis 3,5 m über der Standfläche des hierfür erforderlichen Gerüstes, Ausführung gemäß Einzelbeschreibung,
Einzelbeschreibungs-Nr '1. Verlegung in I-Rohr, in offenen Kanälen, auf Kabelpritschen und Kabelbahnen, sowie in Trockenbauwänden und als Unter-Putz-Verlegung  in  Leitungsschlitzen,'
.
Menge: 30,000 m
Kostengruppe DIN 276 2018-12: 457
DIN 276-81: 3260
DIN 276-1 12/08: 457
Leistungsbereich: 061

**01.10.0260 Installationskabel symmetrisch J-Y(St)Y 4x2x0,8 Bd**
STLB-Bau 2025-04 061
Installationskabel, symmetrisch, DIN VDE 0815 (VDE 0815), J-Y(St)Y, 4 x 2 x 0,8 Bd, Arbeitshöhe des Montageortes bis 3,5 m über der Standfläche des hierfür erforderlichen Gerüstes, Ausführung gemäß Einzelbeschreibung,
Einzelbeschreibungs-Nr '1. Verlegung in I-Rohr, in offenen Kanälen, auf Kabelpritschen und Kabelbahnen, sowie in Trockenbauwänden und als Unter-Putz-Verlegung  in  Leitungsschlitzen,'
.
Menge: 60,000 m
Kostengruppe DIN 276 2018-12: 457
DIN 276-81: 3260
DIN 276-1 12/08: 457
Leistungsbereich: 061

**01.10.0270 Installationskabel symmetrisch J-Y(St)Y 4x2x0,6 Bd**
STLB-Bau 2025-04 061
Installationskabel, symmetrisch, DIN VDE 0815 (VDE 0815), J-Y(St)Y, 4 x 2 x 0,6 Bd, Arbeitshöhe des Montageortes bis 3,5 m über der Standfläche des hierfür erforderlichen Gerüstes, Ausführung gemäß Einzelbeschreibung,
Einzelbeschreibungs-Nr '1. Verlegung in I-Rohr, in offenen Kanälen, auf Kabelpritschen und Kabelbahnen, sowie in Trockenbauwänden und als Unter-Putz-Verlegung  in  Leitungsschlitzen,'
.
Menge: 40,000 m
Kostengruppe DIN 276 2018-12: 457
DIN 276-81: 3260
DIN 276-1 12/08: 457
Leistungsbereich: 061

**01.10.0280 halogenfr. Sammelhalterg. f. Kabel u. Ltg. max. Beleg. 15 x 3x1,5mm²**
halogenfreie Sammelhalterung aus lichtgrauem Polypropylen,
zur Verlegung von Kabel und Leitungen,
speziell im Zwischendeckenbereich,
geeignet zum Nachverlegen,
für max. Belegung mit 15 x NYM 3 x 1,5 mm²,
Montagehöhe: bis 4,50 m ü.OKFF,
Befestigung mit Nägeln an Holzbindern im Zwischendeckenbereich, bzw. mit Dübeln und Schrauben an Wänden aus Beton und Mauerwerk.
Kleinhuis Befestigungsmaterial oder gleichwertig
Menge: 70,000 St

**01.10.0290 wie vor, jed. halogenfr. Sammelhalterg. groß, f. 30 x NYM 3x1,5mm²**
wie Pos. zuvor beschr., jed. halogenfr. Sammelhalterung groß, für max. Belegung bis 30 x NYM 3 x 1,5 mm²
Menge: 40,000 St

**01.10.0300 Bündel-/Bügelschelle HxB = 35 x 50 mm, Stahl verzinkt**
Bündel-/Bügelschelle HxB = 35 x 50 mm, Stahl verzinkt
Schelle und Schraube aus Stahl, tauchfeuerverzinkt,
Senkschraube aus Edelstahl, rostfrei,
Gleitmutter aus Stahl, galvanisch verzinkt,
Menge: 20,000 St

**01.10.0310 Bündel-/Bügelschelle HxB = 40 x 100 mm, Stahl verzinkt**
Bündel-/Bügelschelle HxB = 40 x 100 mm, Stahl verzinkt
Schelle und Schraube aus Stahl, tauchfeuerverzinkt,
Senkschraube aus Edelstahl, rostfrei,
Gleitmutter aus Stahl, galvanisch verzinkt,
Menge: 15,000 St

**01.10.0320 Schlitze zuputzen, nach UP-Kabelverlegung, Kalk-Zementputz,**
Das Zuputzen der Kabel- und Leitungsschlitze nach der Kabelverlegung erfolgt bauseits, durch das Gewerk Putzer.
Sofern nach Fertigstellung der Putzarbeiten, noch später hergestellte Leitungsschlitze zugeputzt werden müssen,
so sind diese in der hier beschriebenen Position anzubieten:

Schlitze zuputzen, nach UP-Kabelverlegung, Kalk-Zementputz,
Schlitzbreite: bis 5 cm, Schlitztiefe: bis 2 cm über den verlegten Kabeln,
Oberfläche malermäßig glatt für Nachfolgegewerk Tapezierarbeiten
Menge: 125,000 m

#### Titel 01.11 AUF-Putz.Installationsmaterialien u. -geräte, KG 444

*Hinweis: Standardbesch Programm Installationsger.*
STLB-Bau 2025-04
Bei den nachfolgenden Installationsgeräten ist jeweils ein einheitliches Programm eines Fabrikates zu verwenden.

*Hinweis: Angabe des Auftragnehmers zum AP-Schalterprogramm:*
Durch den Auftragnehmer wird:
- in den trockenen Räumen das Aufputzprogramm
des Herstellers............................... '...' mit Beschriftungsfeld

  (vom Bieter einzutragen)
und
in Nassräumen das AP-Programm: des Herstellers:
............................ '...'
..... mit Beschriftungsfeld
(vom Bieter einzutragen)
angeboten.

**01.11.0010 AP-Schuko-steckd. IP 44, 250V 16A abschließb. Klappdeckel Beschr.**
STLB-Bau 2025-04 053
Schutzkontaktsteckdose DIN VDE 0620-1 (VDE 0620-1), 250 V AC, 16 A, abschließbar, mit Klappdeckel, Farbton grau, RAL 7035, in Aufputzgehäuse, mit Beschriftungsfeld und Symbolaufdruck, Schutzart IP 44 DIN EN 60529 (VDE 0470-1), Einsatz mit Schrauben befestigen, Ausführung gemäß Einzelbeschreibung,
Einzelbeschreibungs-Nr '1. Montageort: zur Außen-Installation an der WDVS-Fassade des Gebäudes, in Technikräumen und für Hausmeisterzwecke.'
.
Menge: 2,000 St
Kostengruppe DIN 276 2018-12: 444
DIN 276-81: 3250
DIN 276-1 12/08: 444
Leistungsbereich: 053

**01.11.0020 wie vor, AP-Schuko-Steckd. IP 44 Klappd. jed. ohne Verschließbarkeit**
wie vor, AP-Schuko-Steckd. IP 44, Klappd. oh. Verschließ- barkeit ,mit Beschriftungsfeld
Menge: 2,000 St

**01.11.0030 Kombi-Schuko-Steckd. 250V 16A mit Wechselschalter, Klappdeckel Beschr**
STLB-Bau 2025-04 053
Schutzkontaktsteckdose DIN VDE 0620-1 (VDE 0620-1), 250 V AC, 16 A, in Kombination mit Wechselschalter, mit Klappdeckel, Farbton grau, RAL 7035, in Aufputzgehäuse, mit Beschriftungsfeld und Symbolaufdruck, Schutzart IP 44 DIN EN 60529 (VDE 0470-1), Einsatz mit Schrauben befestigen, Ausführung gemäß Einzelbeschreibung,
Einzelbeschreibungs-Nr '1. Zur Montage in HA-Räumen, Technik-Räumen, etc.'
.
Menge: 1,000 St
Kostengruppe DIN 276 2018-12: 444
DIN 276-81: 3250
DIN 276-1 12/08: 444
Leistungsbereich: 053

**01.11.0040 AP-Wippschalter IP44, 1pol. Aus/Wechsel, grau Beschriftungsfeld Symbol**
STLB-Bau 2025-04 053
Wippschalter DIN EN 60669-1 (VDE 0632-1) einpolig, Aus/Wechsel, 10 A, 250 V AC, Farbton grau, RAL 7035, in Aufputzgehäuse, mit Beschriftungsfeld und Symbolaufdruck, mit Orientierungslampe, Schutzart IP 44 DIN EN 60529 (VDE 0470-1), Einsatz mit Schrauben befestigen, Ausführung gemäß Einzelbeschreibung,
Einzelbeschreibungs-Nr '1. zur Installation in Technik- und HA-Räumen'
.
Menge: 1,000 St
Kostengruppe DIN 276 2018-12: 444
DIN 276-81: 3250
DIN 276-1 12/08: 444
Leistungsbereich: 053

**01.11.0050 wie vor, jed. AP-Serienschalter IP 44, Beschr. Symbol, Orientierungsli**
wie vor, jed. AP-Serienschalter IP 44, mit Beschriftungsfeld, Symbol und Orientierungslicht
Menge: 1,000 St

**01.11.0060 16A-AP-CEE-Steckd.abschließb. Klappd. 5-pol. 230/400VAC IP44 Beschr**
STLB-Bau 2025-04 053
CEE-Steckdose DIN EN 60309-2 (VDE 0623-2), abschließbar, mit Klappdeckel, 5-polig, Bemessungsbetriebsspannung 230/400 V AC, 16 A, in Aufputzgehäuse, mit Beschriftungsfeld, Schutzart IP 44 DIN EN 60529 (VDE 0470-1), Einsatz mit Schrauben befestigen.
Menge: 2,000 St
Kostengruppe DIN 276 2018-12: 444
DIN 276-81: 3250
DIN 276-1 12/08: 444
Leistungsbereich: 053

**01.11.0070 32A AP CEE-Steckd. IP 44,Klappd abschließb..5pol. 230/400VAC Beschr**
STLB-Bau 2025-04 053
CEE-Steckdose DIN EN 60309-2 (VDE 0623-2), abschließbar, mit Klappdeckel, 5-polig, Bemessungsbetriebsspannung 230/400 V AC, 32 A, in Aufputzgehäuse, mit Beschriftungsfeld, Schutzart IP 44 DIN EN 60529 (VDE 0470-1), Einsatz mit Schrauben befestigen.
Menge: 1,000 St
Kostengruppe DIN 276 2018-12: 444
DIN 276-81: 3250
DIN 276-1 12/08: 444
Leistungsbereich: 053

**01.11.0080 Präsenzmelder 230V Master Infrarotsens. IP44 waager. 360Grad 16m Reich**
STLB-Bau 2025-04 053
Präsenzmelder für 230 V AC, als Master, zum Einbau in Geräteverbindungsdose, mit Infrarotsensor, Schutzart IP 44 DIN EN 60529 (VDE 0470-1), Erfassungsbereich waagerecht 360 Grad, Farbton grau RAL 7035, Reichweite mind. 16 m, mit Unterkriechschutz, mit einem potentialfreien Relaisausgang, mit integriertem Dämmerungsschalter, Einstellbereich 5 bis 1000 lx,
Ausschaltverzögerung mind. '60' s,
Beleuchtungssteuerung wahlweise voll- oder halbautomatisch, mit Testbetrieb, Funktion Ein-/Ausschalten, für Deckenmontage, Montagehöhe bis 3 m, Ausführung gemäß Einzelbeschreibung,
Einzelbeschreibungs-Nr '1. zur Deckenmontage in HA-Räumen, Technikräumen, Abstellräumen, 2. Ausschaltverzögerung eingestellt auf: 2 Minuten'

Hersteller und Typ '....................................................' vom Bieter einzutragen
.
Menge: 4,000 St
Kostengruppe DIN 276 2018-12: 444
DIN 276-81: 3260
DIN 276-1 12/08: 444
Leistungsbereich: 053

**01.11.0090 AP-Geräteverbindungsdose f. Präsenzmeld halogenfr.Kunstst. grau IP34**
STLB-Bau 2025-04 053
Geräteverbindungsdose DIN EN IEC 60670-1 (VDE 0606-1) und DIN 49073, mit Einführungen für Mantelleitungen für ortsfeste Installation, aus halogenfreiem Kunststoff, Farbton grau, Schutzart IP 34 DIN EN 60529 (VDE 0470-1), Aufputz, Ausführung gemäß Einzelbeschreibung,
Einzelbeschreibungs-Nr '1. als systemgebundene AP Geräte-Verbindungsdose / AP-Einbaugehäuse für die zuvor beschriebenen Präsenzmelder.'
.
Menge: 4,000 St
Kostengruppe DIN 276 2018-12: 444
DIN 276-81: 3250
DIN 276-1 12/08: 444
Leistungsbereich: 053

**01.11.0100 AP-Abzweigdose IP44, halogenfr.Kunststoff 80/80mm T 50mm 5x4mm²**
STLB-Bau 2025-04 053
Verbindungsdose DIN EN IEC 60670-1 (VDE 0606-1) als Abzweigkasten, aus halogenfreiem Kunststoff, Grundfläche mind. 80/80 mm, Tiefe mind. 50 mm, mit Deckel, Schutzart IP 44 DIN EN 60529 (VDE 0470-1), mit 5 Klemmen 4 mm2, Aufputz, auf Beton.
Menge: 6,000 St
Kostengruppe DIN 276 2018-12: 444
DIN 276-1 12/08: 444
Leistungsbereich: 053

**01.11.0110 AP-Abzweigdose IP44 halogenfr.Kunstst. 100/100mm T 50mm 5x4mm²**
STLB-Bau 2025-04 053
Verbindungsdose DIN EN IEC 60670-1 (VDE 0606-1) als Abzweigkasten, aus halogenfreiem Kunststoff, Grundfläche mind. 100/100 mm, Tiefe mind. 50 mm, mit Deckel, Schutzart IP 44 DIN EN 60529 (VDE 0470-1), mit 5 Klemmen 4 mm2, Aufputz, auf Beton.
Menge: 8,000 St
Kostengruppe DIN 276 2018-12: 444
DIN 276-1 12/08: 444
Leistungsbereich: 053

**01.11.0120 AP-Herdschlussdose grau mit Beschriftungsfeld IP44**
STLB-Bau 2025-04 053
Geräteanschlussdose DIN EN IEC 60670-1 (VDE 0606-1) Farbton grau, RAL 7035, mit Beschriftungsfeld, Schutzart IP 44 DIN EN 60529 (VDE 0470-1),
Hersteller und Typ '....................................................' vom Bieter einzutragen,

Ausführung gemäß Einzelbeschreibung,
Einzelbeschreibungs-Nr '1. als Herdanschluss-Dose, inkl. Klemmen bis 5x4mm²'
.
Menge: 3,000 St
Kostengruppe DIN 276 2018-12: 444
DIN 276-1 12/08: 444
Leistungsbereich: 053

**01.11.0130 AP-Geräteanschlussd., IP44, m. Beschriftungsf., f. WWB, Thermen, etc.**
STLB-Bau 2025-04 053
Geräteanschlussdose DIN EN IEC 60670-1 (VDE 0606-1) Farbton reinweiß, RAL 9010, in Aufputzausführung, mit Beschriftungsfeld, Schutzart IP 44 DIN EN 60529 (VDE 0470-1), Einsatz mit Schrauben befestigen, Ausführung gemäß Einzelbeschreibung,
Einzelbeschreibungs-Nr '1. als AP-Geräte-Anschlussdose mit  5 Klemmen und Beschriftungsfeld, zum Anschluss von: Warmwasserbereitern, Untertischthermen, Durchlauferhitzern, etc....'
.
Menge: 4,000 St
Kostengruppe DIN 276 2018-12: 444
DIN 276-1 12/08: 444
Leistungsbereich: 053

**01.11.0140 Abzweigkasten 255x205x 115mm f. 5x16, halogenfr.Kunststoff grau IP55**
STLB-Bau 2025-04 053
Verbindungsdose DIN EN IEC 60670-1 (VDE 0606-1) als Abzweigkasten, mit Einführungsstutzen, aus halogenfreiem Kunststoff, Farbton grau, mit Deckel mit Schraubbefestigung, Schutzart IP 55 DIN EN 60529 (VDE 0470-1), mit 5 Klemmen 16 mm2, Aufputz, an Stahlkonstruktion, Arbeitshöhe des Montageortes bis 3,5 m über der Standfläche des hierfür erforderlichen Gerüstes, Ausführung gemäß Einzelbeschreibung,
Einzelbeschreibungs-Nr '1.: inklusive:
- Klemmen mit 2 Klemmstellen je Pol,
- 5-polig, für bis zu 4 Kabel bis 16mm² je Klemme,
- 3xESM 40 beigefügt, Dichtbereich von 17-30mm Durchmesser
- Deckelverschluss ohne Zubehör plombierbar,
- beigefügte Außenlaschen für Wandbefestigung,
- Farbton grau, RAL 7035,
- Bemessungsisolationsspannung: 690V a.c./d.c.
- Bemessungsstrom: 76 A,
- Werkstoff: PC (Polycarbonat),
- Abmessungen: (BxHxT) 255 x 205 x 112 mm,
- Gewicht: 0,966 kg
- Anzugsmoment Klemme: 3,0 Nm,
- nach Norm: IEC 60670-22
- Einsatzbereich: geeignet für Innenräume und geschützte Installation im freien nach DIN VDE 0100-737,
- Umgebungstemperatur: max. 40°C ; min: -25°C,
- rel. Luftfeuchtigkeit: 50% bei 40°C, kurzzeitig 100% bei 25°C,
- Brennverhalten: schwer entflammbar, selbstverlöschend,
- Schlagfestigkeit: IK 07 (2 Joule)
- toxisches Verhalten: halogenfrei und silikonfrei,'
.
Menge: 1,000 St
Kostengruppe DIN 276 2018-12: 444
DIN 276-81: 3250
DIN 276-1 12/08: 444
Leistungsbereich: 053

**01.11.0150 wie vor, halogenfr. Abzweigk.jed. bis 5x6 mm², 180x130x77mm**
wie vor, halogenfr. Abzweigk.jed. bis 5x6 mm², 180x130x77mm
IP 55,
Klemme mit 2 Klemmstellen je Pol,
5-polig,
je Pol: 6 x 1,5mm² ; 4x2,5mm², 4x4mm² 4x6mm² 2x10mm²
'Hensel / DK 0606 G'
Menge: 1,000 St

**01.11.0160 wie vor, halogenfr. Abzweigk.jed. bis 5x4 mm², 130x130x77mm**
wie vor, halogenfr. Abzweigk.jed. bis 5x4 mm², 130x130x77mm
IP 55,
Klemme mit 2 Klemmstellen je Pol,
5-polig,
je Pol: 8 x 1,5mm² ; 6x2,5mm², 4x4mm² 2x6mm²
'Hensel / DK 0604 G'
Menge: 1,000 St

#### Titel 01.12 UP-Installationsmaterialien und -geräte, KG 444

**01.12.0010 Hohlwand-Geräteverbindungsdose halogenfr. Kunststoff, Durchm. 60mm T**
STLB-Bau 2025-04 053
Geräteverbindungsdose DIN EN IEC 60670-1 (VDE 0606-1) und DIN 49073, mit Einführungen für andere Arten von Leitern/Leitungen oder Elektroinstallationsrohre, aus halogenfreiem Kunststoff, Innendurchmesser 60 mm, Tiefe 60 mm, mit Schrauben, Unterputz, in Hohlwand, Ausführung gemäß Einzelbeschreibung,
Einzelbeschreibungs-Nr '1. Hohlwand-Geräte-Verbindungsdose orange mit Halterand, Fräslochdurchmesser: 68mm, Tiefe: 62 mm,'
.
Menge: 90,000 St
Kostengruppe DIN 276 2018-12: 444
DIN 276-1 12/08: 444
Leistungsbereich: 053

**01.12.0020 wie vor, jedoch als Hohlw.-Doppeldose-Geräte-Verbindungsd. halogenfr.**
wie vor, jedoch als halogenfreie Doppeldose / Hohlwand-Geräte-Verbindungs-Doppeldose,
in Trockenbauwänden und -decken
Menge: 30,000 St

**01.12.0030 Hohlw.- Geräteverbindungs-Brand- u. Schallschutzdose HWD 90**
STLB-Bau 2025-04 053
Geräteverbindungsdose DIN EN IEC 60670-1 (VDE 0606-1) und DIN 49073, als Brandschutzdose, aus halogenfreiem Kunststoff, Farbton schwarz, Innendurchmesser 60 mm, Tiefe 62 mm, mit Schrauben, in Hohlwand, Ausführung gemäß Einzelbeschreibung,
Einzelbeschreibungs-Nr '1.  als Brandschutz-Geräte-Verbindungsdose HWD 90, mit Schallschutzfunktion für Schallschutzwände bis 77dB, Fräslochdurchmesser: 74mm,  Tiefe: 54,5mm,  halogenfrei,'

Hersteller und Typ '....................................................' vom Bieter einzutragen
.
Menge: 1,000 St
Kostengruppe DIN 276 2018-12: 444
DIN 276-1 12/08: 444
Leistungsbereich: 053

**01.12.0040 Hohlwand-Geräteverb.-dose, luftdicht, Kunststoff Durchm. 68mm T 65mm**
STLB-Bau 2025-04 053
Gerätedose DIN EN IEC 60670-1 (VDE 0606-1) und DIN 49073, aus halogenfreiem Kunststoff, Farbton rot, Innendurchmesser 60 mm, Tiefe 40 mm, Unterputz, in Hohlwand, Ausführung gemäß Einzelbeschreibung,
Einzelbeschreibungs-Nr 'als Geräte Verbindungsdose, luftdicht,
zum Einbau in Hohlwände (GK-Ständerwände) u. abgehangene GK-Decken,
für Plattenstärken von 7 bis 40mm,
Dosentiefe: 65mm,
Fräsloch-Durchmesser: 68mm,
mit 2 Geräteschrauben,
als Hohlwand-u. Deckendose zur Aufnahme von Inst.-Schaltern, Steckdosen, Bewegungsmeldern, etc.
inkl. Herstellen des Fräsloches in die Trockenbau-Wänden und Decken.'
.
Menge: 1,000 St
Kostengruppe DIN 276 2018-12: 444
DIN 276-81: 3250
DIN 276-1 12/08: 444
Leistungsbereich: 053

**01.12.0050 UP-Geräteverbindungsdose halogenfr.Kunststoff schwarz**
STLB-Bau 2025-04 053
Geräteverbindungsdose DIN EN IEC 60670-1 (VDE 0606-1) und DIN 49073, mit Einführungen für andere Arten von Leitern/Leitungen oder Elektroinstallationsrohre, aus halogenfreiem Kunststoff, Farbton schwarz, Innendurchmesser 60 mm, Tiefe 60 mm, mit Schrauben, Unterputz, in Mauerwerk.
Menge: 85,000 St
Kostengruppe DIN 276 2018-12: 444
DIN 276-1 12/08: 444
Leistungsbereich: 053

**01.12.0060 wie vor, jedoch als UP-Elektronik-Geräte-Verbindungsdose, halogenfrei**
wie vor, jedoch als halogenfreie  UP-Elektronik-Geräte-Verbindungsdose,
unter Putz, in Wänden aus Mauerwerk
Menge: 28,000 St

**01.12.0070 luftdichte UP-Geräteverbindungsd. halogenfr.Kunststoff schwarz ID 60m**
STLB-Bau 2025-04 053
Geräteverbindungsdose DIN EN IEC 60670-1 (VDE 0606-1) und DIN 49073, mit Einführungen für andere Arten von Leitern/Leitungen oder Elektroinstallationsrohre, aus halogenfreiem Kunststoff, Farbton schwarz, Innendurchmesser 60 mm, Tiefe 60 mm, luftdicht, mit Schrauben, Unterputz, in Mauerwerk.
Menge: 90,000 St
Kostengruppe DIN 276 2018-12: 444
DIN 276-1 12/08: 444
Leistungsbereich: 053

**01.12.0080 wie vor, jed. als luftdichte UP-Elektronik-Geräte-Verbindungsdose,**
wie vor, jedoch als halogenfreie  UP-Elektronik-Geräte-Verbindungsdose,
unter Putz, in Wänden aus Mauerwerk
Menge: 12,000 St

**01.12.0090 UP-Abzweigdose halogenfr.Kunststoff Durchm. 70mm T 55mm IP2X 5x2,5mm2**
STLB-Bau 2025-04 053
Verbindungsdose DIN EN IEC 60670-1 (VDE 0606-1) aus halogenfreiem Kunststoff, Innendurchmesser 70 mm, Tiefe 55 mm, mit Deckel mit Schraubbefestigung, Schutzart IP 2X DIN EN 60529 (VDE 0470-1), mit 5 Klemmen 2,5 mm2, Unterputz, in Mauerwerk.
Menge: 12,000 St
Kostengruppe DIN 276 2018-12: 444
DIN 276-81: 3250
DIN 276-1 12/08: 444
Leistungsbereich: 053

**01.12.0100 Signaldeckel f. runde Abzweigdose Durchm. 70mm,**
Signaldeckel f. Verbindungsdose Durchm. 70mm,
Putzdeckel, Farbe blau, mehrfach zu verwenden
Menge: 12,000 St
Leistungsbereich: 042

**01.12.0110 UP-Abzweigkasten halogenfr.Kunststoff 80/80mm T 50mm 5x4mm2 in Mauerw.**
STLB-Bau 2025-04 053
Verbindungsdose DIN EN IEC 60670-1 (VDE 0606-1) als Abzweigkasten, aus halogenfreiem Kunststoff, Grundfläche mind. 80/80 mm, Tiefe mind. 50 mm, mit Deckel, mit 5 Klemmen 4 mm2, Unterputz, in Mauerwerk.
Menge: 6,000 St
Kostengruppe DIN 276 2018-12: 444
DIN 276-1 12/08: 444
Leistungsbereich: 053

**01.12.0120 UP-Abzweigkasten halogenfr.Kunststoff 100/100mm T 50mm 5x4mm² Mauerw**
STLB-Bau 2025-04 053
Verbindungsdose DIN EN IEC 60670-1 (VDE 0606-1) als Abzweigkasten, aus halogenfreiem Kunststoff, Grundfläche mind. 100/100 mm, Tiefe mind. 50 mm, mit Deckel, mit 5 Klemmen 4 mm2, Unterputz, in Mauerwerk.
Menge: 14,000 St
Kostengruppe DIN 276 2018-12: 444
DIN 276-1 12/08: 444
Leistungsbereich: 053

**01.12.0130 KLEMMFIX, f. Dosenmontage ohne Gips,**
KLEMMFIX, f. Dosenmontage ohne Gips,
für Öffnungen, die mit Schleifkrone-Durchmesser 82mm
hergestellt wurden,
geeignet für alle Arten von Steinmauern,
Menge: 240,000 St
Leistungsbereich: 042

**01.12.0140 Signaldeckel rot, Durchm.60 mm, f. Gerätedosen**
Signaldeckel rot, Durchm.60 mm,
für Gerätedosen und Geräteverbindungsdosen,
mehrmals zu verwenden,
schützt das Doseninnere beim Verputzen,
Menge: 240,000 St
Leistungsbereich: 042

**01.12.0150 Putzausgleichring Kunststoff rot ID 60mm H 10mm UP**
STLB-Bau 2025-04 053
Ausgleichring für Gerätedose DIN 49073, aus Kunststoff, Farbton rot, Innendurchmesser 60 mm, Höhe 10 mm, mit Befestigungsschrauben, Unterputz.
Menge: 240,000 St
Kostengruppe DIN 276 2018-12: 444
DIN 276-81: 3250
DIN 276-1 12/08: 444
Leistungsbereich: 053

*Hinweis: Standardbesch Programm Installationsger.*
STLB-Bau 2025-04
Bei den nachfolgenden Installationsgeräten ist jeweils ein einheitliches Programm eines Fabrikates zu verwenden.

*Hinweis: Bieterangabe zum UP-Installationsprogramm*
in den nachfolgenden Positionen wird das Schalterprogramm des
Herstellers / Typ / Programmbezeichnung
....................
'...'
.........................../
(vom Bieter einzutragen)
in der Farbe: reinweiß angeboten.

**01.12.0160 UP-Schuko-Kindersch.steckd.weiß 250V 16A, mit Beschriftungsf.**
STLB-Bau 2025-04 053
Schutzkontaktsteckdose DIN VDE 0620-1 (VDE 0620-1), 250 V AC, 16 A, mit erhöhtem Berührungsschutz, Farbton reinweiß, RAL 9010, in Gerätedose, einschl. Zentralplatte, mit Beschriftungsfeld, Schutzart IP 2X DIN EN 60529 (VDE 0470-1), Einsatz mit Schrauben befestigen, Ausführung gemäß Einzelbeschreibung,
Einzelbeschreibungs-Nr '1. als Kinderschutz-Steckdose'
.
Menge: 140,000 St
Kostengruppe DIN 276 2018-12: 444
DIN 276-81: 3250
DIN 276-1 12/08: 444
Leistungsbereich: 053

**01.12.0170 UP-Schuko-Kindersch.steckd.weiß 250V 16A m. Orientierungsli. u.Beschr**
STLB-Bau 2023-10 053
Schutzkontaktsteckdose DIN VDE 0620-1 (VDE 0620-1), 250 V AC, 16 A, mit erhöhtem Berührungsschutz, Farbton reinweiß, RAL 9010, in Gerätedose, einschl. Zentralplatte, mit Beschriftungsfeld, mit Orientierungslampe, Schutzart IP 2X DIN EN 60529 (VDE 0470-1), Einsatz mit Schrauben befestigen, Ausführung gemäß Einzelbeschreibung,
Einzelbeschreibungs-Nr '1. als Kinderschutz-Steckdose mit LED-Orientierungslicht'
.
Menge: 6,000 St
DIN 276-81: 3250
Leistungsbereich: 053

**01.12.0180 UP-Schuko-Kinderschutzsteckd. weiß 250V 16A, mit 2 USB-A/USB-C**
STLB-Bau 2025-04 053
Schutzkontaktsteckdose DIN VDE 0620-1 (VDE 0620-1), 250 V AC, 16 A, mit 2 Anschlüssen USB-A/USB-C, mit erhöhtem Berührungsschutz,
Farbton 'reinweiß'

in Gerätedose, einschl. Zentralplatte, mit Beschriftungsfeld, Schutzart IP 2X DIN EN 60529 (VDE 0470-1), Einsatz mit Schrauben befestigen,
Hersteller und Typ '....................................................' vom Bieter einzutragen,

Ausführung gemäß Einzelbeschreibung,
Einzelbeschreibungs-Nr '1. als Kinderschutzsteckdose,'
.
Menge: 20,000 St
Kostengruppe DIN 276 2018-12: 444
DIN 276-81: 3250
DIN 276-1 12/08: 444
Leistungsbereich: 053

**01.12.0190 UP-Schuko-Kinderschutzsteckd. rot 250V 16A, mit 2 USB-A/USB-C**
STLB-Bau 2025-04 053
Schutzkontaktsteckdose DIN VDE 0620-1 (VDE 0620-1), 250 V AC, 16 A, mit 2 Anschlüssen USB-A/USB-C, mit erhöhtem Berührungsschutz,
Farbton 'rot'

in Gerätedose, einschl. Zentralplatte, mit Beschriftungsfeld, Schutzart IP 2X DIN EN 60529 (VDE 0470-1), Einsatz mit Schrauben befestigen,
Hersteller und Typ '....................................................' vom Bieter einzutragen,

Ausführung gemäß Einzelbeschreibung,
Einzelbeschreibungs-Nr '1. als Kinderschutzsteckdose, jedoch rot als EDV-Steckdose'
.
Menge: 6,000 St
Kostengruppe DIN 276 2018-12: 444
DIN 276-81: 3250
DIN 276-1 12/08: 444
Leistungsbereich: 053

**01.12.0200 UP-Schuko-Kindersch.steckd.rot 250V 16A, mit Beschriftungsfeld**
STLB-Bau 2025-04 053
Schutzkontaktsteckdose DIN VDE 0620-1 (VDE 0620-1), 250 V AC, 16 A, mit erhöhtem Berührungsschutz, Farbton rot, in Gerätedose, einschl. Zentralplatte, mit Beschriftungsfeld, Schutzart IP 2X DIN EN 60529 (VDE 0470-1), Einsatz mit Schrauben befestigen, Ausführung gemäß Einzelbeschreibung,
Einzelbeschreibungs-Nr '1. als Kinderschutz-Steckdose'
.
Menge: 20,000 St
Kostengruppe DIN 276 2018-12: 444
DIN 276-81: 3250
DIN 276-1 12/08: 444
Leistungsbereich: 053

**01.12.0210 UP-Wipptast. 2pol. Aus/Wechsel 10A 250V reinw. m. Symbol u. Beschrift.**
STLB-Bau 2025-04 053
Wipptaster DIN EN 60669-1 (VDE 0632-1) 2-polig, Aus/Wechsel, 10 A, 250 V AC, Farbton reinweiß, RAL 9010, in Gerätedose, einschl. Bedienelement, mit Beschriftungsfeld, mit Symboleinsatz, Schutzart IP 2X DIN EN 60529 (VDE 0470-1), Einsatz mit Schrauben befestigen, Ausführung gemäß Einzelbeschreibung,
Einzelbeschreibungs-Nr '1. Taster zum "Übersteuern" der tageslichtabhängigen Beleuchtungssteuerung in den Gruppenräumen'
.
Menge: 8,000 St
Kostengruppe DIN 276 2018-12: 444
DIN 276-1 12/08: 444
Leistungsbereich: 053

**01.12.0220 UP-Wippschalt. 1pol. Aus/Wechsel 10A 250V reinw. m. Symbol u Beschrift**
STLB-Bau 2025-04 053
Wippschalter DIN EN 60669-1 (VDE 0632-1) einpolig, Aus/Wechsel, 10 A, 250 V AC, Farbton reinweiß, RAL 9010, in Gerätedose, einschl. Bedienelement, mit Beschriftungsfeld, mit Symboleinsatz, Schutzart IP 2X DIN EN 60529 (VDE 0470-1), Einsatz mit Schrauben befestigen.
Menge: 4,000 St
Kostengruppe DIN 276 2018-12: 444
DIN 276-1 12/08: 444
Leistungsbereich: 053

**01.12.0230 UP-Wippschalter 1pol. Serien 10A 250V reinw. Symbol u. Beschriftungsf.**
STLB-Bau 2025-04 053
Wippschalter DIN EN 60669-1 (VDE 0632-1) einpolig, Serien, 10 A, 250 V AC, Farbton reinweiß, RAL 9010, in Gerätedose, einschl. Bedienelement, mit Beschriftungsfeld, mit Symboleinsatz, Schutzart IP 2X DIN EN 60529 (VDE 0470-1), Einsatz mit Schrauben befestigen.
Menge: 1,000 St
Kostengruppe DIN 276 2018-12: 444
DIN 276-1 12/08: 444
Leistungsbereich: 053

**01.12.0240 Schlüsselschalter einpolig Aus 16A 250V reinweiß Geräteverbindungsdose**
STLB-Bau 2025-04 053
Schlüsselschalter DIN EN 60669-1 (VDE 0632-1) für Profilhalbzylinder einpolig, mit 2 Schalterstellungen, Schlüssel abziehbar bei 0-Stellung, Aus, 16 A, 250 V AC, Farbton reinweiß, RAL 9010, mit Geräteverbindungsdose, einschl. Bedienelement, mit Beschriftungsfeld und Symbolaufdruck, Einsatz mit Schrauben befestigen.
Menge: 2,000 St
Kostengruppe DIN 276 2018-12: 444
DIN 276-81: 3250
DIN 276-1 12/08: 444
Leistungsbereich: 053

**01.12.0250 elektron. digitaler Raumtemperaturregler 0-30°C**
STLB-Bau 2025-04 053
Elektronischer Raumtemperaturregler 230 V AC, in Gerätedose, mit integriertem Temperatur-Messelement, Temperaturbereich 0 bis 30 Grad C.
Menge: 15,000 St
Kostengruppe DIN 276 2018-12: 444
DIN 276-1 12/08: 444
Leistungsbereich: 053

**01.12.0260 Schul CO2 Sensor | CO2 Ampel, mit UP-Netzteil 230/24 V**
Schul-CO2 Sensor /  CO2-Ampel,
wartungsfreier CO2-Messumformer als Raumklimafühler
mit Ampelanzeige und akustischem Signal,
selbstkalibrierend,
 im formschönen Kunststoffgehäuse,
zur Ermittlung des CO2-Gehalts der Raumluft (0...3000 ppm). Der Messumformer wandelt die Messgröße in ein Normsignal, welches unmittelbar über farbige LEDs (Ampelanzeige) in fünf Stufen optisch dargestellt wird.
zusätzlich ertönt beim Erreichen der Warnstufen ein Signalton,welcher über DIP-Schalter abschaltbarist.

als Gerät mit Unterputz- Netzteil  zur Wandmontage.
Raumfühler mit CO2-Ampel zum Einsatz in Klassenzimmern, in Schulungs- und Tagungsräumen, sowie in Büros, Hotels, Wohnungen und Geschäften etc.
Er dient zur einfachen und schnellen Bewertung des Raumklimas.
Empfohlene Raumgröße je Sensor: 30 m² Raumfläche.
CO2-Messung mittels optischem NDIR-Sensor (nicht-dispersive Infrarot-Technologie).
Spannungsversorgung: 5...24 V DC;
Sensor: optischer NDIR-Sensor (nicht-dispersive Infrarot-Technologie),
mit manueller Kalibrierung (über Zero-Taster),
mit automatischer Kalibrierung (abschaltbar über DIP-Schalter);
Messbereich CO2: 0...3000ppm;
Gehäuse: Kunststoff,
Werkstoff ABS,
Farbe Reinweiß (ähnlich RAL 9010);
Abmaße: ca. 85 x 85 x 30 mm
Ausstattung: inkl. Netzteil; 230 / 24 V ;
Ausstattung der Ampelanzeige: mit fünf farbigen LEDs
und akustisches Signal mit abschaltbarem Signalton
zur Anzeige der CO2-Konzentration;
Montage: auf UP-Dose, Ø 55 mm,
Unterteil mit 4-Loch, für Befestigung auf senkrecht oder waagerecht installierten UP-Dosen
für Kabeleinführung hinten,
mit Sollbruchstelle für Kabeleinführung oben/ unten,
bei AP;Schutzart: IP 30 (nach EN 60 529);
angebotenes Produkt:
Hersteller / Typ: ..........
'...'
......................
(vom Bieter einzutragen)
Menge: 5,000 St

**01.12.0270 Abdeckrahmen 1fach reinweiß Beschriftungsfeld**
STLB-Bau 2023-10 053
Abdeckrahmen für Installationsgeräte, einfach, Farbton reinweiß, RAL 9010, mit Beschriftungsfeld.
Menge: 70,000 St
DIN 276-81: 3250
Leistungsbereich: 053

**01.12.0280 Abdeckrahmen 2fach reinweiß Beschriftungsfeld**
STLB-Bau 2023-10 053
Abdeckrahmen für Installationsgeräte, 2-fach, Farbton reinweiß, RAL 9010, mit Beschriftungsfeld.
Menge: 80,000 St
DIN 276-81: 3250
Leistungsbereich: 053

**01.12.0290 Abdeckrahmen 3fach reinweiß Beschriftungsfeld**
STLB-Bau 2023-10 053
Abdeckrahmen für Installationsgeräte, 3-fach, Farbton reinweiß, RAL 9010, mit Beschriftungsfeld, Ausführung gemäß Einzelbeschreibung.
Menge: 10,000 St
DIN 276-81: 3250
Leistungsbereich: 053

**01.12.0300 Abdeckrahmen 1fach rot Beschriftungsfeld**
STLB-Bau 2023-10 053
Abdeckrahmen für Installationsgeräte, einfach, Farbton rot, mit Beschriftungsfeld.
Menge: 6,000 St
DIN 276-81: 3250
Leistungsbereich: 053

**01.12.0310 Abdeckrahmen 2fach rot Beschriftungsfeld**
STLB-Bau 2023-10 053
Abdeckrahmen für Installationsgeräte, 2-fach, Farbton rot, mit Beschriftungsfeld.
Menge: 4,000 St
DIN 276-81: 3250
Leistungsbereich: 053

**01.12.0320 Abdeckrahmen 3fach rot Beschriftungsfeld**
STLB-Bau 2023-10 053
Abdeckrahmen für Installationsgeräte, 3-fach, Farbton rot, mit Beschriftungsfeld, Ausführung gemäß Einzelbeschreibung.
Menge: 4,000 St
DIN 276-81: 3250
Leistungsbereich: 053

**01.12.0330 Präsenzmelder 230V Master Infrarotsensor IP2X waager. 360Grad Reichwei**
STLB-Bau 2025-04 053
Präsenzmelder für 230 V AC, als Master, zum Einbau in Geräteverbindungsdose, mit Infrarotsensor, Schutzart IP 2X DIN EN 60529 (VDE 0470-1), Erfassungsbereich waagerecht 360 Grad, Farbton reinweiß RAL 9010, Reichweite mind. 16 m, mit Unterkriechschutz, mit einem potentialfreien Relaisausgang, Schnittstelle DALI, mit integriertem Dämmerungsschalter, Einstellbereich 5 bis 1000 lx,
Ausschaltverzögerung mind. '60' s,
Beleuchtungssteuerung wahlweise voll- oder halbautomatisch, mit Testbetrieb, Funktion Ein-/Ausschalten, für Deckenmontage, Montagehöhe bis 3 m, Ausführung gemäß Einzelbeschreibung,
Einzelbeschreibungs-Nr '1. zur Deckenmontage im EG; in Lager- u. WC-Räumen,  sowie Vorräumen, Technikräumen, etc.
2. Ausschaltverzögerung eingestellt auf: 2 Minuten'
.
Menge: 4,000 St
Kostengruppe DIN 276 2018-12: 444
DIN 276-81: 3260
DIN 276-1 12/08: 444
Leistungsbereich: 053

**01.12.0340 UP-Geräteverbindungsdose halogenfr.Kunststoff f. Decken-Präsenzmelder**
Geräteverbindungsdose DIN EN 60670-1 (VDE 0606-1) und DIN 49073, mit Einführungen für Mantelleitungen für ortsfeste Installation, aus halogenfreiem Kunststoff, Farbton grau, Schutzart IP 34 DIN EN 60529 (VDE 0470-1), Unter-Putz, Arbeitshöhe bis 4 m, Ausführung gemäß Einzelbeschreibung,
Einzelbeschreibungs-Nr '1. als systemgebundene UP Geräte-Verbindungsdose / UP-Einbaugehäuse für die zuvor beschriebenen Präsenzmelder.'
.
Menge: 4,000 St
DIN 276-81: 3250
Leistungsbereich: 053

**01.12.0350 UP-Herdanschlussdose, mit Beschriftungsfeld, u. Klemmen bis 5x4mm2**
STLB-Bau 2023-04 053
Geräteanschlussdose DIN EN IEC 60670-1 (VDE 0606-1) Farbton reinweiß, RAL 9010, in Unterputzausführung, mit Verbindungsklemmen bis 4 mm2, 5-polig 400 V AC, mit Schrauben befestigen, Ausführung gemäß Einzelbeschreibung,
Einzelbeschreibungs-Nr '1. als UP-Herdanschlussdose  mit  5 Klemmen und Beschriftungsfeld'
.
Menge: 2,000 St
Leistungsbereich: 053

**01.12.0360 UP-Geräteanschlussdose bis 5x4mm2 f. Thermen, WWB, etc.**
STLB-Bau 2023-04 053
Geräteanschlussdose DIN EN IEC 60670-1 (VDE 0606-1) Farbton reinweiß, RAL 9010, in Unterputzausführung, mit Verbindungsklemmen bis 4 mm2, 5-polig 400 V AC, mit Schrauben befestigen, Ausführung gemäß Einzelbeschreibung,
Einzelbeschreibungs-Nr '1. als UP-Geräte-Anschlussdose mit  5 Klemmen und Beschriftungsfeld, zum Anschluss von: Warmwasserbereitern, Untertischthermen, Durchlauferhitzern, etc....'
.
Menge: 4,000 St
Leistungsbereich: 053

#### Titel 01.13 Innenraumbeleuchtung, KG 445

*Hinweis: Hinweise zur Beleuchtung der Hort-Gruppenräume*
Da die Hort Gruppenräume möglicherweise auch als Klassen-/
Unterrichtsräume genutzt werden sollen,
ist die Beleuchtung hier in tageslichtabhängige Steuerung mit
Konstantlichtregelung vorzusehen.
Dabei kann die Einstellung des Helligkeitswertes sowie des Schaltzustandes mittels Taster übersteuert werden.

Gemäß der Aufgabenstellung des KGM sind:
 - Unterrichtsräume in der Lichtfarbe "Neutralweiß" 4.000 K
 - und Aufenthalts- und Gruppenräume in Kitas in der Lichtfarbe "Warmweiß" 3.000 K auszustatten.

Da im vorliegenden Fall die Hort-Gruppenräume wie schon erwähnt  auch als Unterrichts- und Klassenräume genutzt werden sollen, kommen hier Leuchten in der Ausführung "tunable white" zur Anwendung.

Es werden, wie in der nachfolgenden Position beschrieben,
quadratische LED-Deckeneinbauleuchten zum Einlegen in abgehangene Rasterdecken (Deckenraster 62,5 mm)
eingesetzt.

**01.13.0010 quadrat. LED-Raster-Decken-Einbaul. 35W; 3.500 lm, tunable white,**
STLB-Bau 2025-04 058
Einbauleuchte, Bauform quadratisch, Betriebsgerät in der Leuchte,
Länge mind. '620' mm,

max. Länge '620' mm,

Einbautiefe '75' mm,
mit LED-Leuchtmittel, mind. 32 W, Farbwiedergabeeigenschaften Ra 80 DIN EN 12665, Farbtemperatur variabel, elektronisch einstellbar, DALI 2,
Farbtemperatur mind. '2000' K,

max. Farbtemperatur '6500' K,

Lichtstrom Leuchte mind. '3450' lm,

max. Anschlussleistung '35' W,
Lebensdauer mind. 50000 h, Abdeckung klar, mit Prismen und Spiegelreflektor, Schutzart IP 4X DIN EN 60529 (VDE 0470-1), Schutzart IK06 DIN EN 62262 (VDE 0470-100), mit Gehäuse aus beschichtetem Stahlblech, Farbton weiß, max. Temperatur Gehäuse 60 Grad C, für Decke mit sichtbaren Trageschienen, Abdeckscheibe aus Kunststoff, Lichtstärkeverteilung symmetrisch, Grenzausstrahlungswinkel 90 Grad, UGR-Wert 19 DIN EN 12464-1, funkentstört DIN EN IEC 55015 (VDE 0875-15-1), mit integriertem Betriebsgerät, mit Leistungsreduzierung im internen Betriebsgerät, elektronisch dimmbar mit DALI Schnittstelle, als Einzelleuchte, Schutzklasse I,
Hersteller und Typ '....................................................' vom Bieter einzutragen,

Ausführung gemäß Einzelbeschreibung,
Einzelbeschreibungs-Nr '1. Leuchte für tageslichtabhängige Steuerung und "Tunable White" .
2. Montageorte:  Horträume Gruppenräume (auch als Klassenräume nutzbar) - Hort-Gruppenräume, auch als Unterrichts- und Klassenräume nutzbar,
- Büro Leiterin,  - Aufenthaltsraum ,'
.
Menge: 51,000 St
Kostengruppe DIN 276 2018-12: 445
DIN 276-1 12/08: 445
Leistungsbereich: 058

**01.13.0020 rechteck.LED-Einbaul. f. Rasterd. 32W, 3700 lm, tun.-white, Tafelleuch**
STLB-Bau 2025-04 058
Einbauleuchte,
Maße 'L x B x H = ca. 1.540 x 190 x 60 mm'

Einbautiefe '75' mm,
mit LED-Leuchtmittel, mind. 32 W, Farbwiedergabeeigenschaften Ra 80 DIN EN 12665, Farbtemperatur variabel, elektronisch einstellbar, DALI 2,
Farbtemperatur mind. '2000' K,

max. Farbtemperatur '6500' K,

Lichtstrom Leuchte mind. '3450' lm,

max. Anschlussleistung '35' W,
Lebensdauer mind. 50000 h, Schutzart IP 4X DIN EN 60529 (VDE 0470-1), Schutzart IK06 DIN EN 62262 (VDE 0470-100), mit Gehäuse aus beschichtetem Stahlblech, Farbton weiß, max. Temperatur Gehäuse 60 Grad C, für Decke mit sichtbaren Trageschienen, Lichtstärkeverteilung symmetrisch, Grenzausstrahlungswinkel 90 Grad, UGR-Wert 19 DIN EN 12464-1, funkentstört DIN EN IEC 55015 (VDE 0875-15-1), mit integriertem Betriebsgerät, mit Leistungsreduzierung im internen Betriebsgerät, elektronisch dimmbar mit DALI Schnittstelle, als Einzelleuchte, Schutzklasse I,
Hersteller und Typ '....................................................' vom Bieter einzutragen,

Ausführung gemäß Einzelbeschreibung,
Einzelbeschreibungs-Nr '1. Leuchte für tageslichtabhängige Steuerung und "Tunable White" , als rechteckige Deckeneinbauleuchte, mit asymmetrischer Lichtverteilung (Wallwasher), als Tafelleuchte, mit Aluminiumreflektor.
2. Montageorte:  Horträume Gruppenräume (auch als Klassenräume nutzbar) -- hier als Tafelleuchte --'
.
Menge: 4,000 St
Kostengruppe DIN 276 2018-12: 445
DIN 276-1 12/08: 445
Leistungsbereich: 058

**01.13.0030 wie Pos. zuv. beschr., jed. als:Anbaul.-/ Pendelleuchte, Tafelleuchte**
wie Position zuvor beschrieben, jedoch als:
Anbauleuchte zur Deckenanbaumontage
und als Pendelleuchte
(einschließlich 2 Stck. Seilpendel je Leuchte)
Leuchte zur Montage direkt unter der 62,5er Raster Abhang-decke
angebotenes Produkt der Leuchte:
Hersteller / Typ / Art.-Nr.:
..................
'...'
..........
(vom Bieter einzutragen)
Menge: 2,000 St

**01.13.0040 LED-Spiegelleuchte (oh.Schalter), Wandanb. IP44, 13W, 1.320 lm**
LED-Spiegelleuchte (ohne Schalter), als Wandanbauleuchte, Abmessungen ca.: L x D x H = 600 x 70 x 105mm,
13W ; 1.320 lm, Lichtfarbe wählbar, umschaltbar 830 / 840 ; 3.000K / 4.000K über Dip-Schalter in der Leuchte ;
Farbwiedergabe: CRI > 90,
Abdeckung aus Opalglas,
Leuchtengehäuse aus Kunststoff, weiß, IP44, SK II, IK02,
Montageort: über den Personal-Waschtischen
angebotenes Produkt: ............
'...'
..............
Hersteller / Typ / Art.-Nr.:  (vom Bieter einzutragen)
Menge: 2,000 St

**01.13.0050 LED-Einbaudownlight, rund D 145mm, 2750 lm, 25 W, 840, IP 44**
STLB-Bau 2025-04 058
Einbauleuchte, Bauform rund, Betriebsgerät in der Leuchte,
Durchmesser mind. '140' mm,

max. Durchmesser '150' mm,

Einbautiefe '80' mm,
mit LED-Leuchtmittel, mind. 25 W, Lichtfarbe neutralweiß, Farbwiedergabeeigenschaften Ra 80 DIN EN 12665,
Lichtstrom Leuchte mind. '2740' lm,

max. Lichtstrom '2900' lm,

Anschlussleistung mind. '25' W,

max. Anschlussleistung '28' W,
Abdeckung klar und bruchsicher, Schutzart IP 44 DIN EN 60529 (VDE 0470-1), Schutzart IK06 DIN EN 62262 (VDE 0470-100), mit Gehäuse aus Aluminiumdruckguss, Farbton weiß, max. Temperatur Gehäuse 60 Grad C, für Decke mit sichtbaren Trageschienen, Abdeckung aus Glas, funkentstört DIN EN IEC 55015 (VDE 0875-15-1), mit integriertem Betriebsgerät, elektronisch dimmbar, als Einzelleuchte, Schutzklasse II, Ausführung gemäß Einzelbeschreibung,
Einzelbeschreibungs-Nr '1. als Einbaudownlight, zum Einbau in 62,5er Rasterdecken,  Deckenplatten MiWo als Akustikdecke,  Downlight mit zusätzlicher Abhängung von der Rohdecke, 2. Montageort: Flur ; WC-Räume, WC-Vorraume'
.
Menge: 14,000 St
Kostengruppe DIN 276 2018-12: 445
DIN 276-1 12/08: 445
Leistungsbereich: 058

**01.13.0060 wie vor, jedoch 18 W, 2.030 lm rundes LED-Deckeneinbaudownlight**
wie Position zuvor beschrieben, jedoch 18 W ; 2.030 lm
als rundes LED-Deckeneinbaudownlight
angebotenes Produkt:
Hersteller / Typ / Art.-Nr.:
....................
'...' ..................................
(vom Bieter einzutragen)
Montageort:
WC´s und WC-Vorräume
Menge: 11,000 St

**01.13.0070 LED-Feuchtr.-Wannen-Anbaul. IP 65, SK I; 43W, 5.900 lm, 840**
STLB-Bau 2025-04 058
Anbauleuchte,
Maße 'L x B x H : ca. 1.500 x 90 x 105 mm'

max. Höhe '110' mm,
mit LED-Leuchtmittel, mind. 42 W, Lichtfarbe neutralweiß, Farbwiedergabeeigenschaften Ra 80 DIN EN 12665,
Lichtstrom Leuchte mind. '3700' lm,

max. Anschlussleistung '45' W,
Lebensdauer mind. 50000 h, Abdeckung opal, Schutzart IP 65 DIN EN 60529 (VDE 0470-1), Schutzart IK08 DIN EN 62262 (VDE 0470-100), mit Gehäuse aus GFK, max. Temperatur Gehäuse 60 Grad C, symmetrisch strahlend, für Decke und Wand, anschlussfertig, Abdeckwanne aus Kunststoff, funkentstört DIN EN IEC 55015 (VDE 0875-15-1), mit integriertem Betriebsgerät, mit Leistungsreduzierung im internen Betriebsgerät, elektronisch dimmbar, als Einzelleuchte, Schutzklasse I,
Hersteller und Typ '....................................................' vom Bieter einzutragen,

Ausführung gemäß Einzelbeschreibung,
Einzelbeschreibungs-Nr '1.  als LED-Feuchtraum-Decken- und Wandanbauleuchte, 2. Anschlussleistung umschaltbar von: 25 ; 30 ; 36  und 43 W ; Lichtstrom: 3.700 ; 4.400 ;  5.200 und 5.900 lm,  3. Gehäuse aus glasfaserverstärktem Polyester ; 4. Abdeckung: Acrylwanne (PMMA) mit opaler Optik, 5. Montageort:  Hausanschlussraum, Technikraum Elt'
.
Menge: 2,000 St
Kostengruppe DIN 276 2018-12: 445
DIN 276-1 12/08: 445
Leistungsbereich: 058

**01.13.0080 quadr. LED-Wandanbau.Außenl.(Fassade) 15W 1.570 lm. 830 / 840 umschalt**
STLB-Bau 2025-04 058
Anbauleuchte, Bauform quadratisch, Betriebsgerät in der Leuchte,
Länge mind. '260' mm,

max. Länge '270' mm,

max. Höhe '65' mm,
mit LED-Leuchtmittel, mind. 15 W, Farbwiedergabeeigenschaften Ra 80 DIN EN 12665, Farbtemperatur variabel, elektronisch einstellbar, DALI 2,
Farbtemperatur mind. '2000' K,

max. Farbtemperatur '6000' K,

Lichtstrom Leuchte mind. '1570' lm,

max. Lichtstrom '1600' lm,

Anschlussleistung mind. '15' W,

max. Anschlussleistung '15' W,
Lebensdauer mind. 50000 h, Abdeckung opal, Schutzart IP 65 DIN EN 60529 (VDE 0470-1), Schutzart IK09 DIN EN 62262 (VDE 0470-100), mit Gehäuse aus beschichtetem Aluminium, max. Temperatur Gehäuse 60 Grad C, symmetrisch strahlend, für Wand mit WDVS, anschlussfertig, Abdeckscheibe aus Kunststoff, funkentstört DIN EN IEC 55015 (VDE 0875-15-1), mit integriertem Betriebsgerät, mit Leistungsreduzierung im internen Betriebsgerät, elektronisch dimmbar mit DALI Schnittstelle, als Einzelleuchte, Schutzklasse I,
Hersteller und Typ '....................................................' vom Bieter einzutragen,

Arbeitshöhe des Montageortes bis 3,5 m über der Standfläche des hierfür erforderlichen Gerüstes, Ausführung gemäß Einzelbeschreibung,
Einzelbeschreibungs-Nr '1.  als: quadratische LED-Wand- und Decken-Anbauleuchte; für außen als Fassadenleuchte,
Leuchtenabmessungen: LxBxH = ca. 265 x 265 x 65 mm;
15 W ; 1.570 lm ; Lichtfarbe: 830 / 840; 3.000K / 4.000K umschaltbar ; EVG, DALI; Anschlussklemme 5-polig,
Farbwiedergabe: CRI > 80 ; Abdeckscheibe aus PC, opal, symmetrische Lichtcharakteristik ; Leuchtengehäuse aus Aluminium, pulverbeschichtet,
Farbe: eisenglimmer ; IP65 ; SK I ; IK 09;
(Montageort: außen an der Fassade)'
.
Menge: 3,000 St
Kostengruppe DIN 276 2018-12: 445
DIN 276-1 12/08: 445
Leistungsbereich: 058

**01.13.0090 Anbau-Gehäuse / Interface / Master f. lokale Steuerung, 83x83x28mm**
Interface-Sockelmodul, als Anbau-Gehäuse
aus Kunststoff, weiß,
Abmessungen: L x B x H : ca. 85 x 85 x 30 mm,
für Deckenmontage und zur Montage an der Leuchte,
Interface, als Master, für lokale Steuerung, schaltbar,
- Schutzart: IP54;
- Schutzklasse: SK II (Schutzisoliert),
- mit Prüfzeichen CE und VDE,
- zul. Umgebungstemp: -20°C bis +50°C,
- Netzspannung: 230V AC; 50 Hz;
- Signalausgang: 1 als Relaisausgang,
- Schaltleistung max: 1.500W (EVG)

angebotenes Produkt:
Hersteller / Typ / Art.-Nr.: ...................
.....................
'...'
..........................
  (vom Bieter einzutragen)
Menge: 2,000 St

**01.13.0100 Multisensor, Master, dimmb. Präsenzmelder, Einb. in zuv. beschr. Gehäu**
Multisensor, Master - Head, Präsenzmelder,
zur lokalen tageslichtabhängigen Lichtsteuerung,
besonders geeignet für Schulen, Klassenräume,
Horträume, KiTa-Gruppenräume, etc.
zur Gruppierung der Leuchten in Fenster, Korridor oder Tafel,
- mit integrierter DALI-Stromversorgung 150 mA,
zur Einsteckmontage am zuvor beschriebenen Interface/An-
baugehäuse,
Gehäuse aus Kunststoff weiß,
nur für den Einsatz im Innenbereich geeignet,
Abmessungen: L x B x H = 95 x 95 x 65 mm,
Schutzart: IP54,
Schutzklasse: SK II, Schutzisoliert,
Prüfzeichen: CE und VDE,
zul. Umgebungstemp: von -20°C bis +50°C,
mit 1 x PIR-Bewegungssensor,
4 x Tastereingang,
1 x Lichtsensor,
1 x DALI ;
Signaleingang 1:
1 x PIR-Sensor mit quadratischem Erfassungsbereich,
Erfassungswinkel: 360°,
Erfassungsbereich Präsenz: min. 4,8 x 4,8m,
max: 8,2 x 8,2 m ;
Erfassungsbereich mit Blende eingrenzbar,
kreisförmiger Erfassungsbereich Bewegung D max. 40m;
Signaleingang 2:
4 x Tastereingang, mit der Betriebsartenbesonderheit Voll- oder Halbautomatik;
Signaleingang 3:
1x Anschluss IR-Empfänger zur Programmierung mit Smart Remote;

angebotenes Produkt:
Hersteller / Typ / Art.-Nr.: ...................
.....................
'...'
..........................
  (vom Bieter einzutragen)
Menge: 2,000 St

**01.13.0110 Einb.-Multisensor, Master, dimmb. Präsenzmelder, Einbau in Decke**
wie Position zuvor beschrieben, Multisensor, Master, zur lokalen Steuerung, dimmbar,
jedoch:
- Montageart: "Einbau"
- Montageort: in der Decke,
Gehäuse aus Kunstsoff, reinweiß, (RAL 9010)
Abmessungen: L x B x H = 120 x 120 x 125 mm,
Schutzart: IP 20 ;
Schutzklasse: SK II (Schutzisoliert)
zul. Umgebungstemperatur: 0°C bis +40°C;
Signaleingang 1:
- 1 x PIR-Bewegungssensor.
- Anschluss: PIR-Sensor (Passiv-Infrarot),
- Besonderheit: quadratischer Erfassungsbereich,
- Erfassungsbereich (Bewegung):
  radial min./max. 5x 5m/11x 11m, tangential
  min./max. 6x 6m/28x 28m,
- Erfassungsbereich (Präsenz):
  min./max. 4,8x 4,8m/8,2x 8,2m,
- Erfassungswinkel: 360°.
Signaleingang 2:
- 4 x Tastereingang.
- Besonderheit:
  Betriebsart: Voll- oder Halbautomatik.
Signaleingang 3:
- 1 x Anschluss: IR-Empfänger,
- Besonderheit:  IR-Empfänger zur Programmierung mit Smart  Remote.
Signaleingang 4:
- 1 x Lichtsensor.

Signalausgang 1:
- 1 x DALI, mit der Besonderheit:
  Gruppierung der Leuchten in Fenster, Korridor
  oder Tafel
- integrierte DALI-Stromversorgung 150mA.

angebotenes Produkt:
Hersteller / Typ / Art.-Nr.: ...................
.....................
'...'
..........................
  (vom Bieter einzutragen)
Menge: 6,000 St

**01.13.0120 DALI-Controller, Master, dimmb. Deckeneinb., z lokalen Lichtsteuerg.**
DALI-Controller Master, dimmbar, zum Deckeneinbau,
Abmessungen:  L x B x H = 108 x 30 x 21 mm;
zur lokalen tageslichtabhängigen Beleuchtungssteuerung,
Gehäuse aus Kunststoff, reinweiß (RAL 9010)
IP 20,
SK II,
zul. Umgebungstemperatur: -20°C bis +60°C;

- Netzanschluss: 230 V~ 50 Hz;
mit 2-pol. Anschlussklemme, max. 1,5mm²

- Signaleingang 2: als 1xTastereingang, potentialfrei, Anschluss: 2-pol.-Schraubklemme max. 1,5mm² ;
- Signaleingang 4: als 1 x Servicetaste mit Reset-Möglichkeit,

- Signalausgang 1:  1 x DALI
Anschluss mit 2-pol. Schraubklemme, max 1,5 mm²;
Protokoll: Bluetooth 4.0 ;
mit der Besonderheit zur Gruppierung von DALI-EVG`s in 4 Gruppen,
mit der Möglichkeit zur Anbindung von DALI2 zertifizierter Sensoren-Mittelwertbildung bei angeschlossenen Lichtsensoren, in Kombination mit EVG DALIDT8,
Master-Funktion,
broadcast-Adressierung,
max. 32 DALI-EVG`s anschließbar,
DALI-Systemstrom: 96 mA;

- Signalausgang 3: als 1 x Bluetooth - Schnittstelle,
Protokoll: Bluetooth 4.0,
mit der Besonderheit der drahtlosen Vernetzung und Inbetriebnahme per APP.

angebotenes Produkt:
Hersteller / Typ / Art.-Nr.: ...................
.....................
'...'
..........................
  (vom Bieter einzutragen)
Menge: 8,000 St

**01.13.0130 Programmierung, Inbetriebnhm. Probebetr. Nutzerweinw. Lichtsteuerung**
Programmierung (APP-gesteuert) Inbetriebnahme, Probebetrieb und Nutzereinweisung in die zuvor
installierten lokalen tageslichtabhängigen Beleuchtungs-steuerungen,
inkl. Einstellung der Sollwerte u. der Schaltschwellen,
Nutzereinweisung für bis zu 5 Personen des Nutzerperso-nals.
Menge: 1,000 psch
Voraussichtliche Abrechnungsmenge: 1,000

#### Titel 01.14 Einzelbatterie-Sicherheits- u. Rettungszeichenleuchten, KG 445

*Hinweis: Hinw. zur Beleuchtung der Flucht- und Rettungsweg-Kennzeichnung*
Hinw. zur Beleuchtung der Flucht- und Rettungswegkennzeichnung:
Nach aktuellem Stand der Technik müssen die Rettungswegkennzeichen über eine Sicherheitsstromversorgung verfügen.
Hierzu sind Einzelbatterieleuchten empfohlen.
Das Gebäude "Ersatzneubau Hort Sudenburg" ist ein ebenerdiges,
eingeschossiges, nichtunterkellertes Gebäude.

Im Hortneubau - Gebäude sind die Rettungswegekennzeichnungen
der Flucht- und Rettungswege (Flure und Treppenhäuser)
sowie die Ausgänge ins Freie
mittels Einzelbatterie-Flucht-und Rettungswegeleuchten
auszustatten.
Eine Sicherheitsbeleuchtungsanlage ist für dieses Gebäude
nicht erforderlich.
Die nachfolgend beschriebenen Einzelbatterie-LED_Rettungs-
zeichenleuchten sind über den jeweiligen Ausgangstüren bzw.
bei Richtungsänderungen der Flucht- und Rettungswege
zu installieren.

**01.14.0010 LED Einzelbatt.-Rettungszeichenleuchte, Wandaufbau, IP20, 3h,**
selbstüberw. LED Einzelbatterie-Rettungszeichenleuchte für Wandaufbaumontage,
gem. DIN EN 60598-1, DIN EN 60598-2-22 und DIN EN 1838, für Anlagen gem. DIN EN 50172, DIN VDE 0100-718 und DIN V VDE V 0108-100,
zum separaten Betrieb oder zum Anschluss an eine  zentrale Überwachungseinrichtung mittels Controller oder PC-Interface.
(bei Anschluss an eine zentrale Überwachungseinrichtung oder an ein PC-Interface ist zusätzlich eine nicht abge-schirmte 2-adrige Busleitung zu den Leuchten erforderlich).
Rettungszeichen in LED-Lichtleiter-Technologie für besonders gleichmäßige und helle Ausleuchtung des Piktogramms:
Lm >= 500 cd/m² (Netzbetrieb)  der weißen Kontrastfarbe und
Lm >= 200 cd/m² (Netzbetrieb) über das gesamte Piktogramm, Gleichmäßigkeit Lmin/Lmax > 0,8.
Hohe Lebensdauer durch optimierte LED-Betriebsbedingun-
gen.
Erhöhte Sicherheit durch redundanten Aufbau der LED-Einheit bestehend aus 3-Chip-LEDs mit hoher Lichtausbeute >100 lm/W für deutlich reduzierte Anschlussleistung.
Verpolungssichere Beschaltung der LED-Einheit.
Schlankes Design mit geringer Aufbauhöhe von nur 40mm inklusive Piktogramm und Montagesatz.
Werkzeuglose Montage des LED-Piktogramms auf dem Montagesatz.
Leitungseinführungen von hinten, oben und seitlich für Netz- und Busleitung, mit zusätzlichem Raum für Leitungsverlegung.
Serienmäßiger Funktionsumfang:
- Notlichtbetriebsdauer 1 h, 3 h oder 8 h wählbar
- im Netzbetrieb in 3 Stufen dimmbar (100%, 30%, 10%)
  für Einsatz bei dunklen Umgebungsbedingungen
- manueller FT oder BT über Prüftaster
- Testergebnisse mit Störungsanalyse (Leuchtmittel, Lade- und Batteriekreis) sowie Statusanzeigen (Betrieb, Funktionstest, Betriebsdauertest) über 2-farbige LED.
- automatischer Funktionstest (wöchentlich) und automatischer Betriebsdauertest (alle 6 Monate),
optional abschaltbar mit Erinnerung an fälligen BT nach 12 Monaten.
- automatische Ladeüberwachung und Tiefentladeschutz mit Wiedereinschaltsperre
- Leerlauf- und Kurzschlussüberwachung
- 1 Minute Rückschaltverzögerung auf Normalbetrieb nach Netzwiederkehr (gem. DIN VDE 0100-718)
- Blockierfunktion über Controller oder PC-Interface in Betriebsruhezeiten
- generell für Dauer- oder Bereitschaftsschaltung geeignet;
Lichtstrom FE/FN: 100% bei 1 h, 85% bei 3 h, 25% bei 8h
Notlicht-Nennbetriebsdauer: 3 h
Batterie: LiIon 3,7V 2000 mAh
Erkennungsweite:  20 m
Gehäusematerial:  PC, PMMA
Gehäusefarbe:  Lichtgrau RAL 7035
Anschlussklemmen:  Durchverdrahtung von Netz L, L', N, PE bis 2,5 mm² ;
Durchverdrahtung Bus bis 1,5 mm² ;
Anschlussspannung:  220 - 240 V AC, 50 Hz;
Anschlussleistung Netzbetrieb:  4,8 VA / 4,1 W
Schutzklasse:  II (Funktionserde erforderlich)
Schutzart:  IP 20
Zulässige Umgebungstemperatur:  -5°C bis +30°C (Dauerlicht);
0°C bis +35°C (Bereitschaftslicht);
Abmessungen LED-Piktogramm ca. (mm):  B = 225, H = 135,
T = 15
ca. Abmessungen inklusive Wandmontageset: B = 230, H = 135,  T = 40

angebotenes Produkt:
Hersteller /Typ/Art.-Nr.: ....................: '...'................................

(vom Bieter einzutragen)
Menge: 6,000 St

**01.14.0020 wie vor, jed. LED-Einzelbatt.-Sicherheitsleuchte, Wandaufb., IP20, 3h**
wie Pos. zuvor beschrieben, jed. als Sicherheitsleuchte (ohne Piktogramm)
angebotenes Produkt:
Hersteller /Typ:
................................... '...'
........
(vom Bieter einzutragen)
Menge: 2,000 St

**01.14.0030 Selbstüberw.-LED Einzelbatt.-Außen-Sicherheitsleuchte m. Batt.-Hzg.**
Selbstüberwachende LED Einzelbatterie-Sicherheitsleuchte mit hoher Schutzart (IP65) in LED-Technologie für Wandanbau, gem. DIN EN 60598-1, DIN EN 60598-2-22 und DIN EN 1838 für Anlagen gem. DIN EN 50172, DIN VDE 0100-560 und DIN V VDE V 0108-100
zum separaten Betrieb oder zum Anschluss an eine zentrale Überwachungseinrichtung und Web-Controller (ungeschirmte 2-adrige Busleitung erforderlich).

Robuste Konstruktion (IK10) aus stabilem Aludruckguss-Gehäuse und schlagfester Abdeckung aus klarem Polycarbonat.
Geeignet für den Einsatz in feuergefährdeten Betriebsstätten (D-Kennzeichen).

Selbstregelnde Batterieheizung für Betrieb bei niedrigen Umgebungstemperaturen bis zu -20°C.

Lichtaustritt geneigt für Ausleuchtung des Fluchtweges entlang der Wand.
Lichtlenkung mittels Doppel-Linsentechnik. Asymmetrische Optik für besonders effiziente Fluchtwegeausleuchtung
Lichtquelle: 2 x hocheffiziente, weiße Highpower-LEDs 1,6 W mit einer Lebensdauer von 50 000 h

Serienmäßiger Funktionsumfang:
- manueller Funktionstest oder Betriebsdauertest mittels Magnetkontakt
- Notlichtbetriebsdauer 1 h, 3 h oder 8 h wählbar
- Testergebnisse mit Störungsanalyse (Leuchtmittel, Lade- und Batteriekreis) sowie Statusanzeigen
  (Betrieb, Funktionstest, Betriebsdauertest) über 2farbige LED.
- automatischer Funktionstest (wöchentlich) und automatischer Betriebsdauertest (alle 6 Monate)
  optional abschaltbar mit Erinnerung an fälligen Betriebsdauertest nach 12 Monaten.
- automatische Ladeüberwachung und Tiefentladeschutz mit Wiedereinschaltsperre
- Leerlauf- und Kurzschlussüberwachung
- 1 Minute Rückschaltverzögerung auf Normalbetrieb nach Netzwiederkehr
- Blockierfunktion über Überwachungseinrichtung und  Web-Controller in Betriebsruhezeiten
- generell für Dauer- oder Bereitschaftsschaltung geeignet

Lichtstrom Netzbetrieb: 225 lm
Lichtstrom FΦE/FΦN
am Ende der Nennbetriebsdauer: 100% bei 1 h,
65% bei 3 h, 25% bei 8 h
Batterie: Lithium-Ionen 3,7 V / 4000 mAh
Gehäusematerial: PC, Aluminium
Gehäusefarbe: Grau
Anschlussklemmen: Durchverdrahtung von Netz L, L', N, PE bis 2,5 mm²
Durchverdrahtung Bus bis 1,5 mm²
Anschlussspannung: 220 - 240 V, 50/60 Hz
Anschlussleistung Netzbetrieb: 9,4 VA / 9,3 W Batterieheizung ein:  7,2 VA /
Batterieheizung aus: 7,0 W ;
Schutzklasse:  SKI
Schutzart: IP65
Zusätzliche Kennzeichnung: D-Kennzeichnung

Zulässige Umgebungstemperatur:
von: -20°C bis +30°C (Dauerlicht)
von: -20°C bis +35°C (Bereitschaftslicht)

Abmessungen (mm) : = ca. 305, B = 185,  H = 160
Drittstellenzertifika : ENEC

angebotenes Produkt:
Hersteller /Typ / Art.-Nr.:  .....................
..............
'...' ........................
(vom Bieter einzutragen)
Menge: 6,000 St

**01.14.0040 Controller für selbstüberwachende. Einzelbatt.-Leuchten**
Controller für selbstüberwachende Einzelbatterie-Sicher- heitsleuchten in Anlagen gem. DIN EN 50172, DIN VDE 0100-718 und E DIN VDE 0108-100;
Mikrocomputer gesteuerter Controller zur zentralen Steuerung und Überwachung von max. 400  Einzel-batterieleuchten.
Die Übermittlung sämtlicher Daten und Befehle erfolgt über 2-Ader-Busleitungen.
Kunststoffgehäuse mit Sichttür,
Kabeleinführung von unten oder hinten.
Funktionen:
- Automatische Leuchtensuchfunktion (keine manuelle Adressierung notwendig)
- automatischer Funktionstest, Prüfabstand ist frei wählbar;
- automatischer Betriebsdauertest, Prüfabstand ist frei wählbar;
- geteilter Betriebsdauertest einstellbar: BT von geraden / ungeraden Adressen um 24h versetzt ;
- Betriebsdauertest abbrechen;
- Blockieren der Notlichtfunktion (komplett oder pro Busstrang);
- ständige Ladeüberwachung;
- Kommunikationsüberwachung;
- Erfassen der Einzelstörmeldungen;
- Statusanzeige je Leuchte;
- Freie Eingabe von Leuchten - Zielortbezeichnungen mit jeweils 20 Zeichen sowie Kurzadressenzuordnung über Tastatur oder per komfortabler PC - Software ;
- Displayausgabe im Klartext (Display hinterleuchtet), mit Angabe von Identifikationsnummer, Kurzadresse, individuellen Leuchtennamen und Fehlerart je Leuchte
- Alphanumerische Tastatur zur Programmierung und Texteingabe am Controller
- Frei programmierbarer potentialfreier Meldekontakt für Batteriebetrieb, Funktionstest, Betriebsdauertest, Kommunikationsfehler, Leuchtenstörung oder Ladestörung.
- LED-Anzeigen: Betrieb, Test und Störung ;
- Passwortschutz
- Entnehmbarer Konfigurations- und Prüfbuchspeicher mittels Speicherkarte für einen Zeitraum von mindestens 2 Jahren;
- Auswertung des Prüfbuchs auf Speicherkarte mittels optionalem Kartenleser und zugehöriger Software auf handelsüblichem PC ;
- Vorprogrammierung d. Konfigurationsspeichers am PC;
Mit Universalhalterung für Tragschienensysteme oder Wandmontage;
Abmessungen (mm) ca.: H=185mm, B=240, T=115
Anschlussklemmen: 2,5 qmm
Anschlussspannung: 230V AC oder 24V DC
Schutzklasse II, Schutzart: IP65
Farbe: RAL 7035
Anzeigefeld: beleuchtetes Display, alphanumerisch 4 x 20 Zeichen;
Tastatur: Folientastatur 4 x 4
Meldekontakt: 1 x UM, 24 V 0,5A; frei programmierbar ;
LED-Anzeigen: Betrieb, Test, Störung
Anschlussklemmen für 4 Bus-Stränge à 100 Leuchten;
angebotenes Fabrikat:
Hersteller /Typ:
................................/......................
'...'

(vom Bieter einzutragen)
Menge: 1,000 St

**01.14.0050 PC-Software CGLine zur Konfiguration des CG-Controller**
PC-Software  zur Konfiguration des zuvor beschriebenen Controller`s  am PC und zum einfachen Lesen und Bearbeiten des Prüfbuchspeichers.
Alle Dateien sind für Dokumentationen auf Speicherkarte und Festplatte speicherbar.
Mögliche Ausdrucke für Dokumentationen:
Detaillierter Ausdruck der Controller - Konfiguration mit folgenden Angaben:
- Datum und Uhrzeit automatischer Betriebsdauertests incl. Abstände ;
- Datum und Uhrzeit automatischer Funtionstests incl. Abstände ;
- Relaiskonfiguration
Detaillierter Ausdruck der Leuchten-Konfiguration pro Strang (1 - 4) mit folgenden Angaben pro Leuchte:
- Kurzadresse (1 - 100)
- Individueller Name (20 Zeichen)
- Identifikationsnummer ;
Ausdrucke Prüfbuch mit folgenden Auswahlmöglichkeiten:
- Fehlerereignis (unterschiedliche Fehlerereignisse separat oder komplett auswählbar)
- Zeitraum des Prüfbuches (von  bis für Datum und Uhrzeit)
- Pro Strang oder komplett
- Individueller Kommentar pro Ausdruck
- Bei Leuchtenstörungen: Angabe der individuellen Leuchtennamen;

angebotenes Fabrikat:
Hersteller /Typ:
................................/....................... '...'

(vom Bieter einzutragen)
Menge: 1,000 St

**01.14.0060 Programmierung u. Einweisung durch d. Werkskundendienst**
Programmierung und Einweisung durch den Werks- Kunden-dienst des Herstellers, nach erfolgter Inbetriebnahme durch den Installateur.
Es erfolgt eine Programmierung der Gerätegrundfunktionen (keine Zielortprogrammierung der Leuchten) und eine Einweisung des Bedienerpersonals
Menge: 1,000 psch
Voraussichtliche Abrechnungsmenge: 1,000

**01.14.0070 Zielortprogrammierung der Leuchten u. Probebetrieb**
Zielortprogrammierung der zuvor beschriebenen Leuchten und Notlicht-Überwachungsmodule der installierten Sicherheitsbeleuchtungsanlage durch den Bieter / Installateur der Anlage sowie Einweisung des Bedienungspersonals in die Zielprogrammierung
und Probebetrieb der Anlage.
Dauer des Probebetriebes: mindestens 2 Wochen, mit anschließendem Auslesen und Ausdrucken des Prüfbuches aus dem Controller.
Der Ausdruck des Prüfbuches ist den Bestands- und Revisionsunterlagen beizufügen.
Menge: 1,000 psch
Voraussichtliche Abrechnungsmenge: 1,000

#### Titel 01.15 Behinderten-Notrufanlage (für Beh.-WC) KG 444

*Hinweis: Hinweise zur Behinderten-Notrufanlage*
Die nachfolgend beschriebene Behinderten-Notrufanlage ist passend zum Schalterprogramm des im Titel Installationsmaterialien angebotenen Programmes von Schaltern und Steckdosen anzubieten (gleicher Hersteller und Typ).
Die Installation des Behinderten Notrufes erfolgt im Behinderten-WC.
Die Dienstzimmer - Anzeigeeinheit mit LED-Kontroll-Lam-
pe (rot) und Schallgeber ist in einer ständig besetzten Stelle zu installieren bzw. über die Hausalarmanlage aufzuschalten, um dort die Notrufauslösung optisch und akustisch zu signalisieren.

**01.15.0010 Notruf-Kompakt-Set für Behinderten-WC**
Ruf - Kompakt - Set,  für Behinderten - WC;
bestehend aus:
1 Stck: Zug-Taster mit LED Beruhigungslampe (rot),
  und 2,0 m Perlonschnur;
  inclusive Abdeckplatte, Abdeckplattenrahmen,
  und UP-Schalterdose

1 Stck; Abstell-Taster mit grüner Abstelltaste und
  grüner LED,
  Erinnerungslampe,
  inclusive Abdeckplatte, Abdeckplattenrahmen,
  und UP-Schalterdose

1 Stck: Dienstzimmer - Anzeigeeinheit
  mit LED-Kontroll-Lampe (rot) und Schallgeber,
  inclusive Abdeckplatte, Abdeckplattenrahmen,
  und UP-Schalterdose

1 Stck: Elektronikmodul, mit integrierter Zimmer -
  Signalleuchte, Soffittenlampen, Anlagenelektronik,
  inclusive Anschlussträger und UP-Kombidose

1 Stck: Sicherheitstransformator 25 VA mit Sicherung
  für die Niederspannungsversorgung der Anlage.

angebotenes Fabrikat/Typ :

........................./...........................
(vom Bieter einzutragen)
Menge: 1,000 St
DIN 276-81: 33640

**01.15.0020 Installationskabel J-Y(St)Y 4x2x0,6 Bd, UP in Mauerwerk**
Installationskabel DIN VDE 0815, J-Y(St)Y,
4 x 2 x 0,6 Bd, Unterputz verlegen einschl.
Schlitz in Mauerwerkswänden.
Menge: 35,000 m

**01.15.0030 wie vor: J-Y(ST)Y 4x2x0,6 Bd, jed. in I-Rohr, offenen Kanal, bzw.Fußb.**
wie Pos. zuvor beschrieben. Installationskabel
J-Y(St)Y, 4 x 2 x 0,6 Bd,
jedoch: Verlegung in I-Rohr, in offenen Installationskanälen, bzw. auf Rohhfußboden
Menge: 65,000 m

**01.15.0040 Prorammierung, Inbetriebnahme, Einweisung**
Prorammierung und Inbetriebnahme
der Behinderten-Notruf-Anlage,
sowie Einweisung des Bedienungspersonales
bis 3 Personen des Auftraggebers / Nutzers
Menge: 1,000 psch
Voraussichtliche Abrechnungsmenge: 1,000

**01.15.0050 Durchbruch bohren i.Mauerwerk,Dm bis 15mm,bis 360mm lang**
Katalog-Nr. 53 0020
Durchbruch bohren in Wänden aus Mauerwerk,
Durchmesser der Bohrung: bis 15 mm
Wandstärke:  bis 360 mm
Menge: 4,000 St
DIN 276-81: 32500

**01.15.0060 wie vor, Durchbr. Dm 15mm, jed. Wand über 30 bis 60 cm**
wie Pos. zuvor beschrieben, Wanddurchbruch für Einzelkabel, als Bohrung in Mauerwerkswänden,
Durchmesser bis 15mm,
jedoch: Wandstärke über 300 bis 600 mm
Menge: 2,000 St

**01.15.0070 Schließen der gefräßten Schlitze nach Leitungsverlegung**
Schliessen der gefräßten Schlitze nach der Leitungsver- legung (Schlitzbreite bis 3 cm ; Schlitztiefe bis 3 cm)
Glattputz mittels Kalk-/Zementmörtel malerfertig; Gipsputz wird nicht anerkannt.
Menge: 10,000 m

#### Titel 01.16 PV-Anlage auf Flachdach / Gründach

*Hinweis: Allgem. Hinweise zur PV-Anlage*
Allgemeine Hinweise zur PV-Anlage:

Bei dem neu zu errichtenden Hort-Gebäude handelt es sich
um ein nichtunterkellertes eingeschossiges Gebäude (nur EG),
mit den Abmessungen von ca.
 L x B x H = 31,5 x 15,3 x 5,0 m.
Das Gebäude erhält ein nach Süden hin abfallends Flachdach,
welches als Gründach ausgeführt wird.

Die Dachfläche soll unter Berücksichtigung der Dachaufbauten
bzw. Dachdurchdringungen (wie z.B. Ablufthauben von Raumentlüftungen, Sanitär-Strangentlüftungen etc. möglichst mit
einer maximalen Anzahl von PV-Modulen in Nord-Süd-
Ausrichtung belegt werden.
Gem. der Nachfolgenden Positionen sind
82 Stck. PV-Module geplant,
woraus sich eine PV-Leistung von ca. 36,9 kWp ergibt.

**01.16.0010 Werk-und Montageplanung zur angebotenen PV-Anlage**
Für die nachfolgend beschriebene / angebotene PV-Anlage
ist zunächt eine Werk- und Montageplanung
inkl.
- Windlastberechnung
- statische Berechnung der Ballatierung und des Montagesystems
  für die auflastgehaltene PV-Unterkonstruktion
  der Süd-ausgerichteten, durchdringungsfreien Befestigung
  der PV-Module, inkl.
- Erstellung des Belegungsplanes entsprechend des angebotenen
  Systems inkl. der String-Verschaltung,
- und Erstellung eines PV-Berichtes inkl. der Ertragsberechnung
  auf Basis des angebotenen  Systems zu erbringen,
dem Auftraggeber zur Prüfung zu übergeben und erst nach
dessen Bestätigung und Freigabe zu bestellen.
Menge: 1,000 St

**01.16.0020 PV-Modul, mindP: 450 Wp Glas-Glas-Modul, Rahmen Alu eloxi f. Gründach**
STLB-Bau 2025-04 054
Photovoltaikmodul, zur Aufdachmontage,
Systemspannung '1500' V,

Nennleistung mind. '450' Wp,

Maße 'ca. 1765 x 1135 x 30 mm'

Glas-Glas-Modul, bifazial, Schutzklasse II, mit Anschlussdose, Schutzart mind. IP 68 DIN EN 60529 (VDE 0470-1), mit Rahmen aus eloxiertem Aluminium,
Farbton '-- schwarz --'

Windzone 2, Ausführung gemäß Einzelbeschreibung,
Einzelbeschreibungs-Nr '1.  als gerahmtes Photovoltaik-Modul zur Stromerzeugung auf begrünten Flachdächern,  freigegeben zur Montage auf der nachfolgend beschriebenen Unterkonstruktion für extensive Gründächer, 2. Montage im Stadtgebiet von Magdeburg,  3. Höhe über NN ca. 55,00 m ; 4. Windzone 2, Schneelastzone 2 ; 5. an den Gebäudeecken Windsogbereich F ; sonst Windsogbereich G ;
6. Modulgewicht: ca. 21 kg'

Hersteller und Typ '....................................................' vom Bieter einzutragen
.
Menge: 82,000 St
Kostengruppe DIN 276 2018-12: 442
DIN 276-1 12/08: 442
Leistungsbereich: 054

**01.16.0030 auflastgehaltene PV-Unterkonstruktion f. extensive Gründächer**
Süd-ausgerichtete, auflastgehaltene Solaraufständerung zur durchdringungsfreien Befestigung von Photovoltaik-Modulen
für begrünte oder bekieste Flachdächer mit geringem Gesamt-gewicht im System.
Beschreibung der Leistungs- und Funktionsanforderung:
- Modulneigung 10°
- Ballastierung erfolgt in Kombination mit  unterschiedlichen
  GREEN Dachsubstraten
- ca. 50 cm vertikaler Abstand der PV-Module zur Dachabdichtung
- auch geeignet zur dachdurchdringungsfreien Befestigung
  von Absturzsicherungen als Schienensystem direkt an der
  Bodenschiene der PV-Unterkonstruktion
- sortenrein recyclingfähig
- hochkorrosionsbeständiger Stahl durch Speziallegierung

zugelassene Dachneigungsbereiche:
- Bitumenabdichtung 0 - 5° (entspricht ca. 8%)
- Kunststoffabdichtung 0 - 3° (entspricht ca. 5%)

Lieferumfang der Aufständerung:
- Stahl-Bodenschienen, 3 mm Materialstärke
- Drän- und Speicherelement aus HDPE für Gründächer
- Stahl-V-Träger-Set, 2 mm Materialstärke
- Stahl-Diagonalprofil, 2 mm Materialstärke
- Stahl-Modulträger-Profil, 2 mm Materialstärke
- Befestigungsmaterial, Schutzkappen für Modulträger,
 Modulträger-Verbinder, Mittel- und Endklemmen
liefern und gem. Herstellervorgaben auf der Schutzlage
in Kombination mit der nachfolgenden Ballastierung,
windsogsicher nach DIN EN 1991-1-4 fachgerecht montieren.
Menge: 82,000 St

**01.16.0040 Dienstleistung: stat. Nachweis u.Berechnung d. notw. Ballastierung**
Produktherstellerseitige Erbringung des statischen Nachweises
für Montagesystem / Tragsystem der zuvorgenannten Modul-flächen.
Der Nachweis ist vor Beginn der Montage an den Auftraggeber
bzw. dessen Archtekten / Statiker zur Prüfung und Freigabe
zu übergeben / einzureichen.
Die Montage des Tragsystems auf dem Dach darf erst nach
aktenkundiger Bestätigung / Freigabe des statischen Nachweises durch den Auftraggeber erfolgen.

Weiterhin ist Die Berechnung der notwendigen Ballastierung,
inklusive die Erstellung des Belegungsplanes,
im Rahmen der Erbringung der Werk- und Montageplanung mit einem objektbezogenen statischen Nachweis des Gesamt-systems durch den Hersteller mittels einer Systemstatik zu erbringen.
In Abstimmung mit dem Dachdecker ist je nach Gründachaufbau ein Filtervlies erforderlich.
sh. nachfolgende gesonderte Position.
Menge: 1,000 St

**01.16.0050 Filterflies 125 g/m²**
Filterflies 125 g/m²
für extensive und intensive Dachbegrünungen,
Material: Polyester / Polypropylen,
Flächengewicht: 125 g/m²
charakteristische Öffungsweite (O90): 0,126 mm
Stempeldruckkraft (CBR) : > 1.000 N
Geotextilrobustheitsklasse: GRK 2
Wasserdurchlässigkeit: 0,11 m/s
Filterfliesverlegung lose mit Überlappung von mindestens 10 cm auf der Dränschicht
Menge: 485,000 m2

**01.16.0060 Drän- und Speicherelement 40 mm**
druckbelastbares Drän- und Speicherelement für Dachbegrünungen und Verkehrsflächen,
Material: HDPE Regenerat, schwarz
Flächengewicht: 1.800 g/m²
Materialausgangsdicke: 1,80 mm,
Noppenhöhe: 40 mm,
Wasserspeichervermögen: 13,5 l/m²
Füllvolumen: 21 l/m²,
Auflagefläche unterseitig: 42% ;
Druckfestigkeit: 80 kPa
Abmessungen: ca. 1,0 x 2,0 m
Lieferform: in Platten
Die Drän- und Speicherelemente sind auf der Schutzlage stumpf gestoßen zu verlegen und anschließend mit dem Filterflies abzudecken.
Menge: 380,000 m2

**01.16.0070 Faserschutzmatte 600 g/m²**
Faserschutzmatte 600 g/m² als Schutzlage für Kunststoff- und Bitumenabdichtungen,
Material: PES und PP Regeneratfasern, als mechanisch und thermisch verfestigte Fasermischung aus Polyester und Polypropylen-Regeneratfasern;
Farbe: dunkelgrau,
Flächengewicht: 600 g/m²;
Dicke: 4,0 mm,
Pyramiden-Druckkraft: 414 N nach EN 14574;
Wasseraufnahme: 3,0 l/m² ;
Lieferung auf Rolle zu je 60 m² ;
Geotextilrobustheitsklasse: GRK 3
Stempeldruckkraft: 1704 N nach DIN EN ISO 12236,
Faserschutzmatte lose mit mindestens 10 cm Überlappung verlegen, und den Überlappungsbereich mit Nahtbrenner verschweißen,
Menge: 485,000 m2

**01.16.0080 Vegetations-Substrat für mehrschichtige extensive Dachbegrünung**
Vegetations-Substrat für mehrschichtige extensive Dachbegrünung,
mineralischer Grundstoff: Lava, Blähschiefer, Blähton, Bims,
und geringe Anteile organischer Substanzen,
maximale Wasserkapazität (WK): ca. 40 Vol.%
Volumengewicht trocken: ca. 790 - 840 kg / m²
Volumengewicht wassergesättigt: ca. 1.200 - 1.250 kg
angebotenes Produkt:
Hersteller / Typ / Art.-Nr.: ..... ...
.....
'...' .....
(vom Bieter einzutragen)
Menge: 60,000 m3

**01.16.0090 Sedumsprossen, gemischt, versch. Sorten, zur Ansaat**
Sedum-Sprossenmischung für extensive Dachbegrünungen,  gemischt, verschiedene Sorten,
zur Nass- und Trockenansaat auf dem Gründach,
verschiedene Sorten, mit folgendem
Vegetationscharakter:
als besonders resistente uns anpassungsfähige, meist mit dickfleischiegen Laubblättern ausgestattete, zumeist flachwüchsige, polsterbildende Pflanzen,
Artenzusammensetzung mit mindestens 5 verschiedeen Arten,
nach jahreszeitlicher Verfügbarkeit wechselnd,
Verbrauch: ca. 50 - 80 g/m²
Menge: 40,000 kg

**01.16.0100 Solarkabel, 6mm2, schwarz, halogenfrei,**
Spezial-Solarkabel, 6 mm²,
mit hohem Kupferanteil,
Kabelmantel aus halogenfreier Spezialmischung,
flammwidrig,
Mantelfarbe: schwarz,
liefern und Verlegen in I-Rohr, auf offenen Kabeltrassen,
in offenen Installationsdecken und  -schächten, etc.
Menge: 480,000 m

**01.16.0110 Solarstecker MC4 plus + (als Kupplungsbuchse PV-Kupplung)**
Solarstecker für Photovoltaikanlagen,
Multi-Contct Kupplungsbuchse MC4,
Markierung: Plus (+),
Gehäuse inkl. Crimpkontakt für Solarkabel 4-6mm²,
für Kabelaußendurchmesser 3,0 - 6,0 mm,
Bemessungsstrom: 30 A,
max. Systemspannung: 1.000V,
Temperaturbereich: von -40°C  bis  + 90°C,
Menge: 85,000 St

**01.16.0120 Solarstecker MC4 minus - ( als Kupplungsstecker, PV-Stecker)**
Solarstecker für Photovoltaikanlagen,
Multi-Contct Kupplungsbuchse MC4,
Markierung: Minus (-),
Gehäuse inkl. Crimpkontakt für Solarkabel 4-6mm²,
für Kabelaußendurchmesser 3,0 - 6,0 mm,
Bemessungsstrom: 30 A,
max. Systemspannung: 1.000V,
Temperaturbereich: von -40°C  bis  + 90°C,
Menge: 85,000 St

**01.16.0130 Hybridwechselrichter 3phasig mindP 36 kW 2MPP-Tracker IP33 DC-Überspan**
STLB-Bau 2025-04 054
Wechselrichter für Photovoltaikanlage, trafolos, AC-seitig kurzschlussfest, erdschlussüberwacht, DC-seitig einschl. Lasttrennschalter, als Hybridwechselrichter, mit Ersatzstromversorgung über eine Phase, netzseitig 3-phasig,
max. Ausgangsstrom '20' A,

max. anschließbare Leistung '30' kW,

Bemessungsleistung mind. '36' kW,
2 Maximum Power Point (MPP) Tracker,
min. Eingangsspannung MPP-Tracker '500' V,

max. Eingangsspannung MPP-Tracker '1500' V,

max. nutzbarer Eingangsstrom MPP-Tracker '12,5' A,

Spannung Batterieanschluss von '150' V,

Spannung Batterieanschluss bis '600' V,

max. Ladestrom '30' A,

max. Entladestrom '30' A,

mit Netz- und Schaltüberwachung (ENS), mit Display, mit RS485-Schnittstelle, Kommunikationsprotokoll Modbus SunSpec, Gehäuse aus Aluminium, Innenaufstellung, Schutzart IP 33 DIN EN 60529 (VDE 0470-1), Wirkungsgrad mind. 95 %, min. Betriebstemperatur -20 Grad C, max. Betriebstemperatur 50 Grad C, integrierter DC-Überspannungsableiter Typ 2.
Menge: 1,000 St
Kostengruppe DIN 276 2018-12: 442
DIN 276-1 12/08: 442
Leistungsbereich: 054

**01.16.0140 Generatoranschlusskasten mit DC Feuerwehrschalter**
Menge: 1,000 St

**01.16.0150 Data Manager-Solar für PV-Anlagen, inkl. Hutschienennetzteil**
Data Manager Solar, für PV-Anlagen,
Der Data-Manager übernimmt (in Kombination z.B. mit dem Sunny Portal powered by ennexOS) die Überwachung, Steuerung sowie die netzkonforme Leistungsregelung der dezentralen Solaranlage.

Integrierte Hauptmerkmale:
 - professionelle Systemschnittstelle für Energieversorger, Direktvermarkter, Servicetechniker und Anlagenbetreiber
 - in Kombination mit dem Monitoringportal übernimmt der Data Manager die Überwachung, Steuerung sowie die netzkonforme Leistungsregelung der dezentralen Solaranlage.
 - verfügt über RS485- und Ethernet-Schnittstellen sowie digitale Eingänge zur Erfüllung von Netzintegrationsanforderungen
 - Flexible Erweiterungsmöglichkeiten
 - Remote-Parametrierung
 - Flexible Einbindungsmöglichkeiten für Speicher
Direktvermarktungsmöglichkeit
 - Möglichkeit zur automatischen und intelligenten Anlagenüberwachung / Fehlerdiagnose durch Direktverbindung zum Serviceportal
 - Abgestimmte Benutzeroberflächen und intuitive Assistenzfunktionen vereinfachen die Bedienung, Parametrierung und Inbetriebnahme

Technische Daten:
 - Anzahl unterstützter Geräte: bis zu 50
 - Anzahl unterstützter Geräte mit MODBUS SUNSPEC: bis zu 20
 - Max. AC-Nennleistung PV-Wechselrichter: 7,5 MVA im Monitoring- oder Steuerungsbetrieb; 2,5 MVA im Regelungsbetrieb
 - Max. AC-Nennleistung Batterie-Wechselrichter: 7,5 MVA im Monitoring- oder Steuerungsbetrieb; 2,5 MVA im Regelungsbetrieb
Verbindungen:
 - Spannungsversorgung: 2-poliger Anschluss, MINI COMBICON
 - RS485: 6-poliger Anschluss, MINI COMBICON
 - Netzwerk (LAN): 2 x RJ45, switched, 10BaseT/100BaseT
 - USB: 1 x USB 2.0, Typ A
Spannungsversorgung:
 - Eingangsspannung: 10 '.........' 30 V DC

 - Leistungsaufnahme: Typ. 4 W

Allgemeine Daten:
 - Umgebungstemperatur: -20 '.........' +60 °C

 - Maße (B / H / T): ca. 160 x 90 x 70 mm
 - Gewicht: ca. 220 g
 - Schutzart: IP20 (NEMA 1)

inklusive folgendem Zubehör:
 - Hutschienennetzteil, I/O Systeme von Moxa Europe GmbH
oder Wago

 - sowie Dokumentation: Standard in deutscher Sprache

angebotenes Produkt: Hersteller / Typ / Art.-Nr.:
............................
'...'
.................................
(vom Bieter einzutragen)
Menge: 1,000 St

**01.16.0160 Anmeldung der PV-Anlage an den Netzbetreiber**
Fertigstellungsanzeige zur PV-Anlage und Anmeldung dieser
an den zuständigen Versorgungsnetzbetreiber
(Stadtwerke Magdeburg SWM).
Menge: 1,000 St

**01.16.0170 Inbetriebnahme und Probebetrieb der PV-Anlage**
Inbetriebnahme und Probebetrieb der errichteten PV-Anlage,
inkl. Nutzereinweisung,
Erstellung der Bestands- und Revisionsunterlagen,
mit Mess- und Prüfprotokollen,
sowie Ersatzteillisten,
Menge: 1,000 St

#### Titel 01.17 sonst. Leistungen Elektro; Messungen, Prüfungen, Bestandsunterl. etc.

*Hinweis: Standardbesch unentgeltliche Unterl. Ausführungszeichn. TGA-Anlagen*
STLB-Bau 2025-04
Dem AN werden nach Auftragserteilung unentgeltlich zur Verfügung gestellt:
Ausführungszeichnungen der Anlagen der Technischen Gebäudeausrüstung (TGA),
Installationszeichnungen und -schaltpläne Elektrotechnik DIN EN 61082-1 (VDE 0040-1),
Übersichtsschaltpläne der Elektrotechnik DIN EN 61082-1 (VDE 0040-1),
als Papierzeichnung/Plotterausdruck und auf Datenträger, Datenübergabe per Zugriff auf Cloud-System, Entwurfs-/Ausführungszeichnungen zusätzlich als Papierzeichnung/Plotterausdruck, farbig, in 3-facher Ausfertigung.

*Hinweis: Standardbesch Montageunterlagen AN CAD Montagepläne-unterlagen zur Ver*
STLB-Bau 2025-04
Die vom AN zu erstellenden Unterlagen, mit CAD-Programm, als Montagepläne und -unterlagen, sind nach abgestimmten Terminplänen dem AG zur Genehmigung 2-fach vorzulegen, genehmigte Zeichnungen/Unterlagen werden 3-fach zur Verteilung zur Verfügung gestellt, als Papierzeichnung/Plotterausdruck, Datenträger/Schnittstelle für CAD, als Wechseldatenträger - USB, und im PDF-Format. Schnittstelle DWG, Ausdruck farbig, auf DIN A 4, Format gefaltet,
CAD-System '1. auto-CAD, MEGA-CAD oder kompatibel'
.

*Hinweis: Standardbesch Unterl E-Technik TGA*
STLB-Bau 2025-04
Die vom AN zu erstellenden Montageunterlagen beinhalten Dokumente der Elektrotechnik für Anlagen der Technischen Gebäudeausrüstung (TGA):
Erstellung der Dokumente DIN EN 61082-1 (VDE 0040-1) und DIN EN 60204-1 (VDE 0113-1),
Schaltungen als mehrpolige Darstellung.

**01.17.0010 Anfertigung von Montage- und Werkstattzeichnungen**
Anfertigung von Montage- und Werkstattzeichnungen
wie zuvor beschrieben als
- Einbau-,Fundament-, Schlitz- und Durchbruchpläne,
(Leerrohrpläne für die Verlegung der Kabelzug-Leerrohre bei den Schalarbeiten (Rohbau) in Zusammenarbeit mit dem Rohbauunternehmer sofern erforderlich),
- Aufbau- und Übersichtsschaltpläne für die  Installa-tionsverteilerschränke,
- Strangschemen, Verkabelungspläne für z.B. die Türöffner- und Sprechanlage, RWA-Anlage, etc.
- Installationspläne der jeweiligen Etage,
nach den Ausführungszeichnungen des AG,
Abstimmung der angefertigten Pläne mit dem AG bzw. der Fachbauleitung / Ing.-Büro.
Menge: 1,000 psch
Voraussichtliche Abrechnungsmenge: 1,000
Leistungsbereich: 052

**01.17.0020 Prüfung 1000V, der Gesamtanlage**
STLB-Bau 2025-04 053
Prüfung der Anlage mit Bemessungsspannung bis 1000 V, mit Besichtigen, Erproben und Messen, einschl. Messprotokoll.
Menge: 1,000 St
Kostengruppe DIN 276 2018-12: 444
DIN 276-81: 3250
DIN 276-1 12/08: 444
Leistungsbereich: 053

*Hinweis: Standardbesch Bestandsunterlagen Übergabe vor Abnahme DIN A4 Datenträg*
STLB-Bau 2025-04
Bestandsunterlagen werden dem AG 5 Werktage vor der Abnahme im DIN A 4 Aktenordner 3-fach übergeben, Übergabe von Zeichnungen über Datenträger, als Wechseldatenträger - USB, Schnittstelle DXF, erfolgt in Abstimmung mit dem AG.

*Hinweis: Standardbesch Bestandsunterlagen Inhalt*
STLB-Bau 2025-04
Bestandsunterlagen, bestehend aus Bestandsplänen, Beschreibung der Anlagen mit Grund- und Verfahrensfließschemata DIN EN ISO 10628, Funktionsbeschreibungen, Zusammenstellung der Anlagen mit allen Leistungen der Bauelemente, Zusammenstellung einzuhaltender Raumanforderungen, Betriebsanleitung mit Beschreibung der Bedienungsvorgänge für automatischen Betrieb und Handbetrieb im Störfall, mit Angaben über Einbauorte und Funktionen der Schalt-, Mess-, Steuer- und Regelgeräte, von Sicherheitseinrichtungen und -schaltungen, Erklärung der Signalanzeigen für Betrieb, Störung und Alarm, Wartungsanleitung mit Liste aller Bauteile mit Angaben Hersteller/Typ, Bestelldaten mit Leistungen, Maße, Ersatzteile, Anschrift, Telefon- und Telefax-Nummer des Kundendienststützpunktes u. ä., erforderliche Hilfsmittel und Hilfsstoffe sowie Sonderwerkzeuge, Schmierstoffe und Reinigungsgeräte, Wartungs- und Inspektionsintervalle, Mess- und Prüfgrößen und die erforderlichen Messgeräte, Qualifikation des durchführenden Personals, Protokolle über vom AN durchgeführte Funktions- und Leistungsmessungen sowie über Schulungen des Bedienungspersonals.

**01.17.0030 Bestandsunterl. u. Revi-Pläne 3-fach erstellen, bauabschnittsw. 5-Absc**
Bestandsunterlagen und Revisionspläne erstellen,
an Hand von Montageplänen des AN in vom AG auf Datenträger/Schnittstelle zur Verfügung gestellten Ausführungsplänen des Planers.
Übergabe 5 Werktage vor der Abnahme, als Papierzeichnung/Plotterausdruck,
3-fach,
und auf Wechseldatenträger (USB-Stick, CD-ROM/Schnittstelle, bzw. Bereitstellung auf Cloud des Auftraggebers,
zur CAD-Verarbeitung.
Die drei Sätze der Revisionsunterlagen sind in je einem eigenen Aktenordner aus Kunststoff zu übergeben.

Die Revisionsunterlagen bestehen aus je:
1 Anlagenbeschreibung mit Betriebs-, Wartungs- und
  Bedienungsanweisungen,
1 Satz Ersatzteillisten mit Gerätebeschreibungen,
1 Liste der verwendeten LED-Leuchten,
1 Satz Grundrisse M 1:50 der Ausführungspläne, fortgeschrieben und aktualisiert entsprechend der tatsächlich ausgeführten Leistungen  als
  Revisionspläne (Installationspläne),
1 Satz Übersichtsschaltpläne als Revisionspläne,
   - sämtliche Zeichnungen gefaltet auf DIN A 4
1 Satz Kopien aller Meß- und  Prüfbescheinigungen
     - Meßprotokolle in Formblättern nach ZVEH.

Mindestens eine Ausfertigung der Bestandsunterlagen/ Bestandszeichnungen  muß farbig sein.

Der Aufwand zur Erstellung des 1. Exemplars der Revisionsunterlagen, Zeichnungen, Prüfprotokolle etc. ist als Nebenleistung gem. VOB zu berücksichtigen bzw. zu erbringen. .
Der Mehraufwand zur Erstellung des geforderten 2. und 3. Exemplars der Bestands- und Revisionsunterlagen, Zeichnungen, Prüfprotokolle sowie eines Datenträgers bzw. Bereitstellung auf der Cloud des Auftraggebers
mit der Datenrücklage sämtlicher Unterlagen ist an dieser Stelle zu kalkulieren und preislich anzubieten .
Menge: 1,000 psch
Voraussichtliche Abrechnungsmenge: 1,000
DIN 276-81: 30000
Leistungsbereich: 052
